# Grundschule Wirges
Angebotsaufforderung (GAEB DA XML 3.2, DA83)
Projekt: 2601.03
Währung: EUR
Bieterkommentare zugelassen: nein
Auftraggeber: keine Angabe, 0; DV-Nummer: 02
Erstellt mit: COSOBA-AVA-SYSTEM V8/ GXML Toolbox V3.2 R20170508, AVA.relax, 14.10.2026

## ALLGEMEINE VORBEMERKUNGEN
.
ALLGEMEINE VORBEMERKUNGEN

Dieser Ausschreibung, der Vergabe, der Ausführung der Arbeiten und der Abrechnung liegen jeweils in der neuesten Fassung zugrunde:

a)  das Leistungsverzeichnis mit allen Vorbemerkungen
b)  die Verdingungsordnung für Bauleistungen (VOB)
c)  die Bestimmungen über den Werkvertrag gemäß BGB
d)  die Landesbauordnung
e)  die Architektenpläne
f)  alle einschlägigen DIN-Vorschriften
g)  die Unfallverhütungsvorschriften

Bei sich widersprechenden Angaben gilt die hier vorgegebene Reihenfolge. Die unter b), c), d), f) und g) aufgeführten Unterlagen werden als bekannt vorausgesetzt und sind nicht beigefügt.

Zusätzliche Vertragsbedingungen sind den Formblättern der Verbandsgemeindeverwaltung zu entnehmen, die diesem Leistungsverzeichnis beigefügt sind.

.
1.0 Allgemeine Objektbeschreibung

1.1 Objektbeschreibung

Die Stadt Wirges ist eine Kommune in der Verbandsgemeinde Wirges und liegt im Herzen des Westerwaldkreises im nördlichen Rheinland- Pfalz.

Die genaue Lage des Neubaus beschreibt die nachfolgende Anschrift:

Theodor- Heuss- Ring 4
56422 Wirges

Gemarkung:  Wirges
Flur:  22
Parzellen:  5043/19
Gesamtgrundstücksgröße: 30.266 m².

Die Verbandsgemeinde Wirges beabsichtigt als Schulträger die vorhande Grundschule zu erweitern.
Das Gebäude wird als eingeschossiges Bauwerk auf der Stahlbetonbodenplatte und Stahlbetonwänden konzpiert und erhält eine Betondecke im Zwischenbaukörper und ein Holzdachstuhl über den Pultdächern. Neben der Erweiterung ist auch ein innrer Umbau einiger Räume sowei die Erweiterung der Sanitärreinrichtungen vorgesehen.
Die benachbarte Mensa wird über eine überdachte Pausenhalle mit der Erweiterung verbunden und ebenfalls umgebaut.

Die Baumaßnahme wird über das Start Chancen Programm und über die Förderrichtlinie „Basismittel" in zwei unterschiedliche Förderprogramme gefördert. Die Auschreibungen sind jeweils getrennt nach den beiden Förderprogrammen aufgeteilt. Die ist wärend der kompletten Angebotserstellung/ Beauftragung und Abrechnung umzusetzen. In den beiegfügten Plänen sind die unterschiedlichen Förderprogramme farbig unterschieden und bilden die Grudnlage für die Abrechnung.

Der Baubeginn ist im Oktober 2026 geplant. Bis zum Jahresende 2026 muss die Gebäudehülle dicht und zu sein. Der Abschluss der Baumaßnahme ist zum Jahresende 2027 geplant.
Auf Grund der verschiedenen Bauabschnitte und Schulferien ist es teilkweis erfordlrich die Baustelle mehrfach zu unterbrechen und neu anzudienen. Hierfür wird keine weitere Baustelleneinrichtung vergütet und ist in der Position Baustelleneinrichtung vollständig einzukalkulieren.

1. Bauschnitt: Erweiterung GrundschuleHerbst 2026
2. Bauabschnitt: Innerer Umbau GrundschuleSommerferien 2027
3. Bauabschnitt: Umbau Mensa  Sommerferien 2027
4. Bauabschnitt Pausenhalle/Übderdachung Frühsommer 2027
5. Bauabschnitt Aussenanlage  Spätsommer 2027

1.2 Art und Lage der baulichen Anlagen, z. B. auch Anzahl und Höhe der Geschosse.

Nutzung des Gebäudes: Grundschule
Bauart:  Neubau in Massivbauweise
Grundfläche:  ca. 484 qm
Vollgeschosse: 1
Nutzfläche:  ca. 416 qm
Umbauter Raum: ca. 2.462 cbm

Gebäudehöhe über GOK:ca. 5,56 m
Oberkante FFB EG± 0,00 ~ NN 338,03
Oberkante Attika+ 4,50 ~ NN 342,43

Geschoße:  Geschoßhöhelichte Rohbauhöhelichte Raumhöhe unter Abhangdecken
Erdgeschoss  3,80 m  ca. 3,60 m  ca. 3,00 m

Dachform/Dachneigung:Flachdach/Pultdach
Aufbauten:  keine

.
2.0 Weitere besondere Vorbemerkungen

2.1 Sicherung der Baustelle und Straßenverkehr
Das Gelände wird zum Baubeginn über eine provisorische Baustellenzufahrt erschlossen. Die Wegeführung erfolgt über die Zufahrt zum Sportgelände/Multifunktionsgebäude auf das Baugelände. Es ist zu beachten, dass auf dem Baugelände keine Rangier- und Wendemöglichkeiten vorhanden sind.

Fahrzeuge dürfen sich auf dem gesamten Schulgelände nur in Schrittgeschwindigkeit bewegen. Größere Lieferungen und Abtrmansporte sind rechtzeitig vorher abzustimmen.
Materialtransporte über den Schulhof sind außerhalb der Pausenzeiten bzw. nur bei geringem Personenaufkommen und unter Aufsicht durchzuführen.
Daraus resultierende Maßnahmen zur Verkehrssicherung bzw. organisatorische Mehraufwendungen sind im zu erbringenden Leistungsumfang einzukalkulieren und zu berücksichtigen.
Alle vom AN benutzten Flächen, Wege und Straßen sind während der Durchführung der Arbeiten sauber zu halten und bei selbst verursachter Verschmutzung umgehend zu reinigen.

Die Einzelbaumaßnahmen sind so abzusperren und abzusichern, dass während der Bauzeit keine Schüler in den Baustellenbereich eindringen können.

Weiterhin sind die Maßnahmen so umzusetzen, dass keine unnötigen Witterungseinflüsse im Bestand zu Schäden führen. Notwendige Sicherungsmaßnahmen sind in den Einzelpositionen beschreiben.

Im Zuge der Baustelleneinrichtung ist sicher zu stellen, dass die Beschilderung und Wegeführung für die Schüler/Lehrer während der Bauzeit durchgängig gewährleistet ist und im Bauverlauf entsprechend angepasst wird.

Im Zuge der Baustelleneinrichtung ist sicher zu stellen, dass die Beschilderung und Wegeführung für Fußgänger und Nutzer des angrenzenden Schulgeländes während der Bauzeit durchgängig gewährleistet ist.
Eine Bauzaunanlage entlang des Schulhofes wird zu Beginn der Maßnahme aufgestellt.
Zum Schutz Unbeteiligter vor Gefahren, die sich während der Bautätigkeiten ergeben, sowie zum Schutz der Baustelleneinrichtung und des Bauwerkes selbst, ist das Baustellengelände gegen unbefugtes Betreten zu sichern. Der Auftragnehmer ist verpflichtet, geeignete Sicherungsmaßnahmen durchzuführen (Beschilderungen, verschl. der Zaunanlage bzw. der Tore, etc.).
Erforderliche Umstellungen der Baustellensicherung/Bauzaunanlage u. Verkehrssicherung oder Änderungen sind immer mit der Bauüberwachung (Vertreter AG) abzustimmen.
Unabhängig davon, welches Mittel zur Abgrenzung des Baustellengeländes gewählt ist, sind alle am Bauprojekt beteiligten Unternehmen angehalten, an der Vorhaltung der Sicherheitseinrichtung mitzuwirken. Dies bedeutet beispielsweise, dass das Unternehmen, das am Ende eines Werktages das Baustellengelände als letztes verlässt, für das ordnungsgemäße Schließen des z.B. Bauzaunes/Tores und der Baustelleneinfahrt zuständig ist

Ebenso sind zur Andienung kurzzeitig eingerichtete Öffnungen im z.B. Bauzaun durch das verantwortliche Unternehmen unverzüglich wieder zu verschließen. Es empfiehlt sich eine Dokumentation der getroffenen Festlegungen.

Des Weiteren sind vorhandene Straßen, Einrichtungen, Bäume mittels geeigneten Maßnahmen zu sichern. Alle Maßnahmen sind vor Einrichtung der Baustelle dem SiGeKo mitzuteilen. Wenn die Baustelle Einfluss auf den öffentlichen Straßenverkehr hat, so sind hier insbesondere die Straßenverkehrsordnung (StVO) und die Richtlinien für die Sicherung von Arbeitsstellen an Straßen (RSA) zu beachten.

Die Bauarbeiten sind aus dem Baufeld heraus so zu führen, dass der öffentliche Verkehr/Fußgänger/Nachbarn nicht beeinträchtigt werden. Durch die Baumaßnahme verursachte Beschränkungen des öffentlichen oder privaten Verkehrs (z.B. durch größere und länger andauernde Anlieferungen, wie z.B. auch die Krananlieferung/Kranstellung) hat der Auftragnehmer bei den zuständigen Stellen/Behörden rechtzeitig anzumelden. Die erforderlichen Genehmigungen sind einzuholen und alle notwendigen Einrichtungen (insbesondere eventuell erforderliche Absperrungen und Beschilderungen) zu beschaffen, vorzuhalten, einzusetzen und zu entfernen, die Kosten hierfür sind in die Baustelleneinrichtung mit einzurechnen und werden nicht gesondert vergütet.

2.2 Parkplätze
Im Baustellenbereich stehen nur sehr eingeschränkt ausreichend Parkplätze für Firmenfahrzeuge des Auftragnehmers zur Verfügung. Im beiefügten Baustelleneinrichtungsplan sind möglich Parkflächen angegeben. Diese sind späetstens Abends und am Wochenene zu räumen eine Lagerung von Material ist hier verboten. Ein Anspruch auf kostenlose Zurverfügungstellung von Parkplätzen seitens des Auftraggebers besteht nicht. Privatfahrzeuge der Mitarbeiter des Auftragnehmers oder seiner Nachunternehmer dürfen im Baustellenbereich, bzw. im Gelände des Auftraggebers nicht parken und werden gegebenenfalls von dort kostenpflichtig zu Lasten des Halters entfernt. I

2.3 Baustelleneinrichtungsplan / Lager- und Arbeitsplätze
Der Auftragnehmer hat dem Auftraggeber vor Beginn der Baustelleneinrichtung einen Baustelleneinrichtungsplan vorzulegen.
Der Auftragnehmer hat keinen Anspruch darauf, dass ihm für seine Belegschaft bzw. zur Lagerung von Materialien und Werkzeuge ein verschließbarer Raum zur Verfügung gestellt wird. Es ist Sache des AN, die zum Einbau kommenden Teile auf der Baustelle so einzulagern, dass der Arbeitsablauf der übrigen beschäftigten Firmen nicht gestört wird. Nicht eingebaute Teile sind durch den AN so zu sichern, dass eine Beschädigung ausgeschlossen ist.
Die Kosten hierfür sind in die Einheitspreise einzurechnen.

2.4 Strom- und Wasserversorgung
Bauwasser und Baustrom wird bauseits vom Rohbauer bereitgestellt. Hierfür werden 0,25 % der Auftragssumme in der Schlussrechnung abgezogen.
Für die Zuleitung zu den Verbrauchsstellen hat der AN selbst zu sorgen. Bei dem Einsatz elektrischer Geräte ist ein eigener Schutzschalter mit Personenschutzschalter einzusetzen.
Bauwasser und Baustrom wird bauseits vom Rohbauer bereitgestellt. Hierfür werden 0,25 % der Auftragssumme in der Schlussrechnung abgezogen.

2.5 Baufristenplan
Der Auftragnehmer hat den Baufristenplan über seine vertraglichen Leistungen zu erstellen, anhand dessen die Einhaltung der Vertragsfristen nachgewiesen und überwacht werden kann. Der Plan ist entsprechend dem Baufortschritt fortzuschreiben und nach Aufforderung durch den Auftraggeber überarbeitet vorzulegen. Der Plan ist dem Auftraggeber spätestens 12 Werktage nach Auftragserteilung, bei Überarbeitung unverzüglich jeweils in 2-facher Fertigung zu übergeben.
Die Kosten hierfür sind in die Einheitspreise einzurechnen.

2.6 SiGe Koordination
Eine Vorankündigung ist nach § 3 BaustellV sowie ein Koordinator ist nach § 3 (1) BaustellV sind erforderlich. Der Auftraggeber hat die Aufgabe einem Dritten übertragen.
Der Sicherheits- und Gesundheitsschutzplan (SiGe-Plan nach §2 BaustellV) wird vor Beginn der Bauausführung zusammen mit der Vorankündigung erstellt und dem AN übersendet.

Der Sicherheitskoordinator koordiniert auf Basis des Sicherheits- und Gesundheitsschutzplan den Gesundheits- und Arbeitsschutz auf der Baustelle und kontrolliert regelmäßig stichprobenartig seine Einhaltung. Er gibt sicherheitstechnische Hinweise und weist auf sicherheitstechnische Mängel hin.
Jeder Auftragnehmer hat gemäß §5 BaustellV in der Auslegung nach RAB10 die Hinweise des Sicherheitskoordinators zu berücksichtigen.
Durch jeden Auftragnehmer sind die Namen der verantwortlichen Person, dessen Stellvertreters, die der Sicherheitsbeauftragten und der Ersthelfer auf der Baustelle sowie Name und Telefonnummer der Sicherheitsfachkraft dem Sicherheitskoordinator mitzuteilen.
Mit der Aufnahme der Tätigkeit werden die für den Arbeitsschutz Verantwortlichen (Firmenbauleiter, Obermonteure, Aufsichtsführenden) in die Sicherheitskoordination für das Bauvorhaben eingewiesen. Die Verantwortlichen der Auftragnehmer führen wiederum die Grundeinweisung aller auf die Baustelle kommenden Nachunternehmer und Beschäftigten vor dem Tätigkeitsbeginn durch und weisen dies auf auf einem vorbereiteten Formblatt nach.

2.7 Versicherung
Eine Bauleistungsversicherung nach ABN wird der Bauherr abschließen. Mitversichert sind die Risiken aller am Bau beteiligten Unternehmen. Die Selbstbeteiligung je Schadensfall beträgt 10 % der Entschädigungssumme, mind. jedoch 250 €.

2.8 Haftung
Der AN hat innerhalb von 14 Tagen nach Auftragserteilung das Bestehen einer Haftpflichtversicherung mit mindestens einer Regeldeckungssummen von
  2.000.000 EUR für Personenschäden,
  1.000.000 EUR für Sachschäden
nachzuweisen.

Die vorgenannten Mindestdeckungssummen müssen mind. zweifach pro Versicherungsjahr zur Verfügung stehen.
Die Kosten dieser Versicherung sind in die Einheitspreise einzukalkulieren.

2.9 Jour Fixe / Personal / Bauleitung des AN
Während der laufenden Arbeiten wird ein wöchentlicher Jour Fixe Termin auf der Baustelle geplant. Die Anwesenheit des verantwortlichen Projektbearbeiters / Bauleiters ist obligatorisch. Bei Bedarf können auch Zusatztermine vereinbart werden.
Die Kosten hierfür sind in die Einheitspreise einzurechnen.

2.10 Bautagesberichte
Der AN hat ein Bautagebuch gemäß „Richtlinien zur Führung eines Bautagebuches" (Vergabehandbuch BUND 411) arbeitstäglich zu führen und dem Auftraggeber oder dem mit der Bauüberwachung beauftragten Architekt/Ingenieur spätestens wöchentlich zu übergeben. Die Kosten hierfür sind in die Einheitspreise einzurechnen.

2.11 Abrechnungshinweise
Rechnungstellung
Die Abschlags- und Schlussrechnungen sind wie folgt zu adressieren:

Verbandsgemeinde Wirges

Bahnhofstraße 10
56422 Wirges

Übermittlung der Rechnungen einschl. Aufmaße:

Digital (per E-Mail im Format pdf  und  -soweit möglich- im GAEB-Format als *.X89 und *.X11):
- an die Bauüberwachung und
- an den Bauherrnvertreter (m.yueksel@wirges.de)

Bei technisch widersprüchlichen Angaben im Leistungsverzeichnis zwischen Kurztext und Langtext gelten die Angaben im Langtext; das gilt auch bei Angeboten.

Für Leistungen, die bei Weiterführung der Leistungen nicht mehr einsehbar sind, für zu beseitigende Bauteile, etc., hat der Bieter rechtzeitig eine gemeinsame Feststellung zu beantragen. Diese Zustandsfeststellung gilt nicht als rechtsgeschäftliche Abnahme.

Bei der Abrechnung der Leistungen sind die gleichen Positionsnummern wie im Leistungsverzeichnis zu verwenden. Erfolgt die Abrechnung durch Austausch von elektronischen Datenträgern, muss die Vergleichbarkeit der Positionsnummern auf einfache Weise gegeben sein.

2.12 Planunterlagen
Die freigegebene Ausführungsplanung wird dem AN in zweifacher Ausfertigung (auf Papier, ausgedruckt) sowie einfach (als PDF-Datei) kostenfrei zur Verfügung gestellt.

2.13 Baustellenreinigung
Die befestigten Flächen sind entsprechend dem Verschmutzungsgrad zu säubern, dabei ist eine Staubentwicklung zu vermeiden (§ 22 Abs.1 BImSchG). Vom Betreiber ist sicherzustellen, dass Verschmutzungen der öffentlichen Straßen und Wege durch Fahrzeuge nach dem Verlassen des Baustellenbereichs vermieden werden (Abrollstrecken). Treten Verschmutzungen auf, sind diese sofort zu beseitigen.
Straßen sind je nach Grad der durch den Auftragnehmer verursachten Verschmutzung zu reinigen. Sind z.B. durch Witterungsverhältnisse Straßenverschmutzungen vorhersehbar, ist für diesen Zeitraum ständig eine Kehrmaschine inkl. Feuchtreinigung vorzuhalten und bei Bedarf bzw. auf Anweisung der Bauüberwachung einzusetzen. Die Kosten für o.g. Maßnahmen sind in die Baustelleneinrichtung mit einzurechnen und werden nicht gesondert vergütet.
Bei den Erd-, Gründungs- und Rohbauarbeiten sowie beim Ab- und Aufladen von staubenden Materialien (nicht erdfeucht) sind Staub-Emissionen durch eine Wasserbedüsung zu unterbinden. Die Abwurfhöhen sind zu minimieren. Der Abtransport staubender Materialien darf nur in abgedeckten Transportfahrzeugen erfolgen.
Auf die ständige Sauberhaltung der Baustelle wird hingewiesen. Anfallende Verschmutzungen der Baustelle sind umgehend zu beseitigen. Hierauf wird besonderen Wert gelegt.
Bauschutt und Verunreinigungen sind mindestens 1 x wöchentlich zu sammeln und von der Baustelle zu entfernen.
Die Baustelle muss an jedem Freitag der Woche besenrein sein.
Ungeachtet dessen dürfen Verpackungsmaterialien, Abfälle, Wertstoffe etc. nicht in den Container befördert werden, sondern sind vom AN täglich von der Baustelle zu entfernen.
Die Kosten hierfür sind in die Einheitspreise einzurechnen.

2.14 Bauleiter/Aufsichtsführender des Auftragnehmers
Sämtliche Arbeiten sind von Seiten des bauausführenden Unternehmens von einem erfahrenen Polier - der mindestens 10 Jahre Berufserfahrung besitzt - zu leiten. Dieser gewährleistet die vorschriftsmäßige Durchführung der Arbeiten. Er ist mit den Gefährdungsmomenten und den erforderlichen Maßnahmen zu deren Abwendung vertraut. Weiterhin wird durch den Auftragnehmer jederzeit sichergestellt, dass die Ausführung sämtlicher Arbeiten, auch die von Nachunternehmen, durch weisungsbefugte Aufsichtsführende kontrolliert wird.
Die Leitungs- und Aufsichtspersonen stimmen sich ggf. bei vorhandenen Gefährdungsmomenten ab und koordinieren selbstständig die Arbeiten so, dass kein Beschäftigter auf der Baustelle sowie Dritte einer Gefährdung ausgesetzt werden.
Der Bauüberwachung des Auftraggebers ist mit Baubeginn eine Liste der vorgesehenen Leitungs- und Aufsichtspersonen (Anschrift, Telefon, Mobiltelefon, E-Mail, ggf. Fax) zu übergeben. Die Geschäftsleitung des Auftragnehmers, der Bauleiter sowie deren Aufsichtsführende sind verpflichtet, die Einhaltung der Vorschriften zur Verhütung von Unfällen und zum Gesundheitsschutz zu gewährleisten. Es wird durch den Auftragnehmer sichergestellt, dass dessen Nachunternehmer die Anforderungen an die Leitung und Aufsicht im gleichen Maße erfüllen. Während der Durchführung sämtlicher Arbeiten müssen Aufsichtsführende permanent auf der Baustelle anwesend sein.
Es findet im wöchentlichen Turnus (1-mal pro Woche) eine Baustellenbesprechung über die gesamte Bauzeit statt. An diesen Terminen muss der Auftragnehmer selbst oder dessen bevollmächtigter Bauleiter teilnehmen. Die Aufwendungen für die Teilnahme an den Besprechungen sind in das Angebot mit einzukalkulieren.

2.15 Eingesetztes Personal
Das Personal des Auftragnehmers sowie das Personal beauftragter Nachunternehmer müssen zur Durchführung der ihm übertragenen Arbeiten fachlich geeignet sein und über ausreichende Erfahrung mit vergleichbaren Arbeiten verfügen. Vor der Aufnahme von Tätigkeiten auf der Baustelle, wird das gesamt eingesetzte Personal, durch ihre jeweiligen Vorgesetzten, bezüglich der durchzuführenden Arbeiten sowie der dadurch vorhandenen Gefahrenmomente und der dafür erforderlichen Schutzmaßnahmen eingewiesen. Die Teilnahme an der sicherheitstechnischen Belehrung ist durch jede, auf der Baustelle tätige Arbeitskraft, mittels Unterschrift auf einem Belehrungsprotokoll schriftlich zu bestätigen.
Das Personal hat eingesetzte Schutzeinrichtungen wie z.B. Gerüste, Absperrungen, etc. sowie ihre persönliche Schutzausrüstung ordnungsgemäß zu verwenden.
Beschädigungen von Schutzeinrichtungen sind sofort dem Vorgesetzten zu melden. Die in diesem Bereich tätigen Arbeitnehmer sind auf Beschädigungen (Gefahren) hinzuweisen. Personen, welche den Betriebs- und Arbeitsanweisungen, der Baustellenverordnung, den Unfallverhütungsvorschriften sowie sonstigen Anordnungen nicht Folge leisten, sind umgehend von der Baustelle abzuberufen und zu ersetzen.

2.16 Lärm- und Vibrationsschutz
Die Gesamtmaßnahme wird nach vorgegebenem Bauzeitenplan ausgeschrieben, vergeben und ausgeführt. Die Ausführung der Bauarbeiten wird u.a. bestimmt durch den Schulbetrieb bzw. die Schulferien, in denen die Bauarbeiten überwiegend ausgeführt werden sollen, die durch Lärm, Schmutz, Bauaktivitäten etc. den Schulbetrieb stören würden.
Es wird sich jedoch nicht vermeiden lassen, dass Bauarbeiten auch bei laufenden Schulbetrieb ausgeführt werden müssen. In diesem Fall sind die Störungen des Schulbetriebes, die sich aus Baulärm, Schmutz und Sonstigem ergeben, auf ein Mindestmaß zu reduzieren. Der AN ist daher verpflichtet, ab Baubeginn die Baustelle kontinuierlich fortzuführen und sie mit einer für den Umfang des Vorhabens und der vorgesehenen Bauzeit und Fertigstellung entsprechenden Anzahl von Arbeitskräften zu besetzen. Der Fortgang der Arbeiten ist angemessen zu fördern.

2.17 Baustellen-Kamera
Zur Dokumentation des Baustellenfortschrittes wird eine Baustellenkamera installiert. Diese Bilder werden zur Dokumentation des Bauablaufs durch den AG und dessen Beauftragte verwendet, sie werden nicht veröffentlicht.

.
ZUSÄTZLICHE VERTRAGSBEDINGUNGEN

1. Besondere Vertragsbedingungen des Bieters werden nicht anerkannt.

2.  Alternativangebote sind zugelassen. Sie sind besonders zu kennzeichnen und können nur gewertet werden, wenn auch die Ausschreibungsunterlagen vollständig ausgefüllt wurden.

3.  Abschlagszahlungen werden in einer Höhe von netto 90 % der nachgewiesenen Leistungen freigegeben.

4.  Von der Schlussrechnung können 5 % des Rechnungsbetrages als Sicherheit einbehalten werden höchstens bis zum Ende der Gewährleistungsfrist. Der Sicherheitsbetrag kann frühestens 3 Monate nach Datum der Rechnungsprüfung durch eine Bank-bürgschaft abgelöst werden.

5.  Die Einheitspreise einschließlich evtl. Nachlässe und alle anderen Vertragsbestimmungen gelten auch vollinhaltlich für alle mit dem Bauvorhaben in Zusammenhang stehenden und im Leistungsverzeichnis nicht erfassten Nachtragsarbeiten.

6.  Wenn nicht ausdrücklich anders vereinbart, werden alle Leistungen nach den Maßen der Werkzeichnungen abgerechnet.

7.  Bauwasser und Baustrom wird bauseits vom Rohbauer bereitgestellt. Hierfür werden 0,25 % der Auftragssumme in der Schlussrechnung abgezogen.

8.  Für das Bauvorhaben wird eine Bauwesenversicherung abgeschlossen. Die Versicherungsprämie wird auf alle beteiligten Unternehmer verteilt. Sie beträgt 0,25 % der Abrechnungssumme und wird von der Schlussrechnung abgezogen.

9.  Über das Anbringen von Bauschildern ist Einvernehmen zwischen dem Auftraggeber und Auftragnehmer herzustellen. Der Auftraggeber behält sich vor, an der Baustelle eine Tafel mit einem Verzeichnis aller beteiligten Auftragnehmer aufstellen zu lassen. Das Anbringen eigener Bauschilder wird dann nicht gestattet. Die tatsächlichen Kosten eines gemeinsamen Bauschildes werden prozentual, bezogen auf die Auftragssummen, auf alle aufgeführten Auftragnehmer verteilt.

## 02 Sanitär-Heizung-Lüftung
Datum: 20.08.2026

### Los 1 Positionen - BASISPROGRAMM

#### Abschnitt 1.1 KG 410 - SANITÄRTECHNIK

##### Hauptgewerk 1.1.1 KG 411 - Abwasseranlagen

###### Gewerk 1.1.1.1 Rohrleitungen

**1.1.1.1.10 Abwasserltg PE schallgedämmt DN/OD56 Gebäude**
STLB-Bau 2023-10 044
Abwasserleitung aus PE-Rohr, schallgedämmt, DN/OD 56, Verlegung in Gebäuden, Form- und Verbindungsstücke werden gesondert vergütet, Rohrbefestigungen werden gesondert vergütet, bis 3,5 m über der Standfläche des hierfür erforderlichen Gerüstes.
Menge: 24,000 m

**1.1.1.1.20 Abwasserltg PE schallgedämmt DN/OD75 Gebäude**
STLB-Bau 2023-10 044
Abwasserleitung aus PE-Rohr, schallgedämmt, DN/OD 75, Verlegung in Gebäuden, Form- und Verbindungsstücke werden gesondert vergütet, Rohrbefestigungen werden gesondert vergütet, bis 3,5 m über der Standfläche des hierfür erforderlichen Gerüstes.
Menge: 15,000 m

**1.1.1.1.30 Abwasserltg PE schallgedämmt DN/OD110 Gebäude**
STLB-Bau 2023-10 044
Abwasserleitung aus PE-Rohr, schallgedämmt, DN/OD 110, Verlegung in Gebäuden, Form- und Verbindungsstücke werden gesondert vergütet, Rohrbefestigungen werden gesondert vergütet, bis 3,5 m über der Standfläche des hierfür erforderlichen Gerüstes.
Menge: 27,000 m

**1.1.1.1.40 Passstück PE schallgedämmt DN/OD56**
STLB-Bau 2023-10 044
Passstück bis 50 cm, aus PE-Rohr, schallgedämmt, DN/OD 56.
Menge: 13,000 St

**1.1.1.1.50 Passstück PE schallgedämmt DN/OD110**
STLB-Bau 2023-10 044
Passstück bis 50 cm, aus PE-Rohr, schallgedämmt, DN/OD 110.
Menge: 14,000 St

**1.1.1.1.60 Bogen bis 45Grad PE schallgedämmt DN/OD56**
STLB-Bau 2023-10 044
Bogen, bis 45 Grad, aus PE-Rohr, schallgedämmt, DN/OD 56.
Menge: 4,000 St

**1.1.1.1.70 Bogen bis 45Grad PE schallgedämmt DN/OD75**
STLB-Bau 2023-10 044
Bogen, bis 45 Grad, aus PE-Rohr, schallgedämmt, DN/OD 75.
Menge: 2,000 St

**1.1.1.1.80 Bogen bis 45Grad PE schallgedämmt DN/OD110**
STLB-Bau 2023-10 044
Bogen, bis 45 Grad, aus PE-Rohr, schallgedämmt, DN/OD 110.
Menge: 8,000 St

**1.1.1.1.90 Bogen 45-90Grad PE schallgedämmt DN/OD56**
STLB-Bau 2023-10 044
Bogen, über 45 bis 90 Grad, aus PE-Rohr, schallgedämmt, DN/OD 56.
Menge: 31,000 St

**1.1.1.1.100 Bogen 45-90Grad PE schallgedämmt DN/OD75**
STLB-Bau 2023-10 044
Bogen, über 45 bis 90 Grad, aus PE-Rohr, schallgedämmt, DN/OD 75.
Menge: 8,000 St

**1.1.1.1.110 Bogen 45-90Grad PE schallgedämmt DN/OD110**
STLB-Bau 2023-10 044
Bogen, über 45 bis 90 Grad, aus PE-Rohr, schallgedämmt, DN/OD 110.
Menge: 16,000 St

**1.1.1.1.120 Abzweig 45Grad PE schallgedämmt DN/OD56**
STLB-Bau 2023-10 044
Abzweig, 45 Grad, aus PE-Rohr, schallgedämmt, DN/OD 56.
Menge: 5,000 St

**1.1.1.1.130 Abzweig 45Grad PE schallgedämmt DN/OD75**
STLB-Bau 2023-10 044
Abzweig, 45 Grad, aus PE-Rohr, schallgedämmt, DN/OD 75.
Menge: 2,000 St

**1.1.1.1.140 Abzweig 45Grad PE schallgedämmt DN/OD110**
STLB-Bau 2023-10 044
Abzweig, 45 Grad, aus PE-Rohr, schallgedämmt, DN/OD 110.
Menge: 10,000 St

**1.1.1.1.150 Abzweig 87-90Grad PE schallgedämmt DN/OD75**
STLB-Bau 2023-10 044
Abzweig, 87 bis 90 Grad, aus PE-Rohr, schallgedämmt, DN/OD 75.
Menge: 3,000 St

**1.1.1.1.160 Abzweig 87-90Grad PE schallgedämmt DN/OD110**
STLB-Bau 2023-10 044
Abzweig, 87 bis 90 Grad, aus PE-Rohr, schallgedämmt, DN/OD 110.
Menge: 4,000 St

**1.1.1.1.170 Reduzierstück PE schallgedämmt DN/OD75 DN56**
STLB-Bau 2023-10 044
Reduzierstück, aus PE-Rohr, schallgedämmt, DN/OD 75, 2. DN/OD 56.
Menge: 2,000 St

**1.1.1.1.180 Reduzierstück PE schallgedämmt DN/OD110 DN56**
STLB-Bau 2023-10 044
Reduzierstück, aus PE-Rohr, schallgedämmt, DN/OD 110, 2. DN/OD 56.
Menge: 2,000 St

**1.1.1.1.190 Anschluss an bauseits bereitgestellter SW-Entl. DN100**
Anschluss an bauseits bereitgestellter Schmutzwasserentlüftung
DN100, inklusive aller Form- und Verbindungsteile
Menge: 2,000 St

###### Gewerk 1.1.1.2 Wärmedämmung und Schallschutz

*Hinweis: Wärmedämmung, Schallschutz und Brandschutz Schmutzwasser*

**1.1.1.2.10 Schalldämmung Rohr Schaumstoff D 4mm DN50**
STLB-Bau 2023-10 047
Schalldämmung an Rohrleitung, aus Schaumstoff, als Schlauch, Dicke 4 mm, Baustoffklasse DIN 4102-1 B2 (normalentflammbar), DN 50.
Menge: 24,000 m

**1.1.1.2.20 Schalldämmung Rohr Schaumstoff D 4mm DN75**
STLB-Bau 2023-10 047
Schalldämmung an Rohrleitung, aus Schaumstoff, als Schlauch, Dicke 4 mm, Baustoffklasse DIN 4102-1 B2 (normalentflammbar), DN 75.
Menge: 15,000 m

**1.1.1.2.30 Schalldämmung Rohr Schaumstoff D 4mm DN110**
STLB-Bau 2023-10 047
Schalldämmung an Rohrleitung, aus Schaumstoff, als Schlauch, Dicke 4 mm, Baustoffklasse DIN 4102-1 B2 (normalentflammbar), DN 110.
Menge: 27,000 m

###### Gewerk 1.1.1.3 Befestigung

*Hinweis: Befestigung*

**1.1.1.3.10 Rohrschelle Stahl verz L bis 0,5m DN56**
STLB-Bau 2023-10 042
Rohraufhängung als Rohrschelle, aus verzinktem Stahl, für eine axiale Dehnungsaufnahme bis 20 mm, mit schalldämmenden Einlagen, Anforderungen entsprechend DIN 4109-1, Länge Aufhängung bis 0,5 m, Befestigung an Metallkonstruktion, Rohr aus Kunststoff, DN 56.
Menge: 24,000 St

**1.1.1.3.20 Rohrschelle Stahl verz L bis 0,5m DN75**
STLB-Bau 2023-10 042
Rohraufhängung als Rohrschelle, aus verzinktem Stahl, für eine axiale Dehnungsaufnahme bis 20 mm, mit schalldämmenden Einlagen, Anforderungen entsprechend DIN 4109-1, Länge Aufhängung bis 0,5 m, Befestigung an Metallkonstruktion, Rohr aus Kunststoff, DN 75.
Menge: 15,000 St

**1.1.1.3.30 Rohrschelle Stahl verz L bis 0,5m DN110**
STLB-Bau 2023-10 042
Rohraufhängung als Rohrschelle, aus verzinktem Stahl, für eine axiale Dehnungsaufnahme bis 20 mm, mit schalldämmenden Einlagen, Anforderungen entsprechend DIN 4109-1, Länge Aufhängung bis 0,5 m, Befestigung an Metallkonstruktion, Rohr aus Kunststoff, DN 110.
Menge: 27,000 St

##### Hauptgewerk 1.1.2 KG 412 - Wasseranlagen

###### Gewerk 1.1.2.1 Rohrleitungen, Armaturen und Zubehör

*Hinweis: Edelstahl Leitungen*

**1.1.2.1.10 Rohr Stahl niro geschweißt TW AD 15mm WD 1mm**
STLB-Bau 2023-10 042
Rohrleitung aus nichtrostenden Stahlrohren DVGW GW 541, geschweißt, Werkstoff-Nr 1.4521, für Trinkwasser DIN 1988-200, Außendurchmesser 15 mm, Wanddicke 1 mm, einschl. Dichtungsmittel und Herstellen der Verbindungen, Form- und Verbindungsstücke werden gesondert vergütet, Rohrbefestigungen werden gesondert vergütet, Verlegung in Gebäuden, bis 3,5 m über der Standfläche des hierfür erforderlichen Gerüstes.
Menge: 15,000 m

**1.1.2.1.20 Rohr Stahl niro geschweißt TW AD 18mm WD 1mm**
STLB-Bau 2023-10 042
Rohrleitung aus nichtrostenden Stahlrohren DVGW GW 541, geschweißt, Werkstoff-Nr 1.4521, für Trinkwasser DIN 1988-200, Außendurchmesser 18 mm, Wanddicke 1 mm, einschl. Dichtungsmittel und Herstellen der Verbindungen, Form- und Verbindungsstücke werden gesondert vergütet, Rohrbefestigungen werden gesondert vergütet, Verlegung in Gebäuden, bis 3,5 m über der Standfläche des hierfür erforderlichen Gerüstes.
Menge: 22,000 m

**1.1.2.1.30 Rohr Stahl niro geschweißt TW AD 22mm WD 1,2mm**
STLB-Bau 2023-10 042
Rohrleitung aus nichtrostenden Stahlrohren DVGW GW 541, geschweißt, Werkstoff-Nr 1.4521, für Trinkwasser DIN 1988-200, Außendurchmesser 22 mm, Wanddicke 1,2 mm, einschl. Dichtungsmittel und Herstellen der Verbindungen, Form- und Verbindungsstücke werden gesondert vergütet, Rohrbefestigungen werden gesondert vergütet, Verlegung in Gebäuden, bis 3,5 m über der Standfläche des hierfür erforderlichen Gerüstes.
Menge: 20,500 m

**1.1.2.1.40 Rohr Stahl niro geschweißt TW AD 28mm WD 1,2mm**
STLB-Bau 2023-10 042
Rohrleitung aus nichtrostenden Stahlrohren DVGW GW 541, geschweißt, Werkstoff-Nr 1.4521, für Trinkwasser DIN 1988-200, Außendurchmesser 28 mm, Wanddicke 1,2 mm, einschl. Dichtungsmittel und Herstellen der Verbindungen, Form- und Verbindungsstücke werden gesondert vergütet, Rohrbefestigungen werden gesondert vergütet, Verlegung in Gebäuden, bis 3,5 m über der Standfläche des hierfür erforderlichen Gerüstes.
Menge: 20,000 m

**1.1.2.1.50 Bogen Stahl niro 45Grad TW Pressverbindung AD 15mm**
STLB-Bau 2023-10 042
Bogen, aus nichtrostendem Stahl, 45 Grad, für Rohrleitung aus nichtrostendem Stahl, Werkstoff-Nr 1.4401, für Trinkwasser DIN 1988-200, als Pressverbindung mit DVGW-Zertifizierung, mit Verpresstkennzeichnung, Außendurchmesser 15 mm.
Menge: 1,000 St

**1.1.2.1.60 Bogen Stahl niro 45Grad TW Pressverbindung AD 18mm**
STLB-Bau 2023-10 042
Bogen, aus nichtrostendem Stahl, 45 Grad, für Rohrleitung aus nichtrostendem Stahl, Werkstoff-Nr 1.4401, für Trinkwasser DIN 1988-200, als Pressverbindung mit DVGW-Zertifizierung, mit Verpresstkennzeichnung, Außendurchmesser 18 mm.
Menge: 6,000 St

**1.1.2.1.70 Bogen Stahl niro 45Grad TW Pressverbindung AD 22mm**
STLB-Bau 2023-10 042
Bogen, aus nichtrostendem Stahl, 45 Grad, für Rohrleitung aus nichtrostendem Stahl, Werkstoff-Nr 1.4401, für Trinkwasser DIN 1988-200, als Pressverbindung mit DVGW-Zertifizierung, mit Verpresstkennzeichnung, Außendurchmesser 22 mm.
Menge: 1,000 St

**1.1.2.1.80 Bogen Stahl niro 45Grad TW Pressverbindung AD 28mm**
STLB-Bau 2023-10 042
Bogen, aus nichtrostendem Stahl, 45 Grad, für Rohrleitung aus nichtrostendem Stahl, Werkstoff-Nr 1.4401, für Trinkwasser DIN 1988-200, als Pressverbindung mit DVGW-Zertifizierung, mit Verpresstkennzeichnung, Außendurchmesser 28 mm.
Menge: 1,000 St

**1.1.2.1.90 Bogen Stahl niro 90Grad TW Pressverbindung AD 15mm**
STLB-Bau 2023-10 042
Bogen, aus nichtrostendem Stahl, 90 Grad, für Rohrleitung aus nichtrostendem Stahl, Werkstoff-Nr 1.4401, für Trinkwasser DIN 1988-200, als Pressverbindung mit DVGW-Zertifizierung, mit Verpresstkennzeichnung, Außendurchmesser 15 mm.
Menge: 15,000 St

**1.1.2.1.100 Bogen Stahl niro 90Grad TW Pressverbindung AD 18mm**
STLB-Bau 2023-10 042
Bogen, aus nichtrostendem Stahl, 90 Grad, für Rohrleitung aus nichtrostendem Stahl, Werkstoff-Nr 1.4401, für Trinkwasser DIN 1988-200, als Pressverbindung mit DVGW-Zertifizierung, mit Verpresstkennzeichnung, Außendurchmesser 18 mm.
Menge: 13,000 St

**1.1.2.1.110 Bogen Stahl niro 90Grad TW Pressverbindung AD 22mm**
STLB-Bau 2023-10 042
Bogen, aus nichtrostendem Stahl, 90 Grad, für Rohrleitung aus nichtrostendem Stahl, Werkstoff-Nr 1.4401, für Trinkwasser DIN 1988-200, als Pressverbindung mit DVGW-Zertifizierung, mit Verpresstkennzeichnung, Außendurchmesser 22 mm.
Menge: 13,000 St

**1.1.2.1.120 Bogen Stahl niro 90Grad TW Pressverbindung AD 28mm**
STLB-Bau 2023-10 042
Bogen, aus nichtrostendem Stahl, 90 Grad, für Rohrleitung aus nichtrostendem Stahl, Werkstoff-Nr 1.4401, für Trinkwasser DIN 1988-200, als Pressverbindung mit DVGW-Zertifizierung, mit Verpresstkennzeichnung, Außendurchmesser 28 mm.
Menge: 12,000 St

**1.1.2.1.130 T-Stück reduziert Stahl niro TW Pressverbindung AD 18mm x 15mm**
STLB-Bau 2023-10 042
T-Stück, reduziert, aus nichtrostendem Stahl, für Rohrleitung aus nichtrostendem Stahl, für Trinkwasser DIN 1988-200, als Pressverbindung mit DVGW-Zertifizierung, mit Verpresstkennzeichnung, Außendurchmesser 18 mm, 2. Durchmesser 15 mm.
Menge: 1,000 St

**1.1.2.1.140 T-Stück reduziert Stahl niro TW Pressverbindung AD 28mm x 18mm**
STLB-Bau 2023-10 042
T-Stück, reduziert, aus nichtrostendem Stahl, für Rohrleitung aus nichtrostendem Stahl, für Trinkwasser DIN 1988-200, als Pressverbindung mit DVGW-Zertifizierung, mit Verpresstkennzeichnung, Außendurchmesser 28 mm, 2. Durchmesser 18 mm.
Menge: 1,000 St

**1.1.2.1.150 Muffe Stahl niro TW Pressverbindung AD 15mm**
STLB-Bau 2023-10 042
Muffe, aus nichtrostendem Stahl, für Rohrleitung aus nichtrostendem Stahl, Legierungszuschlag mind. 2,2 Gewichts-% Molybdän, für Trinkwasser DIN 1988-200, als Pressverbindung mit DVGW-Zertifizierung, mit Verpresstkennzeichnung und Prüfsicherheit, Außendurchmesser 15 mm.
Menge: 1,000 St

**1.1.2.1.160 Muffe Stahl niro TW Pressverbindung AD 18mm**
STLB-Bau 2023-10 042
Muffe, aus nichtrostendem Stahl, für Rohrleitung aus nichtrostendem Stahl, Legierungszuschlag mind. 2,2 Gewichts-% Molybdän, für Trinkwasser DIN 1988-200, als Pressverbindung mit DVGW-Zertifizierung, mit Verpresstkennzeichnung und Prüfsicherheit, Außendurchmesser 18 mm.
Menge: 4,000 St

**1.1.2.1.170 Muffe Stahl niro TW Pressverbindung AD 22mm**
STLB-Bau 2023-10 042
Muffe, aus nichtrostendem Stahl, für Rohrleitung aus nichtrostendem Stahl, Legierungszuschlag mind. 2,2 Gewichts-% Molybdän, für Trinkwasser DIN 1988-200, als Pressverbindung mit DVGW-Zertifizierung, mit Verpresstkennzeichnung und Prüfsicherheit, Außendurchmesser 22 mm.
Menge: 3,000 St

**1.1.2.1.180 Muffe Stahl niro TW Pressverbindung AD 28mm**
STLB-Bau 2023-10 042
Muffe, aus nichtrostendem Stahl, für Rohrleitung aus nichtrostendem Stahl, Legierungszuschlag mind. 2,2 Gewichts-% Molybdän, für Trinkwasser DIN 1988-200, als Pressverbindung mit DVGW-Zertifizierung, mit Verpresstkennzeichnung und Prüfsicherheit, Außendurchmesser 28 mm.
Menge: 2,000 St

**1.1.2.1.190 Reduzierstück Einsteckende Stahl niro TW Pressverbindung AD 18mm x 15mm**
STLB-Bau 2023-10 042
Reduzierstück, mit Einsteckende, aus nichtrostendem Stahl, für Rohrleitung aus nichtrostendem Stahl, Legierungszuschlag mind. 2,2 Gewichts-% Molybdän, für Trinkwasser DIN 1988-200, als Pressverbindung mit DVGW-Zertifizierung, mit Verpresstkennzeichnung und Prüfsicherheit, Außendurchmesser 18 mm, 2. Durchmesser 15 mm.
Menge: 1,000 St

**1.1.2.1.200 Reduzierstück Einsteckende Stahl niro TW Pressverbindung AD 22mm x 18mm**
STLB-Bau 2023-10 042
Reduzierstück, mit Einsteckende, aus nichtrostendem Stahl, für Rohrleitung aus nichtrostendem Stahl, Legierungszuschlag mind. 2,2 Gewichts-% Molybdän, für Trinkwasser DIN 1988-200, als Pressverbindung mit DVGW-Zertifizierung, mit Verpresstkennzeichnung und Prüfsicherheit, Außendurchmesser 22 mm, 2. Durchmesser 18 mm.
Menge: 1,000 St

**1.1.2.1.210 Reduzierstück Einsteckende Stahl niro TW Pressverbindung AD 28mm x 18mm**
STLB-Bau 2023-10 042
Reduzierstück, mit Einsteckende, aus nichtrostendem Stahl, für Rohrleitung aus nichtrostendem Stahl, Legierungszuschlag mind. 2,2 Gewichts-% Molybdän, für Trinkwasser DIN 1988-200, als Pressverbindung mit DVGW-Zertifizierung, mit Verpresstkennzeichnung und Prüfsicherheit, Außendurchmesser 28 mm, 2. Durchmesser 18 mm.
Menge: 1,000 St

**1.1.2.1.220 Reduzierstück Einsteckende Stahl niro TW Pressverbindung AD 28mm x 22mm**
STLB-Bau 2023-10 042
Reduzierstück, mit Einsteckende, aus nichtrostendem Stahl, für Rohrleitung aus nichtrostendem Stahl, Legierungszuschlag mind. 2,2 Gewichts-% Molybdän, für Trinkwasser DIN 1988-200, als Pressverbindung mit DVGW-Zertifizierung, mit Verpresstkennzeichnung und Prüfsicherheit, Außendurchmesser 28 mm, 2. Durchmesser 22 mm.
Menge: 2,000 St

**1.1.2.1.230 Übergangsstück Stahl niro TW Pressverbindung AD 15mm**
STLB-Bau 2023-10 042
Übergangsstück, aus nichtrostendem Stahl, für Rohrleitung aus nichtrostendem Stahl, Werkstoff-Nr 1.4401, Legierungszuschlag mind. 2,2 Gewichts-% Molybdän, für Trinkwasser DIN 1988-200, als Pressverbindung mit DVGW-Zertifizierung, mit Verpresstkennzeichnung und Prüfsicherheit, Außendurchmesser 15 mm.
Menge: 2,000 St

**1.1.2.1.240 Übergangsstück Stahl niro TW Pressverbindung AD 18mm**
STLB-Bau 2023-10 042
Übergangsstück, aus nichtrostendem Stahl, für Rohrleitung aus nichtrostendem Stahl, Werkstoff-Nr 1.4401, Legierungszuschlag mind. 2,2 Gewichts-% Molybdän, für Trinkwasser DIN 1988-200, als Pressverbindung mit DVGW-Zertifizierung, mit Verpresstkennzeichnung und Prüfsicherheit, Außendurchmesser 18 mm.
Menge: 1,000 St

**1.1.2.1.250 Übergangsstück Stahl niro TW Pressverbindung AD 22mm**
STLB-Bau 2023-10 042
Übergangsstück, aus nichtrostendem Stahl, für Rohrleitung aus nichtrostendem Stahl, Legierungszuschlag mind. 2,2 Gewichts-% Molybdän, für Trinkwasser DIN 1988-200, als Pressverbindung mit DVGW-Zertifizierung, mit Verpresstkennzeichnung und Prüfsicherheit, Außendurchmesser 22 mm.
Menge: 2,000 St

*Hinweis: Aluminiumverbundrohr*

**1.1.2.1.260 Rohr Mehrschichtverbundwerkstoff TW Wärmedämmung 50% GEG AD 16mm Ringe Pressen**
STLB-Bau 2023-10 042
Rohrleitung aus Mehrschichtverbundwerkstoff, für Trinkwasser warm und kalt DIN 1988-200, mit werkseitig aufgebrachter Wärmedämmung gemäß Gebäudeenergiegesetz (GEG) 50 %, Außendurchmesser 16 mm, in Ringen, Verbindung durch Pressen, einschl. Klebe- und Dichtungsmittel, sowie Herstellen der Verbindungen, Form- und Verbindungsstücke werden gesondert vergütet, Rohrbefestigungen werden gesondert vergütet, als Einzelzuleitung zwischen Unterverteiler und Entnahmestelle, Arbeitshöhe des Montageortes bis 3,5 m über der Standfläche des hierfür erforderlichen Gerüstes.
Menge: 29,000 m

**1.1.2.1.270 Rohr Mehrschichtverbundwerkstoff TW Wärmedämmung 50% GEG AD 20mm Ringe Pressen**
STLB-Bau 2023-10 042
Rohrleitung aus Mehrschichtverbundwerkstoff, für Trinkwasser warm und kalt DIN 1988-200, mit werkseitig aufgebrachter Wärmedämmung gemäß Gebäudeenergiegesetz (GEG) 50 %, Außendurchmesser 20 mm, in Ringen, Verbindung durch Pressen, einschl. Klebe- und Dichtungsmittel, sowie Herstellen der Verbindungen, Form- und Verbindungsstücke werden gesondert vergütet, Rohrbefestigungen werden gesondert vergütet, bis 3,5 m über der Standfläche des hierfür erforderlichen Gerüstes.
Menge: 23,500 m

**1.1.2.1.280 Doppelanschlusswinkel 90Grad Siliziumbronze TW Durchm. 16mm**
STLB-Bau 2023-10 042
Doppelanschlusswinkel, 90 Grad, aus Siliziumbronze, Anschlussmaße Rp 1/2/16 mm, für Rohrleitung aus Mehrschichtverbundwerkstoff, für Trinkwasser kalt DIN 1988-200, Durchmesser 16 mm.
Menge: 13,000 St

**1.1.2.1.290 Doppelanschlusswinkel 90Grad Siliziumbronze TW Durchm. 20mm**
STLB-Bau 2023-10 042
Doppelanschlusswinkel, 90 Grad, aus Siliziumbronze, Anschlussmaße Rp 1/2/20 mm, für Rohrleitung aus Mehrschichtverbundwerkstoff, für Trinkwasser kalt DIN 1988-200, Durchmesser 20 mm.
Menge: 11,000 St

**1.1.2.1.300 Anschlusswinkel UP-Spülkasten 90Grad Siliziumbronze TW Durchm. 16mm**
STLB-Bau 2023-10 042
Anschlusswinkel für UP-Spülkasten, 90 Grad, aus Siliziumbronze, Anschlussmaße Rp 1/2/16 mm, für Rohrleitung aus Mehrschichtverbundwerkstoff, für Trinkwasser kalt DIN 1988-200, Durchmesser 16 mm.
Menge: 2,000 St

**1.1.2.1.310 Anschlusswinkel 90Grad Siliziumbronze TW Durchm. 16mm**
STLB-Bau 2023-10 042
Anschlusswinkel, 90 Grad, aus Siliziumbronze, Anschlussmaße Rp 1/2/16 mm, für Rohrleitung aus Mehrschichtverbundwerkstoff, für Trinkwasser kalt DIN 1988-200, Durchmesser 16 mm.
Menge: 1,000 St

*Hinweis: Erdverlegte Trinkwasserleitung*
Erdverlegte Trinkwasserleitung

flexibles, vorgedämmtes, selbstkompensierendes Kunststoff-Rohrleitungssystem
für die Erdverlegung zum Transport von
Trinkwasser kalt oder Kühlwasser.

Mediumrohr:
- Polyethylen (PE 100) schwarz mit äusserer blauer Schicht gemäß DIN 8074/
8075 und DIN EN 12201, SDR 11 (PN16).
- Korrosions- und verrottungsfrei.
- Temperatur-/Druckbelastung:
+20°C/16 bar
Dämmmaterial:
- Mehrlagiger, alterungsbeständiger, geschlossenzelliger, vernetzter Polyethylen Dämmstoff, dauerelastisch,
- Wasseraufnahme gem. DIN EN 15632 und
EN 489 kleiner 1 % vol.
Mantelrohr:
- Korrugiertes Polyethylen (PE-HD).
- Mit statischer Nachweisführung bei
Erd- und Verkehrslasten
(SLW 60 = 60 t) nach ATV-DVWK-A127.
Zertifizierungen:
- DVGW Zertifizierung

**1.1.2.1.320 Anschluss erdverlegte Trinkwasserleitung**
Anschluss an erdverlegte Trinkwasserleitng da  = 32 c 36 mm an Edelstahlrohrleitung DN 25
inklusive aller Form- und Verbindungsteile
Menge: 1,000 St

*Hinweis: Befestigung*

**1.1.2.1.330 Rohrschelle Stahl verz DN12**
STLB-Bau 2026-04 042
Rohraufhängung als Rohrschelle, aus verzinktem Stahl, mit schalldämmenden Einlagen, Anforderungen entsprechend DIN 4109-1, Befestigung mit bauaufsichtlich zugelassenen Dübeln, einschl. Bohrarbeiten, Befestigungsuntergrund Beton, mind. C 20/25, Rohr aus nichtrostendem Stahl, DN 12, Arbeitshöhe des Montageortes bis 3,5 m über der Standfläche des hierfür erforderlichen Gerüstes.
Menge: 14,000 St

**1.1.2.1.340 Rohrschelle Stahl verz DN15**
STLB-Bau 2026-04 042
Rohraufhängung als Rohrschelle, aus verzinktem Stahl, mit schalldämmenden Einlagen, Anforderungen entsprechend DIN 4109-1, Befestigung mit bauaufsichtlich zugelassenen Dübeln, einschl. Bohrarbeiten, Befestigungsuntergrund Beton, mind. C 20/25, Rohr aus nichtrostendem Stahl, DN 15, Arbeitshöhe des Montageortes bis 3,5 m über der Standfläche des hierfür erforderlichen Gerüstes.
Menge: 36,000 St

**1.1.2.1.350 Rohrschelle Stahl verz DN20**
STLB-Bau 2026-04 042
Rohraufhängung als Rohrschelle, aus verzinktem Stahl, mit schalldämmenden Einlagen, Anforderungen entsprechend DIN 4109-1, Befestigung mit bauaufsichtlich zugelassenen Dübeln, einschl. Bohrarbeiten, Befestigungsuntergrund Beton, mind. C 20/25, Rohr aus nichtrostendem Stahl, DN 20, Arbeitshöhe des Montageortes bis 3,5 m über der Standfläche des hierfür erforderlichen Gerüstes.
Menge: 31,000 St

**1.1.2.1.360 Rohrschelle Stahl verz DN25**
STLB-Bau 2026-04 042
Rohraufhängung als Rohrschelle, aus verzinktem Stahl, mit schalldämmenden Einlagen, Anforderungen entsprechend DIN 4109-1, Befestigung mit bauaufsichtlich zugelassenen Dübeln, einschl. Bohrarbeiten, Befestigungsuntergrund Beton, mind. C 20/25, Rohr aus nichtrostendem Stahl, DN 25, Arbeitshöhe des Montageortes bis 3,5 m über der Standfläche des hierfür erforderlichen Gerüstes.
Menge: 12,000 St

###### Gewerk 1.1.2.2 Anlagen und Einbauteile

**1.1.2.2.10 Absperrventil Rotguss Schrägsitz Entleerungsanschluss Handrad PN16 DN32**
STLB-Bau 2023-10 042
Absperrventil mit Schallschutzprüfzeichen DIN EN ISO 3822-1 Klasse I, für Trinkwasserleitung DIN 1988-200, Gehäuse, Oberteil und wasserberührende Teile der Innengarnitur aus Rotguss DIN EN 1982, Schrägsitzform, mit Entleerungsanschluss und -stopfen, mit EPDM-Lippendichtung und EPDM-Sitzdichtung, mit Handrad, mit angeformtem Pressanschluss, Nenndruck 1,6 MPa (16 bar), DN 32.
Menge: 1,000 St

**1.1.2.2.20 Außenarmatur frostsicher DN15 Rotguss**
STLB-Bau 2023-10 042
Außenarmatur, frostsicher, mit Schallschutzprüfzeichen DIN EN ISO 3822-1 Klasse I, DN 15, medienberührte Teile aus Rotguss, verchromt, Anschlussgewinde, mit automatischer Entleerung, mit Schlauchanschlussverschraubung, mit Schlüsselbetätigung, für Wanddicke bis 49 cm, einschl. Wanddurchführung.
Menge: 2,000 St

**1.1.2.2.30 Spüleinr. elektron. Feuchtraum DN15 Magnetselbstschlussventil Vorabsperr. programmierbar**
STLB-Bau 2023-10 045
Elektronische Spüleinrichtung zur Verhinderung von Trinkwasserstagnation in Rohrleitungen, für Einbau in Feuchtraum, DN 15, mit Gewindeanschluss, mit Magnet-Selbstschlussventil und Vorabsperrung als Durchgangsventil, Ventil in Ruhestellung geschlossen, Auslösung programmierbar, für Wandeinbau, mit Wandabdeckplatte aus nichtrostendem Stahl, Werkstoff-Nr 1.4301, Bemessungsbetriebsspannung 230 V AC.
Menge: 2,000 St

**1.1.2.2.40 Elektro-Durchflusswassererwärmer 3,5kW elektr. geregelt G1/2**
STLB-Bau 2026-04 045
Elektro-Durchflusswassererwärmer, geschlossen, hängende Anordnung, für Einbau in Feuchtraum, mit VDE-EMC-Zeichen, für Unterbeckenmontage, Bemessungsbetriebsspannung 230 V AC, Leistung 3,5 kW, elektronisch geregelt, stufenlose Leistungsregelung, Temperaturbereich stufenlos einstellbar, Farbton weiß, Anschluss G 1/2, mit Anschlussleitung und Schutzkontaktstecker, für Montage an Wand, Anschluss Unterputz.
Menge: 10,000 St

**1.1.2.2.50 Elektro-Durchflusswassererwärmer 13,5kW elektr. geregelt G1/2**
STLB-Bau 2026-04 045
Elektro-Durchflusswassererwärmer, geschlossen, hängende Anordnung, mit VDE-EMC-Zeichen, für Überbeckenmontage, Bemessungsbetriebsspannung 400 V AC, Leistung 13,5 kW, elektronisch geregelt, stufenlose Leistungsregelung, Temperatureinstellung von 35 bis 60 Grad C, Farbton weiß, Anschluss G 1/2, für festen Anschluss, für Montage an Wand, Anschluss Unterputz.
Menge: 1,000 St

###### Gewerk 1.1.2.3 Dämmung und Brandschutz Trinkwasser

*Hinweis: Wärmedämmung Mineralwolle*

**1.1.2.3.10 Wärmedämmung Ummantelung Rohr DN12 Gebäude Mineralwolle Rohrschale D 20mm**
STLB-Bau 2023-10 047
Wärmedämmung einschl. Ummantelung DIN 4140 an haus- und betriebstechnischen Anlagen, an Rohrleitung, DN 12, im Gebäude, Dämmung aus Mineralwolle DIN EN 14303, als Rohrschale, Dämmschichtdicke 20 mm, Baustoffklasse DIN 4102-1 A2 (nichtbrennbar), Wärmeleitfähigkeit 0,035 W/(mK) bei 40 Grad C Mitteltemperatur DIN EN 12667, kaschiert mit Alufolie, bis 3,5 m über der Standfläche des hierfür erforderlichen Gerüstes.
Menge: 15,000 m

**1.1.2.3.20 Wärmedämmung Ummantelung Rohr DN15 Gebäude Mineralwolle Rohrschale D 20mm**
STLB-Bau 2023-10 047
Wärmedämmung einschl. Ummantelung DIN 4140 an haus- und betriebstechnischen Anlagen, an Rohrleitung, DN 15, im Gebäude, Dämmung aus Mineralwolle DIN EN 14303, als Rohrschale, Dämmschichtdicke 20 mm, Baustoffklasse DIN 4102-1 A2 (nichtbrennbar), Wärmeleitfähigkeit 0,035 W/(mK) bei 40 Grad C Mitteltemperatur DIN EN 12667, kaschiert mit Alufolie, bis 3,5 m über der Standfläche des hierfür erforderlichen Gerüstes.
Menge: 22,000 m

**1.1.2.3.30 Wärmedämmung Ummantelung Rohr DN20 Gebäude Mineralwolle Rohrschale D 20mm**
STLB-Bau 2023-10 047
Wärmedämmung einschl. Ummantelung DIN 4140 an haus- und betriebstechnischen Anlagen, an Rohrleitung, DN 20, im Gebäude, Dämmung aus Mineralwolle DIN EN 14303, als Rohrschale, Dämmschichtdicke 20 mm, Baustoffklasse DIN 4102-1 A2 (nichtbrennbar), Wärmeleitfähigkeit 0,035 W/(mK) bei 40 Grad C Mitteltemperatur DIN EN 12667, kaschiert mit Alufolie, bis 3,5 m über der Standfläche des hierfür erforderlichen Gerüstes.
Menge: 20,500 m

**1.1.2.3.40 Wärmedämmung Ummantelung Rohr DN25 Gebäude Mineralwolle Rohrschale D 30mm**
STLB-Bau 2023-10 047
Wärmedämmung einschl. Ummantelung DIN 4140 an haus- und betriebstechnischen Anlagen, an Rohrleitung, DN 25, im Gebäude, Dämmung aus Mineralwolle DIN EN 14303, als Rohrschale, Dämmschichtdicke 30 mm, Baustoffklasse DIN 4102-1 A2 (nichtbrennbar), Wärmeleitfähigkeit 0,035 W/(mK) bei 40 Grad C Mitteltemperatur DIN EN 12667, kaschiert mit Alufolie, bis 3,5 m über der Standfläche des hierfür erforderlichen Gerüstes.
Menge: 20,000 m

*Hinweis: Brandschutz Trinkwasser*

**1.1.2.3.50 Brandschutzabschottung Rohr Stahl niro R90 AD 18mm Gebäude Wand D 250mm Durchm. 100-150mm**
STLB-Bau 2023-10 047
Brandschutzabschottung von Rohrleitung aus nichtrostendem Stahl, mit allgemeinem bauaufsichtlichen Prüfzeugnis/allgemeiner bauaufsichtlicher Zulassung, Feuerwiderstandsklasse R 90 DIN EN 13501-2,
Rohrleitung nicht gedämmt, Rohraußendurchmesser 18 mm, Verlegung im Gebäude, bis 3,5 m über der Standfläche des hierfür erforderlichen Gerüstes, Wand aus Stahlbeton, Dicke 250 mm, runder Durchbruch ohne Hüllrohr, Durchmesser über 100 bis 150 mm, freier Ringspalt im Durchbruch bis 15 mm, Spalt füllen mit Mörtel V 18580, Mörtelgruppe III.
Menge: 1,000 St

**1.1.2.3.60 Brandschutzabschottung Rohr Stahl niro R90 AD 22mm Gebäude Wand D 250mm Durchm. 100-150mm**
STLB-Bau 2023-10 047
Brandschutzabschottung von Rohrleitung aus nichtrostendem Stahl, mit allgemeinem bauaufsichtlichen Prüfzeugnis/allgemeiner bauaufsichtlicher Zulassung, Feuerwiderstandsklasse R 90 DIN EN 13501-2,
Rohrleitung nicht gedämmt, Rohraußendurchmesser 22 mm, Verlegung im Gebäude, bis 3,5 m über der Standfläche des hierfür erforderlichen Gerüstes, Wand aus Stahlbeton, Dicke 250 mm, runder Durchbruch ohne Hüllrohr, Durchmesser über 100 bis 150 mm, freier Ringspalt im Durchbruch bis 15 mm, Spalt füllen mit Mörtel V 18580, Mörtelgruppe III.
Menge: 3,000 St

**1.1.2.3.70 Brandschutzabschottung Rohr Stahl niro R90 AD 28mm Gebäude Wand D 250mm Durchm. 100-150mm**
STLB-Bau 2023-10 047
Brandschutzabschottung von Rohrleitung aus nichtrostendem Stahl, mit allgemeinem bauaufsichtlichen Prüfzeugnis/allgemeiner bauaufsichtlicher Zulassung, Feuerwiderstandsklasse R 90 DIN EN 13501-2,
Rohrleitung nicht gedämmt, Rohraußendurchmesser 28 mm, Verlegung im Gebäude, bis 3,5 m über der Standfläche des hierfür erforderlichen Gerüstes, Wand aus Stahlbeton, Dicke 250 mm, runder Durchbruch ohne Hüllrohr, Durchmesser über 100 bis 150 mm, freier Ringspalt im Durchbruch bis 15 mm, Spalt füllen mit Mörtel V 18580, Mörtelgruppe III.
Menge: 2,000 St

###### Gewerk 1.1.2.4 Einrichtungsgegenstände und Accessoires

*Hinweis: Waschtisch*

**1.1.2.4.10 Waschbecken Sanitärporzellan B 550-600mm Ausladung 450-500mm**
STLB-Bau 2023-10 045
Waschbecken, Beckenaußenform rund, Beckeninnenform oval, aus Sanitärporzellan, Farbton weiß, glasiert, mit Loch für Einlocharmatur, mit Überlauf, für Ablaufventil, Breite über 550 bis 600 mm, Ausladung über 450 bis 500 mm, Befestigung an Installationselement.
Menge: 13,000 St

**1.1.2.4.20 Einhandmischer Standmontage Waschbeckenbatterie DN15 Metall Ausladung 120-150mm Hebel TW-Erwärmer geschl. Durchflusskl.Z Strahlregler H bis 90mm**
STLB-Bau 2023-10 045
Einhandmischer für Standmontage, Waschbeckenbatterie, DN 15, Armaturenkörper aus Metall, verchromt, Ausladung über 120 bis 150 mm, Oberteil mit Kolbenkartusche, Auslöseelement aus Metall, verchromt, mit Hebel, für geschlossenen Trinkwassererwärmer, Durchflussklasse Z (max. 0,15 l/s), mit festem Auslauf, mit Strahlregler ohne Luftansaugung DIN EN 246, Auslaufhöhe bis 90 mm, mit Ablaufgarnitur und Zugbetätigung.
Menge: 13,000 St

**1.1.2.4.30 Geruchverschluss Waschbecken 1 1/4xDN32 Messing Röhrengeruchverschluss**
STLB-Bau 2023-10 045
Geruchverschluss für Waschbecken, 1 1/4 x DN 32, aus Messing, verchromt, als Röhrengeruchverschluss, für Wandanschluss, verstellbar, mit Rosette.
Menge: 13,000 St

**1.1.2.4.40 Seifenspender Gehäuse Kunststoff Wandmontage Flüssigseife**
STLB-Bau 2023-10 045
Seifenspender, Gehäuse aus Kunststoff, mattiert, für Wandmontage, für Flüssigseife, mit nachfüllbarem Behälter, mit vollständiger Erstbefüllung, Entnahme durch Drücken.
Menge: 13,000 St

**1.1.2.4.50 Handtuchspender Papier Kunststoff**
STLB-Bau 2023-10 045
Handtuchspender für Papierhandtücher in Zick-Zack-Falzung, für Wandaufbau, aus Kunststoff, abschließbar, mit vollständiger Erstfüllung, Fassungsvermögen 300 Handtücher, für Handtuchgröße 250 mm x 230 mm, mit Füllstandanzeiger.
Menge: 9,000 St

**1.1.2.4.60 Abfallbehälter Drahtkorb rund 20-40l**
STLB-Bau 2023-10 045
Abfallbehälter, als Drahtkorb, rund, Fassungsvermögen über 20 bis 40 l, offen, Behälter mit herausnehmbarem Einsatz.
Menge: 4,000 St

**1.1.2.4.70 Handtuchhalter Messing einarmig Halteel. Messing**
STLB-Bau 2026-04 045
Handtuchhalter, aus Messing, verchromt, Profilquerschnitt rund, einarmig, feststehend, Ausladung bis 400 mm, Befestigungsschrauben sichtbar, mit Halteelement, rund, aus Messing, verchromt, Befestigungsschrauben, verdeckt.
Menge: 2,000 St

*Hinweis: WC-Anlage*

**1.1.2.4.80 Tiefspül-WC Sanitärporzellan glasiert abgerundet hängend WC-Sitz Fuge verfüllen elast.Dichtstoff Silikon B 5mm**
STLB-Bau 2023-10 045
Tiefspül-WC, aus Sanitärporzellan, glasiert, Farbton weiß, abgerundet, mit offenem Spülrand, wandhängend, Spülmenge 6 l, Abgang waagerecht, mit WC-Sitz, Befestigung mit Schrauben, verdeckt, einschl. Verfüllen der Fugen, mit elastischem Dichtstoff DIN EN 15651-3, Basis Silikon, Klasse XS 2, Volumenschwund kleiner gleich 20 %, Fugenbreite 5 mm, Farbton weiß, Fugenausbildung rechteckig.
Menge: 14,000 St

**1.1.2.4.90 Abdeckpl. Einbauspülkasten Zweimengenspülung Kunststoff Betätigungselement Kunststoff**
STLB-Bau 2023-10 045
Abdeckplatte für Einbauspülkasten, für Zweimengenspülung, aus Kunststoff, Farbton weiß, mit Betätigungselement, aus Kunststoff, Auslösung manuell, für Betätigung von vorn.
Menge: 14,000 St

**1.1.2.4.100 WC-Papierhalter Messing 1Rolle Halteelement Messing**
STLB-Bau 2023-10 045
WC-Papierhalter, aus Messing, verchromt, abgedeckte Form, für eine Rolle, für Wandaufbau, Befestigungsschrauben sichtbar, mit Halteelement, rund, aus Messing, verchromt, Befestigungsschrauben, verdeckt.
Menge: 14,000 St

**1.1.2.4.110 WC-Papierersatzrollenhalter Messing 1Rolle Halteelement Messing**
STLB-Bau 2023-10 045
WC-Papierersatzrollenhalter, aus Messing, verchromt, für eine Rolle, für Wandaufbau, Befestigungsschrauben sichtbar, mit Halteelement, rund, aus Messing, verchromt, Befestigungsschrauben, verdeckt.
Menge: 14,000 St

**1.1.2.4.120 Abfallbehälter Damenbinden Stahlblech Wandaufbau**
STLB-Bau 2026-04 045
Abfallbehälter für Damenbinden, aus Stahlblech, verchromt, für Wandaufbau, zum Einhängen von Kunststoffbeuteln, Befestigung mit Schrauben.
Menge: 1,000 St

**1.1.2.4.130 Haken Messing Mantelhaken Ausladung 40mm Einfachhaken Halteel. Messing**
STLB-Bau 2026-04 045
Haken, aus Messing, verchromt, als Mantelhaken, Ausladung 40 mm, als Einfachhaken, Profilquerschnitt rund, Befestigungsschrauben sichtbar, mit Halteelement, rund, aus Messing, verchromt, Befestigungsschrauben, verdeckt.
Menge: 14,000 St

*Hinweis: Ausstattung Putzmittelraum*

**1.1.2.4.140 Ausgussbecken Stahl emailliert hängend Einlocharmatur B 400-450mm Ausladung 300-350mm**
STLB-Bau 2023-10 045
Ausgussbecken, aus Stahl, emailliert, wandhängend, mit Rückwand, mit Loch für Einlocharmatur, mit Klapprost aus verzinktem Stahl, Befestigung mit Schrauben, Breite über 400 bis 450 mm, Ausladung über 300 bis 350 mm.
Menge: 1,000 St

**1.1.2.4.150 Geruchverschluss Ausgussbecken 1 1/4xDN32 Kunststoff Röhrengeruchverschluss**
STLB-Bau 2023-10 045
Geruchverschluss für Ausgussbecken, 1 1/4 x DN 32, aus Kunststoff, als Röhrengeruchverschluss, für Wandanschluss, verstellbar, mit Rosette.
Menge: 1,000 St

**1.1.2.4.160 Wandbatterie Ausgussbeckenbatterie DN15 Ausladung bis 150mm TW-Erwärmer geschl. Durchflusskl.A Strahlregler**
STLB-Bau 2023-10 045
Wandbatterie, Ausgussbeckenbatterie, DN 15, Ausladung bis 150 mm, Betätigungsgriffe aus Metall, verchromt, für geschlossenen Trinkwassererwärmer, Durchflussklasse A (max. 0,25 l/s), mit S-Anschluss, mit festem Auslauf, mit Strahlregler ohne Luftansaugung DIN EN 246.
Menge: 1,000 St

**1.1.2.4.170 Wandauslauf DN15 Metall Durchflusskl.A Strahlregler Ausladung bis 80mm**
STLB-Bau 2023-10 045
Wandauslauf DN 15, Armaturenkörper aus Metall, verchromt, Geräuschverhalten DIN 4109-1 Gruppe I, mit Prüfbericht, Durchflussklasse A (max. 0,25 l/s), mit festem Auslauf, mit Strahlregler ohne Luftansaugung DIN EN 246, Ausladung bis 80 mm.
Menge: 1,000 St

##### Hauptgewerk 1.1.3 KG 419 - Sonstiges zur KG 410

###### Gewerk 1.1.3.1 Installationselemente

**1.1.3.1.10 Installationselement B 500 mm Vorwandmontage WC-Element Einbauspülkasten höhen- tiefenverstellbar**
STLB-Bau 2023-10 045
Installationselement, Einbau in Trockenbauwand, mit vorh. Unterkonstruktion aus Metall, Bekleidung wird gesondert vergütet,
max. Breite Installationselement '500' mm, für Vorwandmontage, mit Montageraumabdeckung, WC-Element, mit Einbauspülkasten DIN EN 14055, mit Schallschutz DIN 4109-1, statisch belastbar durch Sanitärobjekte, für Wand- und Fußbodenbefestigung, höhen- und tiefenverstellbar, mit Befestigung und Anschlüssen für Zu- und Abläufe mit Abflussverrohrung,
aus Kunststoff, DN 80.
Menge: 14,000 St

**1.1.3.1.20 Installationselement B 500 mm Vorwandmontage Waschbecken-Element höhen- tiefenverstellbar**
STLB-Bau 2023-10 045
Installationselement, Einbau in Trockenbauwand, mit vorh. Unterkonstruktion aus Metall, Bekleidung wird gesondert vergütet,
max. Breite Installationselement '500' mm, für Vorwandmontage, für Aufbau auf Rohfußboden, mit Montageraumabdeckung, Waschbecken-Element, mit Schallschutz DIN 4109-1, statisch belastbar durch Sanitärobjekte, für Wand- und Fußbodenbefestigung, höhen- und tiefenverstellbar, mit Befestigung und Anschlüssen für Zu- und Abläufe mit Abflussverrohrung,
aus Kunststoff, DN 50.
Menge: 13,000 St

**1.1.3.1.30 Installationselement B 500 mm Vorwandmontage Ausgussbecken-Element höhen- breitenverstellbar**
STLB-Bau 2023-10 045
Installationselement, Einbau in Trockenbauwand, mit vorh. Unterkonstruktion aus Metall, Bekleidung wird gesondert vergütet,
max. Breite Installationselement '500' mm, für Vorwandmontage, mit Montageraumabdeckung, Ausgussbecken-Element, mit Schallschutz DIN 4109-1, statisch belastbar durch Sanitärobjekte, für Wand- und Fußbodenbefestigung, statisch selbsttragend, höhen- und breitenverstellbar, mit Befestigung und Anschlüssen für Zu- und Abläufe mit Ablaufbogen, Ablaufbogen aus PE-HD-Rohr.
Menge: 1,000 St

**1.1.3.1.40 Bodenablauf Geruchverschluss DN100 Gehäuse Stahl niro Anschlussrand Abgang seitl. höhenverstellb. Aufsatzstück Rostrahmen Kunststoff Rostrahmen Stahl niro Rost Stahl niro lose eingelegt B 125-150mm L 125-150mm K3**
STLB-Bau 2026-04 044
Bodenablauf DIN EN 1253-1 mit Geruchverschluss mit einer Sperrwasserhöhe von mind. 50 mm, herausnehmbar, Anschluss DN 100, Gehäuse aus nichtrostendem Stahl, Werkstoff-Nr 1.4301, mit Anschlussrand, Abgang seitlich, mit höhenverstellbarem Aufsatzstück und Rostrahmen, Aufsatzstück aus Kunststoff, Rostrahmen aus nichtrostendem Stahl, Rost aus nichtrostendem Stahl, lose eingelegt, Rost-/Plattenbreite über 125 bis 150 mm, Rost-/Plattenlänge über 125 bis 150 mm, Klasse K 3.
Menge: 2,000 St

###### Gewerk 1.1.3.2 sonstige Leistung

**1.1.3.2.10 Werk- und Montageplanung**
*** Pauschalposition
Nach der Beauftragung, sind frühzeitig und im Rahmen des abgestimmten Terminplans, gem. VOB die Werkstatt- und Montagepläne sowie sämtliche Detailzeichnungen zu erstellen und in Papierform 2-fach, sowie als Datei (DWG und PDF) zur Genehmigung beim AG bzw. dessen Beauftragten einzureichen. Unmittelbar nach Freigabe der Montageplanung ist mit den beauftragten Leistung zu beginnen.

Dem Auftragnehmer werden folgende Planungsunterlagen als EDV-Dateien (DXF-/DWG-Files ACAD 2014, PDF-Files etc.) zur Verfügung gestellt:

-  Ausführungsgrundrisszeichnungen M1:50 bzw. M 1:100
-  Lageplan M 1:200
-  Funktions-/Anlagenschemata, falls erforderlich M 1:50
-  Detailzeichnungen und Schnitte M 1:10 bzw. 1:20, falls erforderlich
-  Lieferung eines Feinterminplans
Menge: 1,000 psch

**1.1.3.2.20 Revisions- und Bestandsunterlagen**
Revisions- und Bestandsunterlagen sowie die Wartungs-
und Bedienungsanleitung, wie in den Vor-bemerkungen
beschrieben zusammenstellen und übergeben.
Übergabe in Papierform 3-fach und digital 2-fach.
Einschließlich aller gemäß VOB Teil C (DIN 18380) unter
dem Punkt 3.7 mit zuliefernden Unterlagen aufgeführten
Unterlagen.

Als besondere Leistungen sind zusätzlich folgende
Unterlagen zu liefern:
- Geräteverzeichnis mit Verschleiß- und
Ersatzteil-Listen unter Angabe der jeweiligen
Herstelleranschrift
- sämtliche Messprotokolle und Listen mit den
eingestellten Soll- und Istwerten
- Anlagenbeschreibung, Übersicht über ausgeführte
Arbeiten
- Bauteildokumentationen, Abnahme- und
Prüfbescheinigungen
- Dokumentation des hydraulischen Abgleichs mit Hilfe
von Messgeräten
- Konfirmitätserklärungen
- Errichterbescheinigung (gemäß § 1 und § 3 der 9.
GSGV)
- Prüfungsnachweise
- etc...
Menge: 1,000 St

**1.1.3.2.30 Wasseranalyse Wasserqualität Probenahme**
STLB-Bau 2023-10 049
Wasseranalyse erstellen, zur Bestimmung der Wasserqualität nach Trinkwasserverordnung, durch akkreditiertes Prüflabor, einschl. Probenahme und -behälter, aus der öffentlichen Trinkwasserversorgung.
Menge: 1,000 St

**1.1.3.2.40 wiederkehrende Beprobung**
Wasseranalyse erstellen, zur Bestimmung der Wasserqualität nach Trinkwasserverordnung, durch akkreditiertes Prüflabor, einschl. Probenahme und -behälter, aus der öffentlichen Trinkwasserversorgung
Menge: 1,000 St

**1.1.3.2.50 Trinkwasserhygieneabnahme**
Trinkwasserhygieneabnahme fuer Kalt- und Warmwasser
.
Nach Abschluss der Installationsarbeiten und Spülen der
Trinkwasseranalge ist der Hygienenachweis gem.
Trinkwasserverordnung und VDI 6023 von einem
zugelassenes Labor durchführen zu lassen, dabei ist
auch eine Prüfung auf Legionellen durchzuführen.
Die Entnahmezapfstellen sind gem. DVGW Arbeitsblatt 551
einzurichten, zu beschildern und in den
Revisionszeichnungen zu kennzeichnen.
An den erforderlichen Entnahmestellen ist eine Probe zu
nehmen.
Die Beprobungsergebnisse sind inkl. der schriftlichen
Freigabe zu dokumentieren und unaufgefordert
vorzulegen.
Es sind je 6 bakteriologische Untersuchungen und je 3
Untersuchungen auf Legionellen- bzw. Pseudomonas
aerigunosa durchzuführen.

Vor der Erstbefüllung ist eine Referenzprobe des
Hausanschlusswassers zu nehmen und zu beproben.
Menge: 1,000 St

*Hinweis: Druck- und Dichtheitsprüfung*
Zusätzliche Innendruckprüfungen von Druckrohrleitungen an
Rohrleitungssystemen einschl. aller Einbauteile wie Armaturen,
etc., nach DIN 4279,T.1-10 und DIN 4033.
Druckprüfungen müssen je nach Erfordernis auch an
Teilabschnitten von Rohrleitungssystemen durchgeführt werden.
Alle Prüfungen sind mit Protokollen (mind. nach Merkblatt des
ZVSHK) zu dokumentieren und den Revisionsunterlagen
beizulegen.
Die Druckprüfungen für Sanitärleitungen werden nur dann mit
Trinkwasser durchgeführt, wenn sichergestellt ist, dass die
Anlage unmittelbar nach der Prüfung in Betrieb geht. Ist dies
nicht der Fall sind durch den Auftragnehmer regelmäßige
Spülungen oder Druckproben mit Druckluft durchzuführen.
Die Arbeiten sind einschl. Entleeren zu kalkulieren, wenn das
Rohrleitungssystem mit einem anderen Medium zum Betrieb
gefüllt wird oder Stagnationen nicht zulässig sind.

**1.1.3.2.60 Druck- und Dichtheitsprüfung Abwasserleitung bis DN125**
Druck- und Dichtheitsprüfung Abwasserleitung bis DN125

nach Montage sind sämtliche Abwasserleitungen einer Druck-
und Dichtheitsüberprüfung nach DIN 1986 zu unterziehen; die
Prüfprotokolle sind der Bauleitung unverzüglich vorzulegen
Menge: 1,000 St

**1.1.3.2.70 Dichtheitspruefung Trinkwasser-Anlage**
*** Pauschalposition
Dichtheitspruefung der Trinkwasser-Anlage
inkl. Erstellung der Spülprotokolle
Durchführung der Dichtigkeitsprüfungen für Trinkwasserleitungen nach DIN 1988 und DIN EN 805, des Trinkwasserwassernetzes mit Druckluft / Inertgas,
im Gebäude in Teilabschnitten -> alle Leitungen  bis DN50
anschließend Reinigung von Schmutzfänger, Perlatoren
usw.
Menge: 1,000 psch

**1.1.3.2.80 Spülen Leitungsanlage Kalt- Warmwasser getrennt**
*** Pauschalposition
Spülen der Leitungsanlage DIN EN 806-4 DN50, mit Spülgerät, Rohrleitung aus Rohr aus nichtrostendem Stahl, für Kalt- und Warmwasser jeweils getrennt, Installation der Spüleinrichtungen einschl. Anschluss und Sicherung von Abwasserschläuchen, sowie Wiederverschließen nach dem Spülvorgang, einschl.  Erstellung der Spülprotokolle
Menge: 1,000 psch

**1.1.3.2.90 Bemusterung**
Sämtliche im Gewerk Sanitär beschriebenen Bauteile, die im
Aufenthaltsbereich sichtbar sind, wie Sanitärkeramik,
Armaturen, Hygienezubehör und dgl. mehr, sind im Orginal
(auch Farbton) auf der Baustelle in der jeweiligen
Einbausituation zu bemustern. Alternativen müssen bei der
Bemusterung mit Auswirkungen auf Kosten, Nutzen, und
Lieferzeiten aufgelistet werden
Menge: 1,000 St

**1.1.3.2.100 Dokumentation Brandschutz**
Dokumentation Brandschutz bestehend aus:
Grundrisse und Schema im M 1:50 mit farbiger Eintragung
(rot) sämtlicher installierter Brandwanddurchführungen
einschl. Stückliste.
- Stückliste mit fortlaufender Nummerierung.
- Bauaufsichtliche Zulassungen einschl. Wartungs- und
Bedienungsanleitungen.
In 3-facher Ausfertigung:
- Ausführung als Farbplott, Darstellung nach DIN; ein Satz im
dwg oder dxf-Format,
- Zulassungen sowie Wartungs- und Bedienungsanleitungen als
pdf,
Menge: 1,000 St

#### Abschnitt 1.2 KG 420 - HEIZUNGSTECHNIK

##### Hauptgewerk 1.2.1 KG 421 - Wärmeerzeugungsanlagen

**1.2.1.10 Anschluss an den Bestand**
*** Pauschalposition
Anschluss des neuen Heizkreises für den Anbau an den Bestand Nähe des bestehenden Wärmeerzeugers. ggf. ist ein Entleeren der bestehenden Heizungsanlage erforderlich.
Menge: 1,000 psch

##### Hauptgewerk 1.2.2 KG 422 - Wärmeverteilnetze

###### Gewerk 1.2.2.1 Rohleitungen

*Hinweis: Kupferrohr Heizungswasser Pressen*

**1.2.2.1.10 Rohr Kupferrohr Heizungswasser AD 22mm WD 1mm Pressen**
STLB-Bau 2023-10 041
Rohrleitung aus Kupferrohr DIN EN 1057, nahtlos, für Heizungswasser, Außendurchmesser 22 mm, Wanddicke 1 mm, Verbindung durch Pressen, Form- und Verbindungsstücke werden gesondert vergütet, Rohrbefestigungen werden gesondert vergütet, Verlegung in Gebäuden, bis 3,5 m über der Standfläche des hierfür erforderlichen Gerüstes.
Menge: 24,000 m

**1.2.2.1.20 Rohr Kupferrohr Heizungswasser AD 28mm WD 1,5mm Pressen**
STLB-Bau 2023-10 041
Rohrleitung aus Kupferrohr DIN EN 1057, nahtlos, für Heizungswasser, Außendurchmesser 28 mm, Wanddicke 1,5 mm, Verbindung durch Pressen, Form- und Verbindungsstücke werden gesondert vergütet, Rohrbefestigungen werden gesondert vergütet, Verlegung in Gebäuden, bis 3,5 m über der Standfläche des hierfür erforderlichen Gerüstes.
Menge: 50,000 m

**1.2.2.1.30 Rohr Kupferrohr Heizungswasser AD 35mm WD 1,5mm Pressen**
STLB-Bau 2026-04 041
Rohrleitung aus Kupferrohr DIN EN 1057, nahtlos, für Heizungswasser, Außendurchmesser 35 mm, Wanddicke 1,5 mm, Verbindung durch Pressen, Form- und Verbindungsstücke werden gesondert vergütet, besondere Rohrbefestigungen werden gesondert vergütet, Verlegung in Gebäuden, bis 3,5 m über der Standfläche des hierfür erforderlichen Gerüstes.
Menge: 20,000 m

**1.2.2.1.40 Bogen Pressfitting bis 45Grad Kupfer Heizungswasser AD 22mm**
STLB-Bau 2023-10 041
Bogen als Pressfitting, bis 45 Grad, aus Kupfer, für Rohrleitung aus Kupferrohr DIN EN 1057, nahtlos, für Heizungswasser, Außendurchmesser 22 mm.
Menge: 12,000 St

**1.2.2.1.50 Bogen Pressfitting bis 45Grad Kupfer Heizungswasser AD 28mm**
STLB-Bau 2023-10 041
Bogen als Pressfitting, bis 45 Grad, aus Kupfer, für Rohrleitung aus Kupferrohr DIN EN 1057, nahtlos, für Heizungswasser, Außendurchmesser 28 mm.
Menge: 12,000 St

**1.2.2.1.60 Bogen Pressfitting bis 45Grad Kupfer Heizungswasser AD 35mm**
STLB-Bau 2026-04 041
Bogen als Pressfitting, bis 45 Grad, aus Kupfer, für Rohrleitung aus Kupferrohr DIN EN 1057, nahtlos, für Heizungswasser, Außendurchmesser 35 mm.
Menge: 10,000 St

**1.2.2.1.70 Bogen Pressfitting 45-90Grad Kupfer Heizungswasser AD 22mm**
STLB-Bau 2023-10 041
Bogen als Pressfitting, über 45 bis 90 Grad, aus Kupfer, für Rohrleitung aus Kupferrohr DIN EN 1057, nahtlos, für Heizungswasser, Außendurchmesser 22 mm.
Menge: 4,000 St

**1.2.2.1.80 Bogen Pressfitting 45-90Grad Kupfer Heizungswasser AD 28mm**
STLB-Bau 2023-10 041
Bogen als Pressfitting, über 45 bis 90 Grad, aus Kupfer, für Rohrleitung aus Kupferrohr DIN EN 1057, nahtlos, für Heizungswasser, Außendurchmesser 28 mm.
Menge: 4,000 St

**1.2.2.1.90 Bogen Pressfitting 45-90Grad Kupfer Heizungswasser AD 35mm**
STLB-Bau 2026-04 041
Bogen als Pressfitting, über 45 bis 90 Grad, aus Kupfer, für Rohrleitung aus Kupferrohr DIN EN 1057, nahtlos, für Heizungswasser, Außendurchmesser 35 mm.
Menge: 4,000 St

**1.2.2.1.100 T-Stück Pressfitting Kupfer Heizungswasser AD 22mm**
STLB-Bau 2023-10 041
T-Stück als Pressfitting, aus Kupfer, für Rohrleitung aus Kupferrohr DIN EN 1057, nahtlos, für Heizungswasser, Außendurchmesser 22 mm.
Menge: 2,000 St

**1.2.2.1.110 T-Stück Pressfitting Kupfer Heizungswasser AD 28mm**
STLB-Bau 2023-10 041
T-Stück als Pressfitting, aus Kupfer, für Rohrleitung aus Kupferrohr DIN EN 1057, nahtlos, für Heizungswasser, Außendurchmesser 28 mm.
Menge: 2,000 St

**1.2.2.1.120 T-Stück Pressfitting Kupfer Heizungswasser AD 35mm**
STLB-Bau 2026-04 041
T-Stück als Pressfitting, aus Kupfer, für Rohrleitung aus Kupferrohr DIN EN 1057, nahtlos, für Heizungswasser, Außendurchmesser 35 mm.
Menge: 2,000 St

**1.2.2.1.130 Muffe Pressfitting Kupfer Heizungswasser AD 22mm**
STLB-Bau 2023-10 041
Muffe als Pressfitting, aus Kupfer, für Rohrleitung aus Kupferrohr DIN EN 1057, nahtlos, für Heizungswasser, Außendurchmesser 22 mm.
Menge: 2,000 St

**1.2.2.1.140 Muffe Pressfitting Kupfer Heizungswasser AD 28mm**
STLB-Bau 2023-10 041
Muffe als Pressfitting, aus Kupfer, für Rohrleitung aus Kupferrohr DIN EN 1057, nahtlos, für Heizungswasser, Außendurchmesser 28 mm.
Menge: 4,000 St

**1.2.2.1.150 Muffe Pressfitting Kupfer Heizungswasser AD 35mm**
STLB-Bau 2026-04 041
Muffe als Pressfitting, aus Kupfer, für Rohrleitung aus Kupferrohr DIN EN 1057, nahtlos, für Heizungswasser, Außendurchmesser 35 mm.
Menge: 2,000 St

**1.2.2.1.160 Reduzierstück Pressfitting Kupfer Heizungswasser AD 28mm x 22mm**
STLB-Bau 2023-10 041
Reduzierstück als Pressfitting, aus Kupfer, für Rohrleitung aus Kupferrohr DIN EN 1057, nahtlos, für Heizungswasser, Außendurchmesser 28 mm, 2. Durchmesser 22 mm.
Menge: 4,000 St

**1.2.2.1.170 Reduzierstück Pressfitting Kupfer Heizungswasser AD 35mm x 22mm**
STLB-Bau 2026-04 041
Reduzierstück als Pressfitting, aus Kupfer, für Rohrleitung aus Kupferrohr DIN EN 1057, nahtlos, für Heizungswasser, Außendurchmesser 35 mm, 2. Durchmesser 22 mm.
Menge: 2,000 St

**1.2.2.1.180 Reduzierstück Pressfitting Kupfer Heizungswasser AD 35mm x 28mm**
STLB-Bau 2026-04 041
Reduzierstück als Pressfitting, aus Kupfer, für Rohrleitung aus Kupferrohr DIN EN 1057, nahtlos, für Heizungswasser, Außendurchmesser 35 mm, 2. Durchmesser 28 mm.
Menge: 2,000 St

**1.2.2.1.190 Übergangsverschraubung Pressfitting Kupfer Heizungswasser AD 22mm**
STLB-Bau 2023-10 041
Übergangsverschraubung als Pressfitting, aus Kupfer, für Rohrleitung aus Kupferrohr DIN EN 1057, nahtlos, für Heizungswasser, Außendurchmesser 22 mm.
Menge: 6,000 St

**1.2.2.1.200 Anschluss erdverlegte Heizungsleitung**
Anschluss an erdverlegte Heizungsleitung DN 32  mm an Kupfer- oder Edelstahlrohrleitung DN 32
inklusive aller Form- und Verbindungsteile
Menge: 1,000 psch

###### Gewerk 1.2.2.2 Pumpen, Armaturen, Druckhaltung

**1.2.2.2.10 Heikreis in HZG-Zentrale an Bestand anschließen**
Anschluss des neuen Heizkreises für die Versorgung des Anbaus an den Bestandsleitungen in der Heizungszentrale anschließen mit erforderlichen Fittings.
Menge: 1,000 Psch

**1.2.2.2.20 Pumpengruppe DN 32 gemischt Mischer, Stellm. Pumpe 6-32**
Pumpengruppe für gemischten Heizkreis
bestehend aus 2 Thermometer-Kugelhähne
mit Griff und Thermometer + 120 °C /
rot / blau / 3-Wege-Mischer
mit integriertem Rückflussverhinderer
und Stellmotor 230 V / 50 Hz mit
Not-Handbetrieb und Stellungsanzeige /
1 Rücklaufrohr mit Rückflussverhinderer

EPP-Dämmung EnEV-konform
Vorderseite rechts Anschlüsse unten
1 1/2AG flachdichtend Achsabstand 125 mm

TECHNISCHE SPEZIFIKATIONEN
Breite (cm) 25
Höhe (cm) 41
Einbaulänge (cm) 37.5
Nenngröße DN32
Anschluss 1 1/4"
Kvs-Wert (m³/h) 10.3
Umwälzpumpe: 6-32 geregelt
Max. Betriebstemperatur (°C) 95
Max. Druck (bar) 10
Wärmegedämmt
ja
Werkstoff
Messing
Werkstoff der Dichtung
EPDM (Ethylen-Propylen-Dien-Kautschuk)
Menge: 1,000 Stk

*Hinweis: Differenzdruckregler*

**1.2.2.2.30 Differenzdruckregler Sollwert 800mbar Rücklaufmontage PN10 DN32**
STLB-Bau 2023-10 041
Differenzdruckregler, Sollwert 800 mbar, für Wasser, max. Betriebstemperatur bis 120 Grad C, Rücklaufmontage mit Kapillarrohr und Verschraubung, Länge bis 1 m, mit Innengewinde, Gehäuse aus Messing, Nenndruck 1 MPa (10 bar), DN 32.
Menge: 2,000 St

*Hinweis: Absperrventile*

**1.2.2.2.40 Strangventil Messing PN25 DN32**
STLB-Bau 2024-04 041
Strangventil, mit gesicherter Voreinstellung, mit Stellungsanzeige, für Wasser, max. Betriebstemperatur bis 120 Grad C, mit Messanschluss, mit Innengewinde, Gehäuse aus Messing, Nenndruck 2,5 MPa (25 bar), DN 32.
Menge: 2,000 St

###### Gewerk 1.2.2.3 Dämmung

*Hinweis: Dämmung im Gebäude*

**1.2.2.3.10 Wärmedämmung Rohr DN20 Gebäude Mineralwolle AS-Qualität Rohrschale D 20mm**
STLB-Bau 2023-10 047
Wärmedämmung ohne Ummantelung DIN 4140 an haus- und betriebstechnischen Anlagen, an Rohrleitung, DN 20, Rohrverbindung als Pressverbindung, Mindestabstände DIN 4140 sind nicht eingehalten, im Gebäude, Dämmung aus Mineralwolle DIN EN 14303, AS-Qualität, als Rohrschale, Dämmschichtdicke 20 mm, Baustoffklasse DIN 4102-1 A2 (nichtbrennbar), Wärmeleitfähigkeit 0,035 W/(mK) bei 40 Grad C Mitteltemperatur DIN EN 12667, kaschiert mit Alufolie, Arbeitshöhe des Montageortes bis 3,5 m über der Standfläche des hierfür erforderlichen Gerüstes.
Menge: 24,000 m

**1.2.2.3.20 Wärmedämmung Rohr DN25 Gebäude Mineralwolle AS-Qualität Rohrschale D 30mm**
STLB-Bau 2023-10 047
Wärmedämmung ohne Ummantelung DIN 4140 an haus- und betriebstechnischen Anlagen, an Rohrleitung, DN 25, Rohrverbindung als Pressverbindung, Mindestabstände DIN 4140 sind nicht eingehalten, im Gebäude, Dämmung aus Mineralwolle DIN EN 14303, AS-Qualität, als Rohrschale, Dämmschichtdicke 30 mm, Baustoffklasse DIN 4102-1 A2 (nichtbrennbar), Wärmeleitfähigkeit 0,035 W/(mK) bei 40 Grad C Mitteltemperatur DIN EN 12667, kaschiert mit Alufolie, Arbeitshöhe des Montageortes bis 3,5 m über der Standfläche des hierfür erforderlichen Gerüstes.
Menge: 50,000 m

**1.2.2.3.30 Wärmedämmung Rohr DN32 Gebäude Mineralwolle AS-Qualität Rohrschale D 30mm**
STLB-Bau 2023-10 047
Wärmedämmung ohne Ummantelung DIN 4140 an haus- und betriebstechnischen Anlagen, an Rohrleitung, DN 32, Rohrverbindung als Pressverbindung, Mindestabstände DIN 4140 sind nicht eingehalten, im Gebäude, Dämmung aus Mineralwolle DIN EN 14303, AS-Qualität, als Rohrschale, Dämmschichtdicke 30 mm, Baustoffklasse DIN 4102-1 A2 (nichtbrennbar), Wärmeleitfähigkeit 0,035 W/(mK) bei 40 Grad C Mitteltemperatur DIN EN 12667, kaschiert mit Alufolie, Arbeitshöhe des Montageortes bis 3,5 m über der Standfläche des hierfür erforderlichen Gerüstes.
Menge: 20,000 m

###### Gewerk 1.2.2.4 Brandschutz

*Hinweis: Brandschutz*

**1.2.2.4.10 Brandschutzabschottung Rohr Kupfer R90 DN25 Gebäude Wand D 250mm Durchm. 50-100mm**
STLB-Bau 2024-04 047
Brandschutzabschottung von Rohrleitung aus Kupfer, mit allgemeinem bauaufsichtlichen Prüfzeugnis/allgemeiner bauaufsichtlicher Zulassung, Feuerwiderstandsklasse R 90 DIN EN 13501-2,
Rohrleitung nicht gedämmt, DN 25, Verlegung im Gebäude, Arbeitshöhe des Montageortes bis 3,5 m über der Standfläche des hierfür erforderlichen Gerüstes, Wand aus Stahlbeton, Dicke 250 mm, runder Durchbruch ohne Hüllrohr, Durchmesser über 50 bis 100 mm, Spalt füllen mit Brandschutzmörtel.
Menge: 6,000 St

**1.2.2.4.20 Brandschutzabschottung Rohr Kupfer R90 DN32 Gebäude Wand D 250mm Durchm. 50-100mm**
STLB-Bau 2024-04 047
Brandschutzabschottung von Rohrleitung aus Kupfer, mit allgemeinem bauaufsichtlichen Prüfzeugnis/allgemeiner bauaufsichtlicher Zulassung, Feuerwiderstandsklasse R 90 DIN EN 13501-2,
Rohrleitung nicht gedämmt, DN 32, Verlegung im Gebäude, Arbeitshöhe des Montageortes bis 3,5 m über der Standfläche des hierfür erforderlichen Gerüstes, Wand aus Stahlbeton, Dicke 250 mm, runder Durchbruch ohne Hüllrohr, Durchmesser über 50 bis 100 mm, Spalt füllen mit Brandschutzmörtel.
Menge: 2,000 St

###### Gewerk 1.2.2.5 Befestigungen

**1.2.2.5.10 Rohrschelle Stahl verz L bis 0,5m DN20**
STLB-Bau 2023-10 042
Rohraufhängung als Rohrschelle, aus verzinktem Stahl, für eine axiale Dehnungsaufnahme bis 20 mm, mit schalldämmenden Einlagen, Anforderungen entsprechend DIN 4109-1, Temperaturbereich - 40 bis 110 Grad C, Länge Aufhängung bis 0,5 m, Befestigung mit Gewindestäben, mit bauaufsichtlich zugelassenen Dübeln, einschl. Bohrarbeiten, Rohr aus Kupfer, DN 20, für Heizungswasser.
Menge: 16,000 St

**1.2.2.5.20 Rohrschelle Stahl verz L bis 0,5m DN25**
STLB-Bau 2023-10 042
Rohraufhängung als Rohrschelle, aus verzinktem Stahl, für eine axiale Dehnungsaufnahme bis 20 mm, mit schalldämmenden Einlagen, Anforderungen entsprechend DIN 4109-1, Temperaturbereich - 40 bis 110 Grad C, Länge Aufhängung bis 0,5 m, Befestigung mit Gewindestäben, mit bauaufsichtlich zugelassenen Dübeln, einschl. Bohrarbeiten, Rohr aus Kupfer, DN 25, für Heizungswasser.
Menge: 16,000 St

**1.2.2.5.30 Rohrschelle Stahl verz L bis 0,5m DN32**
STLB-Bau 2023-10 042
Rohraufhängung als Rohrschelle, aus verzinktem Stahl, für eine axiale Dehnungsaufnahme bis 20 mm, mit schalldämmenden Einlagen, Anforderungen entsprechend DIN 4109-1, Temperaturbereich - 40 bis 110 Grad C, Länge Aufhängung bis 0,5 m, Befestigung mit Gewindestäben, mit bauaufsichtlich zugelassenen Dübeln, einschl. Bohrarbeiten, Rohr aus Kupfer, DN 32, für Heizungswasser.
Menge: 8,000 St

##### Hauptgewerk 1.2.3 KG 423 - Raumheizflächen

###### Gewerk 1.2.3.1 Raumheizflächen

*Hinweis: Fußbodenheizung*

**1.2.3.1.10 Wärmedämmschicht Fußboden PS-Hartschaum EPS D 30mm 0,040W/(mK) DEO dh Kunststoffgewebe**
STLB-Bau 2026-04 025
Wärmedämmschicht für Fußboden, aus Polystyrol-Hartschaum EPS DIN EN 13163, als Platte, Dicke 30 mm, Bemessungswert der Wärmeleitfähigkeit max. 0,040 W/(mK), Nennwert der Wärmeleitfähigkeit max. 0,039 W/(mK), Brandverhaltensklasse DIN EN 13501-1 E (normalentflammbar), einlagig, Anwendungsgebiet DIN 4108-10 DEO, hohe Druckbelastbarkeit - dh, auf Rohdecke, als Unterlage für Heizestrich, Kaschierung mit Kunststoffgewebe, zur Befestigung der Fußbodenheizungsrohre mit Tackerklammern, Ausführung gemäß Einzelbeschreibung.
Menge: 210,000 m2

**1.2.3.1.20 Klebebandrolle 66 m**
HTD Kunststoff PE Klebeband transparent, 50 mm breit und 66 m lang. Stark klebend, universell einsetzbar für die Schnittstellenverklebung sowie zum sicheren Verbinden von Tackersystemplatten und Randdämmstreifen. Kerndurchmesser 75 mm. Eine Rolle reicht für ca. 50 m² Fläche.
Menge: 4,000 St

**1.2.3.1.30 Dehnungsfugenprofil PP-Schaum**
Selbstklebendes Fugenprofil Element aus PP mit Polyethylen-Schaum Expansion Band,
10 mm dick, für die zuverlässige Trennung der Estrichprofile (z.B. in Hauseingängen)
sowie zum Absorbieren der Ausdehnung des Estrichs.
Für Dehnungsfugen nach DIN 18560-2.
Höhe: 100 mm
Materialstärke: 10 mm
Länge: 1,8 m
Menge: 14,000 m

**1.2.3.1.40 Randdämmstreifen PE-Schaum D 8mm H 150mm**
STLB-Bau 2025-04 025
Randdämmstreifen aus PE-Schaum, Dicke 8 mm, Höhe 150 mm.
Menge: 210,000 m

**1.2.3.1.50 Messstellenmarkierung 100 mm**
zur Ausweisung einer Messstelle für die Feuchtemessung im Estrich, mit rotem Markierungsende. Die Befestigung auf der Abdeckung gem. DIN 18560 erfolgt
mittels Klebestreifen. Die Abdeckung wird nicht zerstört. Der Mindestabstand von der Messstelle bis zum nächsten Heizungsrohr muss 10 cm betragen.
Materialbedarf: 1 St. / Raum oder größer 50 m2 entsprechend mehr Werkstoff:
Rundstab Kautschuk, Fuß aus Kunststoff mit Klebestreifen
Menge: 9,000 St

**1.2.3.1.60 Fußbodenheizung TypA PE-X sauerstoffdicht AD 16mm Verl.Abst. 150mm**
STLB-Bau 2026-04 041
Fußbodenheizung DIN EN 1264-1, für Verlegesystem Typ A (Systeme mit Rohren, die in die Wärmeleitschicht integriert sind), Trägersystem Tacker, Vorlauftemperatur 40 Grad C, Rohr aus Polyethylen PE-X DIN EN ISO 15875-1 und DIN EN ISO 15875-2, sauerstoffdicht DIN 4726, Außendurchmesser 16 mm, Verlegeabstand 150 mm.
Menge: 304,000 m2

**1.2.3.1.70 Rohrbefestigungsnadel**
Rohrbefestigung für Tackersystem, magaziniert für Systemtacker für eine sichere Befestigung der Heizungsrohre auf der Dämmung. Für Rohre 14-20 mm.
Menge: 2463,000 St

**1.2.3.1.80 Heizkreisverteiler Fußbodenheizung 60GradC 3m3/h 7Heizkreise Stahl niro Stellantrieb nachrüstbar**
STLB-Bau 2023-10 041
Heizkreisverteiler für Fußbodenheizungen, max. Betriebstemperatur 60 Grad C, max. Betriebsüberdruck 0,4 MPa (4 bar), max. Volumenstrom 3 m3/h, für 7 Heizkreise, Gewindeanschluss aus nichtrostendem Stahl, Halterung schallgedämmt, befestigen an Mauerwerk, Anschlussgarnitur R/Rp 3/4 mit Verschraubungen, Absperrungen und Regulierventilen, Entlüftungen und Entleerung, Heizkreisanschluss zum Absperren und Voreinstellen, Vorlaufventil mit Handrad, Übergangsverschraubung für Heizkreisrohr, Durchflussanzeiger für Heizkreis-Rücklauf, nachrüstbar für Stellantrieb.
Menge: 1,000 St

**1.2.3.1.90 Heizkreisverteiler Fußbodenheizung 60GradC 3m3/h 8Heizkreise Stahl niro Stellantrieb nachrüstbar**
STLB-Bau 2023-10 041
Heizkreisverteiler für Fußbodenheizungen, max. Betriebstemperatur 60 Grad C, max. Betriebsüberdruck 0,4 MPa (4 bar), max. Volumenstrom 3 m3/h, für 8 Heizkreise, Gewindeanschluss aus nichtrostendem Stahl, Halterung schallgedämmt, befestigen an Mauerwerk, Anschlussgarnitur R/Rp 3/4 mit Verschraubungen, Absperrungen und Regulierventilen, Entlüftungen und Entleerung, Heizkreisanschluss zum Absperren und Voreinstellen, Vorlaufventil mit Handrad, Übergangsverschraubung für Heizkreisrohr, Durchflussanzeiger für Heizkreis-Rücklauf, nachrüstbar für Stellantrieb.
Menge: 1,000 St

**1.2.3.1.100 Heizkreisverteiler Fußbodenheizung 60GradC 3m3/h 9Heizkreise Stahl niro Stellantrieb nachrüstbar**
STLB-Bau 2023-10 041
Heizkreisverteiler für Fußbodenheizungen, max. Betriebstemperatur 60 Grad C, max. Betriebsüberdruck 0,4 MPa (4 bar), max. Volumenstrom 3 m3/h, für 9 Heizkreise, Gewindeanschluss aus nichtrostendem Stahl, Halterung schallgedämmt, befestigen an Mauerwerk, Anschlussgarnitur R/Rp 3/4 mit Verschraubungen, Absperrungen und Regulierventilen, Entlüftungen und Entleerung, Heizkreisanschluss zum Absperren und Voreinstellen, Vorlaufventil mit Handrad, Übergangsverschraubung für Heizkreisrohr, Durchflussanzeiger für Heizkreis-Rücklauf, nachrüstbar für Stellantrieb.
Menge: 1,000 St

**1.2.3.1.110 Verteilerschrank Heizkreisverteiler 7Heizkreise Stahl verz**
Verteilerschrank für Heizkreisverteiler, höhenverstellbar bis 200 mm, für 7 Heizkreise, Gehäuse aus verzinktem Stahl, für Wandeinbau, mit Tür und höhenverstellbarem Sockel, aus beschichtetem Stahl, zur Aufnahme der Anschlussgarnitur für Verteiler, mit Zylinderschloss.
Menge: 1,000 St

**1.2.3.1.120 Verteilerschrank Heizkreisverteiler 8Heizkreise Stahl verz**
STLB-Bau 2023-10 041
Verteilerschrank für Heizkreisverteiler, höhenverstellbar bis 200 mm, für 8 Heizkreise, Gehäuse aus verzinktem Stahl, für Wandeinbau, mit Tür und höhenverstellbarem Sockel, aus beschichtetem Stahl, zur Aufnahme der Anschlussgarnitur für Verteiler, mit Zylinderschloss.
Menge: 1,000 St

**1.2.3.1.130 Verteilerschrank Heizkreisverteiler 9Heizkreise Stahl verz**
STLB-Bau 2023-10 041
Verteilerschrank für Heizkreisverteiler, höhenverstellbar bis 200 mm, für 9 Heizkreise, Gehäuse aus verzinktem Stahl, für Wandeinbau, mit Tür und höhenverstellbarem Sockel, aus beschichtetem Stahl, zur Aufnahme der Anschlussgarnitur für Verteiler, mit Zylinderschloss.
Menge: 1,000 St

**1.2.3.1.140 Klemmringverschraubung PE-Xa-Rohre**
zweiteilige Klemmringverschraubung aus Messing, mit Überwurfmutter und Druckhülse, zum Anschluss von Uponor PE-Xa Rohren an Heizkreisverteiler mit Eurokonus 3/4", gem. EN 16313.
Menge: 48,000 St

**1.2.3.1.150 Rohrführungsbogen Kunststoffrohr Kunststoff Heizungswasser AD 16mm**
STLB-Bau 2025-04 041
Rohrführungsbogen - Kunststoffrohrleitung, aus Kunststoff, für Rohrleitung aus PE-X DIN EN ISO 15875-1 und DIN EN ISO 15875-2, für Heizungswasser, Außendurchmesser 16 mm.
Menge: 48,000 St

**1.2.3.1.160 Rohrverbinder Messing Heizungswasser AD 16mm**
STLB-Bau 2025-04 041
Rohrverbinder, aus Messing, mit Klemmverbindung, für Rohrleitung aus PE-X DIN EN ISO 15875-1 und DIN EN ISO 15875-2, für Heizungswasser, Außendurchmesser 16 mm.
Menge: 48,000 St

**1.2.3.1.170 Schutzhülse max 20 mm 300x5 mm**
zum Schutz der Anbindeleitung im Bereich der Heizestrich-Bewegungsfugen gem.
DIN 18560
Werkstoff: geschlossenzelliges Polyethylen mit Selbstklebestreifen
Dimension: für Rohre bis 20 mm
Menge: 48,000 St

**1.2.3.1.180 Stellmotor Fußbodenheizung**
TECHNISCHE SPEZIFIKATIONEN
Breite (cm)
3.7
Höhe (cm)
4.35
Nennspannung
230V
Tiefe (cm)
6.5
Nenngröße
M30x1,5
Anschluss
M30x1,5
Leistung (W)
1
Schutzart IP
IP54
Betriebsart
thermoelektrisch
Versorgungsspannung
230V
Farbe
rot
Max. Hub (cm)
0.5
Menge: 24,000 St

**1.2.3.1.190 Einzelraumregl. ohne Hilfsenergie Thermostatventil PN6 DN15**
STLB-Bau 2026-04 041
Einzelraumregler ohne Hilfsenergie, für Flächenheizung, mit Thermostatventil für Raumtemperaturregelung, Temperaturbereich 8 bis 28 Grad C, Nenndruck 0,6 MPa (6 bar), DN 15, mit Wandeinbaugehäuse und Abdeckung, direkt bedienbar.
Menge: 9,000 St

##### Hauptgewerk 1.2.4 KG 429 - Sonstiges zur KG 420

###### Gewerk 1.2.4.1 Sonstiges

**1.2.4.1.10 Werk- und Montageplanung**
*** Pauschalposition
Nach der Beauftragung, sind frühzeitig und im Rahmen des abgestimmten Terminplans, gem. VOB die Werkstatt- und Montagepläne sowie sämtliche Detailzeichnungen zu erstellen und in Papierform 2-fach, sowie als Datei (DWG und PDF) zur Genehmigung beim AG bzw. dessen Beauftragten einzureichen. Unmittelbar nach Freigabe der Montageplanung ist mit den beauftragten Leistung zu beginnen.

Dem Auftragnehmer werden folgende Planungsunterlagen als EDV-Dateien (DXF-/DWG-Files ACAD 2014, PDF-Files etc.) zur Verfügung gestellt:

-  Ausführungsgrundrisszeichnungen M1:50 bzw. M 1:100
-  Lageplan M 1:200
-  Funktions-/Anlagenschemata, falls erforderlich M 1:50
-  Detailzeichnungen und Schnitte M 1:10 bzw. 1:20, falls erforderlich
-  Lieferung eines Feinterminplans
Menge: 1,000 psch

**1.2.4.1.20 Revisions- und Bestandsunterlagen**
Revisions- und Bestandsunterlagen sowie die Wartungs-
und Bedienungsanleitung, wie in den Vor-bemerkungen
beschrieben zusammenstellen und übergeben.
Übergabe in Papierform 3-fach und digital 2-fach.
Einschließlich aller gemäß VOB Teil C (DIN 18380) unter
dem Punkt 3.7 mit zuliefernden Unterlagen aufgeführten
Unterlagen.

Als besondere Leistungen sind zusätzlich folgende
Unterlagen zu liefern:
- Geräteverzeichnis mit Verschleiß- und
Ersatzteil-Listen unter Angabe der jeweiligen
Herstelleranschrift
- sämtliche Messprotokolle und Listen mit den
eingestellten Soll- und Istwerten
- Anlagenbeschreibung, Übersicht über ausgeführte
Arbeiten
- Bauteildokumentationen, Abnahme- und
Prüfbescheinigungen
- Dokumentation des hydraulischen Abgleichs mit Hilfe
von Messgeräten
- Konfirmitätserklärungen
- Errichterbescheinigung (gemäß § 1 und § 3 der 9.
GSGV)
- Prüfungsnachweise
- etc...
Menge: 1,000 St

**1.2.4.1.30 Druck- Dichtheitsprüfung Rohr Heizungswasser AD bis DN100**
Druck- und Dichtheitsprüfung von Rohrleitungen für die Heizungsanlage, Betriebsmedium Heizungswasser, Außendurchmesser bis DN100, gesamtes Anlagensystem,  im Gebäude, Ausführung gemäß DIN EN 14336, Prüfmedium Luft/Gas, einschl. aller erforderlicher Anlagen, Abdichtungen, Verankerungen, Rohrverschlüsse.
Menge: 1,000 St

**1.2.4.1.40 Dokumentation hydr. Abgl. Papier Datenträger 3fach**
STLB-Bau 2023-10 041
Dokumentation des Hydraulischen Abgleiches in Papierform und auf Datenträger, in 3-facher Ausfertigung, Ordner DIN A4 geheftet und auf Datenträger.
Menge: 1,000 St

**1.2.4.1.50 Heizanlage befüllen Wasser enthärtet 200-600kW**
STLB-Bau 2023-10 040
Befüllung der Heizanlage mit enthärtetem Wasser, für eine Gesamtheizleistung über 200 kW bis 600 kW, Fließdruck 2 bar, Nachweis des zulässigen pH-Wertes im Anlagenwasser im Bereich von 8,2 bis 9,5 8 bis 12 Wochen nach Inbetriebnahme VDI 2035 Blatt 1, einschl. Messprotokoll/Betriebsbuch VDI 2035 Blatt 1.
Menge: 0,530 m3

**1.2.4.1.60 Funktionsheizen Bodenflächen Estrich**
STLB-Bau 2023-10 041
Funktionsheizen DIN EN 1264-4, in Bodenflächen aus Estrich, Zementestrich.
Menge: 432,000 m2

**1.2.4.1.70 Mobiles Heizgerät fürs Funktionsheizen Bodenflächen Estrich**
Elektroheizmobil 40 kW fürs Funktionsheizen des Estrich zur Verfügung stellen
nklusive Anlieferung und Abholung
Zubehör inklusive: Anbindeleitungen (je 2,8m Vor- und
Rücklauf),
technische Daten: Heizleistung 40kW
Spannungsversorgung 400V
Nennstrom: 58A
Anschluss Heizung VL/RL DN25 Bajonettverschluss
Regelung Manuell
Heizbetrieb 30 - 80°C
Warmwasserbetrieb 30 - 55°C
max. Betriebsdruck 3bar
MAG 10 Liter

Zeitraum: 5 Wochen
Menge: 5,000 Wo

**1.2.4.1.80 Anbindeleitung für Stromversorgung des Heizgeräts**
Anbindeleitung für Stromversorgung des Heizgeräts

technische Daten: Nennspannung 400V
Nennstrom 63A
Länge 10m
Adern 5x 16mm²
Anschlüsse CEE Kupplung, CEE Stecker
Typ H07RN-F
Menge: 5,000 Wo

**1.2.4.1.90 Anbindeleitung für mobiles Heizgerät DN25**
Satz Anbindeleitung Heizung 10 m VL/RL DN25
Menge: 5,000 Wo

**1.2.4.1.100 Bemusterung**
Sämtliche im Gewerk Heizung beschriebenen Bauteile, die im
Aufenthaltsbereich sichtbar sind, sind im Orginal
(auch Farbton) auf der Baustelle in der jeweiligen
Einbausituation zu bemustern. Alternativen müssen bei der
Bemusterung mit Auswirkungen auf Kosten, Nutzen, und
Lieferzeiten aufgelistet werden
Menge: 1,000 St

#### Abschnitt 1.3 KG 430 - LÜFTUNGSTECHNIK

##### Hauptgewerk 1.3.1 KG 431 - Lüftungsanlagen

###### Gewerk 1.3.1.1 RLT-Geräte

**1.3.1.1.10 Kombiniertes Zu- und Abluftgerät mit Wärmerückgewinnung, Deckenausführung**
Liefern, einbringen, montieren, ausrichten und betriebsfertig vorbereiten eines kompakten kombinierten Zu- und Abluftgerätes in Flachbauweise für die Montage innerhalb des Gebäudes in einer Zwischendecke, einschließlich Wärmerückgewinnung, Zu- und Abluftventilatoren, Luftfiltern, Bypass, werkseitig montierter und verdrahteter Regelung sowie sämtlicher für die Deckenmontage erforderlicher geräteseitiger Befestigungselemente.

Das Gerät muss aufgrund der Einbausituation vollständig von unten revidier- und wartbar sein. Filter, Ventilator-/Motoreinheiten und Wärmerückgewinnung sind so anzuordnen, dass eine ordnungsgemäße Wartung und Reinigung möglich ist.

Die Ausführung muss die Anforderungen der VDI 6022 hinsichtlich der Hygieneanforderungen an raumlufttechnische Anlagen erfüllen.

Technische Mindestanforderungen
Geräteart: kombiniertes Zu-/Abluftgerät mit Wärmerückgewinnung, Innengerät, Flachbauweise zur Deckenmontage
Nennvolumenstrom Zuluft/Abluft: 1.500 m³/h
Verfügbare externe Pressung bei Nennvolumenstrom: mindestens 580 Pa Zuluft und 650 Pa Abluft
Max. Geräteabmessungen ohne seitlich angebauten Schaltschrank: H × B × L ca. 367 × 1.423 × 1.322 mm
Seitlicher Schaltschrank: zusätzliche Breite ca. 115 mm
Lichtes Kanalanschlussmaß: ca. 612 × 247 mm
Gerätegewicht: ca. 160 kg
Bedien-/Revisionsseite: von unten; Luftanschlussseite entsprechend Ausführungsplanung rechts bzw. spiegelbildlich links

Gehäuse:
Eigenstabiles, zweischaliges Gerätegehäuse aus verzinktem Stahlblech mit innenliegender Wärme- und Schalldämmung aus nicht brennbarer Mineralwolle. Dämmstoffdicke ca. 50 mm in den seitlichen Paneelen sowie ca. 30 mm im Boden- und Deckenbereich. Dämmstoff Baustoffklasse A1, nicht brennbar.

Großflächige, abnehmbare Revisionstüren auf der Geräteunterseite zur vollständigen Zugänglichkeit der wartungsrelevanten Komponenten. Gerätespezifische Verkabelung innerhalb der Paneele bzw. geschützt geführt. Aufhängewinkel bzw. gleichwertige werksseitige Befestigungspunkte zur Deckenmontage im Lieferumfang enthalten.

Ventilatoreinheiten:
Je eine hocheffiziente Motor-/Ventilatoreinheit für Zu- und Abluft, ausgeführt als einseitig saugender, freilaufender Ventilator mit direkt gekoppeltem EC-Motor.

Ventilatoren stufenlos regelbar über 010-V-Signal, statisch und dynamisch gewuchtet und für geräuscharmen Betrieb ausgeführt.

Motordaten je Ventilator:
Netzspannung 1 × 230 V, 50/60 Hz, maximale Leistungsaufnahme 750 W, maximale Stromaufnahme 3,3 A, maximale Drehzahl ca. 3.450 min⁻¹, Energieeffizienzklasse IE4, Schutzart IP55.

Wärmerückgewinnung:
Hochleistungs-Gegenstrom-Plattenwärmetauscher aus korrosionsbeständiger Aluminiumlegierung.

Thermische Rückwärmzahl gemäß Geräteauslegung bzw. Herstellerkennlinie bis über 90 %. Die konkrete Rückwärmzahl am ausgeschriebenen Betriebspunkt ist mit den technischen Angebotsunterlagen nachzuweisen.

Wärmetauscher zu Reinigungs- und Wartungszwecken ausbaubar.

Unterhalb des Wärmetauschers Kondensatwanne in Edelstahlausführung mit Ablaufstutzen zur kontrollierten Abführung des anfallenden Kondensats.

Bypass:
Luftseitiger, werkseitig integrierter Bypass zur Umgehung des Plattenwärmetauschers, einschließlich stetig ansteuerbarer Bypassklappe mit motorischem Stellantrieb. Nutzung unter anderem zur freien Kühlung/Nachtkühlung.

Luftfilter:
Außenluft-/Zuluftseite mindestens ISO ePM1 55 %, entsprechend früherer Filterklasse F7, als Feinstaub- und Pollenfilter.

Abluftseite mindestens ISO ePM10 60 %, entsprechend früherer Filterklasse M5.

Filter als großflächige, von unten leicht auswechselbare Kompaktfilter. Für beide Filterstufen jeweils werkseitig montierte und verdrahtete Differenzdrucküberwachung zur Erfassung des Verschmutzungszustandes.

Regelung und Schaltschrank:
Werkseitig montierte und anschlussfertig verdrahtete, mikroprozessorgesteuerte Regelung einschließlich seitlich am Gerät angebautem Schaltschrank.

Die Regelung muss mindestens folgende Funktionen umfassen: stufenlose Ansteuerung der Zu- und Abluftventilatoren, Regelung der Wärmerückgewinnung und Bypassklappe, Temperaturregelung, Betriebszeit-/Zeitprogrammfunktionen, Filterüberwachung, Frost- und Vereisungsschutz, Nachtlüftungs-/Nachtkühlfunktion, Betriebs- und Störmeldungen sowie potentialfreie Sammelstörmeldung.

Außenluft-, Zuluft-, Abluft- und Vereisungstemperaturfühler sowie die Differenzdrucküberwachung der beiden Filter werkseitig montiert und verdrahtet.

Bediengerät mit grafischer Anzeige im Lieferumfang enthalten; Verwendung als abgesetzte Fernbedienung muss möglich sein.

Elektrischer Anschluss  Grundausführung :
Versorgungsspannung 3 × 400 V, erforderliche Netzzuleitung gemäß Herstellerangaben mindestens 5 × 1,5 mm², bauseitige Absicherung 16 A.

Die endgültige Auslegung der elektrischen Anschlusswerte ist durch den Auftragnehmer anhand des angebotenen Gerätes und der tatsächlich eingebauten Komponenten zu prüfen und vor Ausführung mit der Elektroplanung abzustimmen.

Montage und Leistungsumfang:
Im Einheitspreis enthalten sind Lieferung frei Verwendungsstelle, erforderliches Einbringen, Montage und Befestigung an der vorgesehenen Deckenkonstruktion, Ausrichten des Gerätes, Montage der mitgelieferten Aufhängeelemente sowie die Herstellung der geräteseitigen Voraussetzungen für den luftseitigen, kondensatseitigen und elektrotechnischen Anschluss.

Erforderliche Wartungs- und Revisionsräume sind entsprechend den Herstellerangaben freizuhalten.

Luftkanalanschlüsse sind spannungsfrei auszuführen. Eine Übertragung von Körperschall auf Baukörper und angeschlossenes Kanalnetz ist durch geeignete Maßnahmen zu verhindern.

Vor Inbetriebnahme sind sämtliche werkseitigen und montagebedingten Einstellungen zu kontrollieren. Nach Fertigstellung sind die Soll-Luftvolumenströme einzuregulieren und die Regelungs- und Sicherheitsfunktionen zu prüfen.

Mit der Dokumentation sind mindestens technische Datenblätter, elektrische Anschlussdaten, Ventilatorkennlinien, Daten zur Wärmerückgewinnung, Filterdaten, Montage-/Wartungsanleitung sowie die erforderlichen Konformitäts- und Hygienenachweise zu übergeben.
Menge: 3,000 St

**1.3.1.1.20 Kabelgebundene Raumfernbedienung für RLT-Gerät**
Liefern, montieren, anschließen und betriebsfertig in die Regelung des zugehörigen kombinierten Zu-/Abluftgerätes mit Wärmerückgewinnung einbinden einer kabelgebundenen Raumfernbedienung zur örtlichen Bedienung der RLT-Anlage.

Die Fernbedienung ist im zugehörigen Raum in unmittelbarer Nähe der Eingangstür an der Wand in bediengerechter Höhe zu montieren.

Technische Mindestanforderungen
Ausführung als kabelgebundene Wandfernbedienung
Kommunikation mit der Regelung des RLT-Gerätes über RS485-/pLAN-Schnittstelle oder technisch gleichwertiges, herstellerspezifisches Bussystem
Spannungsversorgung 24 VAC
LCD-Display zur Anzeige von Betriebszuständen und Sollwerten
integrierter Raumtemperaturfühler
Schutzart mindestens IP30
Abmessungen ca. 135 × 86 × 30 mm
mindestens 6 direkt zugängliche Funktionstasten

Folgende Bedienfunktionen müssen mindestens möglich sein:

Anlage Ein/Aus
Umschaltung Hand-/Automatikbetrieb
Vorgabe bzw. Änderung der Ventilatordrehzahl
Vorgabe des Frischluftanteils, soweit von der Anlagenkonfiguration unterstützt
Aktivierung einer Nutzzeitverlängerung
Aktivierung einer Stoßlüftungsfunktion
Anpassung des Raumtemperatur-Sollwertes
Signalisierung anstehender Störmeldungen
Kabelgebundene Anbindung

Die Fernbedienung ist über eine fest verlegte Kabelverbindung mit der Regelung des RLT-Gerätes zu verbinden.

Im Leistungsumfang enthalten sind die für die Funktionsfähigkeit erforderlichen Anschluss- und Busleitungen zwischen Fernbedienung und RLT-Gerät, einschließlich Anschluss, Auflegen, Beschriften, Durchgangs-/Funktionsprüfung und Inbetriebnahme.

Leitungstyp, Aderzahl, Leitungsquerschnitt, maximale Leitungslänge, Schirmung und Verlegeanforderungen sind entsprechend den Vorgaben des Herstellers des angebotenen RLT-Gerätes bzw. Bussystems auszuführen.

Die Leitungsführung ist, soweit erforderlich, getrennt von störbeeinflussenden Starkstromleitungen auszuführen. Erforderliche Schirmungen und Potentialausgleichsmaßnahmen sind entsprechend den Herstellerangaben vorzusehen.

Die genaue Montageposition der Fernbedienung ist vor Ausführung mit der Bauleitung abzustimmen. Grundsätzlich ist die Montage im Raum unmittelbar neben der Eingangstür auf der Innenseite vorgesehen. Die Position ist so zu wählen, dass der integrierte Raumtemperaturfühler nicht unmittelbar durch Sonneneinstrahlung, Zugluft, Türöffnungen oder lokale Wärmequellen beeinflusst wird.

Nach Anschluss ist die Fernbedienung vollständig zu parametrieren und gemeinsam mit dem RLT-Gerät in Betrieb zu nehmen. Sämtliche vorgesehenen Bedien-, Anzeige- und Störmeldefunktionen sind im Rahmen der Inbetriebnahme zu prüfen.
Menge: 3,000 St

###### Gewerk 1.3.1.2 Lüftungsleitungen

*Hinweis: Wickelfalzrohr*

**1.3.1.2.10 Wickelfalzrohr Stahl verz DN100 -750-2000Pa H bis 3,5m Aufhänge-/Auflagekonstruktion**
STLB-Bau 2023-10 075
Wickelfalzrohr aus verzinktem Stahl, Luftdichtheitsklasse ATC3 DIN EN 16798-3, Maße DIN EN 1506, DN 100, mit Einsteckende, mit Lippendichtung, Form- und Verbindungsstücke werden gesondert vergütet, min./max. Temperatur der geförderten Luft -15 bis 80 Grad C, Druckbereich von -750 bis 2000 Pa, Montagehöhe über Gelände/Fußboden bis 3,5 m, mit Aufhänge-/Auflagekonstruktion, befestigen mit Befestigungsmitteln mit bauaufsichtlichem Nachweis einschl. Bohrungen, Befestigungsuntergrund Stahlbeton.
Menge: 21,000 m

**1.3.1.2.20 Wickelfalzrohr Stahl verz DN125 -750-2000Pa H bis 3,5m Aufhänge-/Auflagekonstruktion**
STLB-Bau 2023-10 075
Wickelfalzrohr aus verzinktem Stahl, Luftdichtheitsklasse ATC3 DIN EN 16798-3, Maße DIN EN 1506, DN 125, mit Einsteckende, mit Lippendichtung, Form- und Verbindungsstücke werden gesondert vergütet, min./max. Temperatur der geförderten Luft -15 bis 80 Grad C, Druckbereich von -750 bis 2000 Pa, Montagehöhe über Gelände/Fußboden bis 3,5 m, mit Aufhänge-/Auflagekonstruktion, befestigen mit Befestigungsmitteln mit bauaufsichtlichem Nachweis einschl. Bohrungen, Befestigungsuntergrund Stahlbeton.
Menge: 11,500 m

**1.3.1.2.30 Wickelfalzrohr Stahl verz DN150 -750-2000Pa H bis 3,5m Aufhänge-/Auflagekonstruktion**
STLB-Bau 2023-10 075
Wickelfalzrohr aus verzinktem Stahl, Luftdichtheitsklasse ATC3 DIN EN 16798-3, Maße DIN EN 1506, DN 150, mit Einsteckende, mit Lippendichtung, Form- und Verbindungsstücke werden gesondert vergütet, min./max. Temperatur der geförderten Luft -15 bis 80 Grad C, Druckbereich von -750 bis 2000 Pa, Montagehöhe über Gelände/Fußboden bis 3,5 m, mit Aufhänge-/Auflagekonstruktion, befestigen mit Befestigungsmitteln mit bauaufsichtlichem Nachweis einschl. Bohrungen, Befestigungsuntergrund Stahlbeton.
Menge: 7,500 m

**1.3.1.2.40 Wickelfalzrohr Stahl verz DN200 -750-2000Pa H bis 3,5m Aufhänge-/Auflagekonstruktion**
STLB-Bau 2023-10 075
Wickelfalzrohr aus verzinktem Stahl, Luftdichtheitsklasse ATC3 DIN EN 16798-3, Maße DIN EN 1506, DN 200, mit Einsteckende, mit Lippendichtung, Form- und Verbindungsstücke werden gesondert vergütet, min./max. Temperatur der geförderten Luft -15 bis 80 Grad C, Druckbereich von -750 bis 2000 Pa, Montagehöhe über Gelände/Fußboden bis 3,5 m, mit Aufhänge-/Auflagekonstruktion, befestigen mit Befestigungsmitteln mit bauaufsichtlichem Nachweis einschl. Bohrungen, Befestigungsuntergrund Stahlbeton.
Menge: 12,000 m

**1.3.1.2.50 Wickelfalzrohr Stahl verz DN224 -750-2000Pa H bis 3,5m Aufhänge-/Auflagekonstruktion**
STLB-Bau 2023-10 075
Wickelfalzrohr aus verzinktem Stahl, Luftdichtheitsklasse ATC3 DIN EN 16798-3, Maße DIN EN 1506, DN 224, mit Einsteckende, mit Lippendichtung, Form- und Verbindungsstücke werden gesondert vergütet, min./max. Temperatur der geförderten Luft -15 bis 80 Grad C, Druckbereich von -750 bis 2000 Pa, Montagehöhe über Gelände/Fußboden bis 3,5 m, mit Aufhänge-/Auflagekonstruktion, befestigen mit Befestigungsmitteln mit bauaufsichtlichem Nachweis einschl. Bohrungen, Befestigungsuntergrund Stahlbeton.
Menge: 18,000 m

**1.3.1.2.60 Wickelfalzrohr Stahl verz DN250 -750-2000Pa H bis 3,5m Aufhänge-/Auflagekonstruktion**
STLB-Bau 2023-10 075
Wickelfalzrohr aus verzinktem Stahl, Luftdichtheitsklasse ATC3 DIN EN 16798-3, Maße DIN EN 1506, DN 250, mit Einsteckende, mit Lippendichtung, Form- und Verbindungsstücke werden gesondert vergütet, min./max. Temperatur der geförderten Luft -15 bis 80 Grad C, Druckbereich von -750 bis 2000 Pa, Montagehöhe über Gelände/Fußboden bis 3,5 m, mit Aufhänge-/Auflagekonstruktion, befestigen mit Befestigungsmitteln mit bauaufsichtlichem Nachweis einschl. Bohrungen, Befestigungsuntergrund Stahlbeton.
Menge: 12,000 m

**1.3.1.2.70 Wickelfalzrohr Stahl verz DN280 -750-2000Pa H bis 3,5m Aufhänge-/Auflagekonstruktion**
STLB-Bau 2023-10 075
Wickelfalzrohr aus verzinktem Stahl, Luftdichtheitsklasse ATC3 DIN EN 16798-3, Maße DIN EN 1506, DN 280, mit Einsteckende, mit Lippendichtung, Form- und Verbindungsstücke werden gesondert vergütet, min./max. Temperatur der geförderten Luft -15 bis 80 Grad C, Druckbereich von -750 bis 2000 Pa, Montagehöhe über Gelände/Fußboden bis 3,5 m, mit Aufhänge-/Auflagekonstruktion, befestigen mit Befestigungsmitteln mit bauaufsichtlichem Nachweis einschl. Bohrungen, Befestigungsuntergrund Stahlbeton.
Menge: 15,000 m

**1.3.1.2.80 Wickelfalzrohr Stahl verz DN315 -750-2000Pa H bis 3,5m Aufhänge-/Auflagekonstruktion**
STLB-Bau 2023-10 075
Wickelfalzrohr aus verzinktem Stahl, Luftdichtheitsklasse ATC3 DIN EN 16798-3, Maße DIN EN 1506, DN 315, mit Einsteckende, mit Lippendichtung, Form- und Verbindungsstücke werden gesondert vergütet, min./max. Temperatur der geförderten Luft -15 bis 80 Grad C, Druckbereich von -750 bis 2000 Pa, Montagehöhe über Gelände/Fußboden bis 3,5 m, mit Aufhänge-/Auflagekonstruktion, befestigen mit Befestigungsmitteln mit bauaufsichtlichem Nachweis einschl. Bohrungen, Befestigungsuntergrund Stahlbeton.
Menge: 16,000 m

**1.3.1.2.90 Wickelfalzrohr Stahl verz DN400 -750-2000Pa H bis 3,5m Aufhänge-/Auflagekonstruktion**
STLB-Bau 2023-10 075
Wickelfalzrohr aus verzinktem Stahl, Luftdichtheitsklasse ATC3 DIN EN 16798-3, Maße DIN EN 1506, DN 400, mit Einsteckende, mit Lippendichtung, Form- und Verbindungsstücke werden gesondert vergütet, min./max. Temperatur der geförderten Luft -15 bis 80 Grad C, Druckbereich von -750 bis 2000 Pa, Montagehöhe über Gelände/Fußboden bis 3,5 m, mit Aufhänge-/Auflagekonstruktion, befestigen mit Befestigungsmitteln mit bauaufsichtlichem Nachweis einschl. Bohrungen, Befestigungsuntergrund Stahlbeton.
Menge: 21,000 m

**1.3.1.2.100 Bogen Luftleitg rund 90Grad Stahl verz DN100 glatt**
STLB-Bau 2023-10 075
Bogen, für Luftleitung, rund, Luftdichtheitsklasse ATC3 DIN EN 16798-3, 90 Grad, aus verzinktem Stahl, DN 100, glatt, mit Einsteckenden, geschraubt/genietet, mit Dichtungsband, min./max. Temperatur der geförderten Luft -15 bis 80 Grad C, Druckbereich von -750 bis 1000 Pa, mit Aufhänge-/Auflagekonstruktion.
Menge: 8,000 St

**1.3.1.2.110 Bogen Luftleitg rund 90Grad Stahl verz DN125 glatt**
STLB-Bau 2023-10 075
Bogen, für Luftleitung, rund, Luftdichtheitsklasse ATC3 DIN EN 16798-3, 90 Grad, aus verzinktem Stahl, DN 125, glatt, mit Einsteckenden, geschraubt/genietet, mit Dichtungsband, min./max. Temperatur der geförderten Luft -15 bis 80 Grad C, Druckbereich von -750 bis 1000 Pa, mit Aufhänge-/Auflagekonstruktion.
Menge: 4,000 St

**1.3.1.2.120 Bogen Luftleitg rund 90Grad Stahl verz DN200 glatt**
STLB-Bau 2023-10 075
Bogen, für Luftleitung, rund, Luftdichtheitsklasse ATC3 DIN EN 16798-3, 90 Grad, aus verzinktem Stahl, DN 200, glatt, mit Einsteckenden, geschraubt/genietet, mit Dichtungsband, min./max. Temperatur der geförderten Luft -15 bis 80 Grad C, Druckbereich von -750 bis 1000 Pa, mit Aufhänge-/Auflagekonstruktion.
Menge: 4,000 St

**1.3.1.2.130 Bogen Luftleitg rund 90Grad Stahl verz DN224 glatt**
STLB-Bau 2023-10 075
Bogen, für Luftleitung, rund, Luftdichtheitsklasse ATC3 DIN EN 16798-3, 90 Grad, aus verzinktem Stahl, DN 224, glatt, mit Einsteckenden, geschraubt/genietet, mit Dichtungsband, min./max. Temperatur der geförderten Luft -15 bis 80 Grad C, Druckbereich von -750 bis 1000 Pa, mit Aufhänge-/Auflagekonstruktion.
Menge: 8,000 St

**1.3.1.2.140 Bogen Luftleitg rund 90Grad Stahl verz DN250 glatt**
STLB-Bau 2023-10 075
Bogen, für Luftleitung, rund, Luftdichtheitsklasse ATC3 DIN EN 16798-3, 90 Grad, aus verzinktem Stahl, DN 250, glatt, mit Einsteckenden, geschraubt/genietet, mit Dichtungsband, min./max. Temperatur der geförderten Luft -15 bis 80 Grad C, Druckbereich von -750 bis 1000 Pa, mit Aufhänge-/Auflagekonstruktion.
Menge: 4,000 St

**1.3.1.2.150 Bogen Luftleitg rund 90Grad Stahl verz DN315 glatt**
STLB-Bau 2023-10 075
Bogen, für Luftleitung, rund, Luftdichtheitsklasse ATC3 DIN EN 16798-3, 90 Grad, aus verzinktem Stahl, DN 315, glatt, mit Einsteckenden, geschraubt/genietet, mit Dichtungsband, min./max. Temperatur der geförderten Luft -15 bis 80 Grad C, Druckbereich von -750 bis 1000 Pa, mit Aufhänge-/Auflagekonstruktion.
Menge: 11,000 St

**1.3.1.2.160 Bogen Luftleitg rund 90Grad Stahl verz DN400**
STLB-Bau 2023-10 075
Bogen, für Luftleitung, rund, Luftdichtheitsklasse ATC3 DIN EN 16798-3, 90 Grad, aus verzinktem Stahl, DN 400, mit Einsteckenden, geschraubt/genietet, mit Dichtungsband, min./max. Temperatur der geförderten Luft -15 bis 80 Grad C, Druckbereich von -750 bis 1000 Pa, mit Aufhänge-/Auflagekonstruktion.
Menge: 9,000 St

**1.3.1.2.170 Abzweigstück Luftleitg rund 90Grad Stahl verz DN150**
STLB-Bau 2023-10 075
Abzweigstück, für Luftleitung, rund, Luftdichtheitsklasse ATC3 DIN EN 16798-3, 90 Grad, aus verzinktem Stahl, größter DN 150, mit Einsteckenden, geschraubt/genietet, mit Dichtungsband, min./max. Temperatur der geförderten Luft -15 bis 80 Grad C, Druckbereich von -750 bis 1000 Pa, mit Aufhänge-/Auflagekonstruktion.
Menge: 2,000 St

**1.3.1.2.180 Abzweigstück Luftleitg rund 90Grad Stahl verz DN200**
STLB-Bau 2023-10 075
Abzweigstück, für Luftleitung, rund, Luftdichtheitsklasse ATC3 DIN EN 16798-3, 90 Grad, aus verzinktem Stahl, größter DN 200, mit Einsteckenden, geschraubt/genietet, mit Dichtungsband, min./max. Temperatur der geförderten Luft -15 bis 80 Grad C, Druckbereich von -750 bis 1000 Pa, mit Aufhänge-/Auflagekonstruktion.
Menge: 2,000 St

**1.3.1.2.190 Abzweigstück Luftleitg rund 90Grad Stahl verz DN250**
STLB-Bau 2023-10 075
Abzweigstück, für Luftleitung, rund, Luftdichtheitsklasse ATC3 DIN EN 16798-3, 90 Grad, aus verzinktem Stahl, größter DN 250, mit Einsteckenden, geschraubt/genietet, mit Dichtungsband, min./max. Temperatur der geförderten Luft -15 bis 80 Grad C, Druckbereich von -750 bis 1000 Pa, mit Aufhänge-/Auflagekonstruktion.
Menge: 4,000 St

**1.3.1.2.200 Abzweigstück Luftleitg rund 90Grad Stahl verz DN280**
STLB-Bau 2026-04 075
Abzweigstück, für Luftleitung, rund, Luftdichtheitsklasse ATC3 DIN EN 16798-3, 90 Grad, aus verzinktem Stahl, größter DN 280, mit Einsteckenden, geschraubt/genietet, mit Dichtungsband, min./max. Temperatur der geförderten Luft -15 bis 80 Grad C, Druckbereich von -750 bis 1000 Pa, mit Aufhänge-/Auflagekonstruktion.
Menge: 8,000 St

**1.3.1.2.210 Abzweigstück Luftleitg rund 90Grad Stahl verz DN315**
STLB-Bau 2023-10 075
Abzweigstück, für Luftleitung, rund, Luftdichtheitsklasse ATC3 DIN EN 16798-3, 90 Grad, aus verzinktem Stahl, größter DN 315, mit Einsteckenden, geschraubt/genietet, mit Dichtungsband, min./max. Temperatur der geförderten Luft -15 bis 80 Grad C, Druckbereich von -750 bis 1000 Pa, mit Aufhänge-/Auflagekonstruktion.
Menge: 4,000 St

**1.3.1.2.220 Abzweigstück Luftleitg rund 90Grad Stahl verz DN400**
STLB-Bau 2023-10 075
Abzweigstück, für Luftleitung, rund, Luftdichtheitsklasse ATC3 DIN EN 16798-3, 90 Grad, aus verzinktem Stahl, größter DN 400, mit Einsteckenden, geschraubt/genietet, mit Dichtungsband, min./max. Temperatur der geförderten Luft -15 bis 80 Grad C, Druckbereich von -750 bis 1000 Pa, mit Aufhänge-/Auflagekonstruktion.
Menge: 2,000 St

**1.3.1.2.230 Übergangsstück Luftleitg rund konisch Stahl verz DN150 symmetrisch**
STLB-Bau 2023-10 075
Übergangsstück, für Luftleitung, rund, Luftdichtheitsklasse ATC3 DIN EN 16798-3, konisch, aus verzinktem Stahl, größter DN 150, symmetrisch, mit Einsteckenden, geschraubt/genietet, mit Dichtungsband, min./max. Temperatur der geförderten Luft -15 bis 80 Grad C, Druckbereich von -750 bis 1000 Pa, mit Aufhänge-/Auflagekonstruktion.
Menge: 4,000 St

**1.3.1.2.240 Übergangsstück Luftleitg rund konisch Stahl verz DN200 symmetrisch**
STLB-Bau 2023-10 075
Übergangsstück, für Luftleitung, rund, Luftdichtheitsklasse ATC3 DIN EN 16798-3, konisch, aus verzinktem Stahl, größter DN 200, symmetrisch, mit Einsteckenden, geschraubt/genietet, mit Dichtungsband, min./max. Temperatur der geförderten Luft -15 bis 80 Grad C, Druckbereich von -750 bis 1000 Pa, mit Aufhänge-/Auflagekonstruktion.
Menge: 1,000 St

**1.3.1.2.250 Übergangsstück Luftleitg rund konisch Stahl verz DN250 symmetrisch**
STLB-Bau 2023-10 075
Übergangsstück, für Luftleitung, rund, Luftdichtheitsklasse ATC3 DIN EN 16798-3, konisch, aus verzinktem Stahl, größter DN 250, symmetrisch, mit Einsteckenden, geschraubt/genietet, mit Dichtungsband, min./max. Temperatur der geförderten Luft -15 bis 80 Grad C, Druckbereich von -750 bis 1000 Pa, mit Aufhänge-/Auflagekonstruktion.
Menge: 4,000 St

**1.3.1.2.260 Übergangsstück Luftleitg rund konisch Stahl verz DN280 symmetrisch**
STLB-Bau 2026-04 075
Übergangsstück, für Luftleitung, rund, Luftdichtheitsklasse ATC3 DIN EN 16798-3, konisch, aus verzinktem Stahl, größter DN 280, symmetrisch, mit Einsteckenden, geschraubt/genietet, mit Dichtungsband, min./max. Temperatur der geförderten Luft -15 bis 80 Grad C, Druckbereich von -750 bis 1000 Pa, mit Aufhänge-/Auflagekonstruktion.
Menge: 8,000 St

**1.3.1.2.270 Übergangsstück Luftleitg rund konisch Stahl verz DN315 symmetrisch**
STLB-Bau 2023-10 075
Übergangsstück, für Luftleitung, rund, Luftdichtheitsklasse ATC3 DIN EN 16798-3, konisch, aus verzinktem Stahl, größter DN 315, symmetrisch, mit Einsteckenden, geschraubt/genietet, mit Dichtungsband, min./max. Temperatur der geförderten Luft -15 bis 80 Grad C, Druckbereich von -750 bis 1000 Pa, mit Aufhänge-/Auflagekonstruktion.
Menge: 4,000 St

**1.3.1.2.280 Übergangsstück Luftleitg rund konisch Stahl verz DN400 symmetrisch**
STLB-Bau 2023-10 075
Übergangsstück, für Luftleitung, rund, Luftdichtheitsklasse ATC3 DIN EN 16798-3, konisch, aus verzinktem Stahl, größter DN 400, symmetrisch, mit Einsteckenden, geschraubt/genietet, mit Dichtungsband, min./max. Temperatur der geförderten Luft -15 bis 80 Grad C, Druckbereich von -750 bis 1000 Pa, mit Aufhänge-/Auflagekonstruktion.
Menge: 2,000 St

**1.3.1.2.290 Luftltg rund flexibel Alu DN100 H bis 3,5m Aufhänge-/Auflagekonstruktion**
STLB-Bau 2023-10 075
Luftleitung, rund, flexibel, aus Aluminium, Ausführung A DIN EN 13180, DN 100, Verbindung mit Einsteckende, geschraubt/genietet, mit Warmschrumpfband, Form- und Verbindungsstücke werden gesondert vergütet, min./max. Temperatur der geförderten Luft -15 bis 80 Grad C, Montagehöhe über Gelände/Fußboden bis 3,5 m, mit Aufhänge-/Auflagekonstruktion.
Menge: 10,000 m

**1.3.1.2.300 Luftltg rund flexibel Alu DN200 H bis 3,5m Aufhänge-Auflagekonstruktion**
STLB-Bau 2026-04 075
Luftleitung, rund, flexibel, aus Aluminium, Ausführung A DIN EN 13180, DN 200, Verbindung mit Einsteckende, geschraubt/genietet, mit Warmschrumpfband, Form- und Verbindungsstücke werden gesondert vergütet, min./max. Temperatur der geförderten Luft -15 bis 80 Grad C, Montagehöhe über Gelände/Fußboden bis 3,5 m, mit Aufhänge-/Auflagekonstruktion.
Menge: 4,000 m

**1.3.1.2.310 Luftltg rund flexibel Alu DN224 H bis 3,5m Aufhänge-Auflagekonstruktion**
STLB-Bau 2026-04 075
Luftleitung, rund, flexibel, aus Aluminium, Ausführung A DIN EN 13180, DN 224, Verbindung mit Einsteckende, geschraubt/genietet, mit Warmschrumpfband, Form- und Verbindungsstücke werden gesondert vergütet, min./max. Temperatur der geförderten Luft -15 bis 80 Grad C, Montagehöhe über Gelände/Fußboden bis 3,5 m, mit Aufhänge-/Auflagekonstruktion.
Menge: 24,000 m

###### Gewerk 1.3.1.3 Einbauteile, Armaturen, Schalldämpfer

###### Titel 1.3.1.3.1 Einbauteile

**1.3.1.3.1.10 Reinigungsdeckel Luftleitg rund Stahl verz DN100 H bis 3,5m**
*** Bezugsbeschreibung
STLB-Bau 2020-04 075
Reinigungsdeckel, für Luftleitung, rund, Luftdichtheitsklasse ATC3 DIN EN 16798-3, aus verzinktem Stahl, DN 100, zum Einstecken, mit Lippendichtung, min./max. Temperatur der geförderten Luft -15 bis 40 Grad C, Druckbereich von -750 bis 1000 Pa, Montagehöhe über Gelände/Fußboden bis 3,5 m, mit Aufhänge-/Auflagekonstruktion, schallgedämmt, befestigen mit Befestigungsmitteln mit bauaufsichtlichem Verwendbarkeitsnachweis einschl. Bohrungen, Befestigungsuntergrund Stahlbeton.
Menge: 4,000 St

**1.3.1.3.1.20 Reinigungsdeckel Luftleitg rund Stahl verz DN200 H bis 3,5m**
*** wie Position 1.3.1.3.1.10
STLB-Bau 2020-04 075
DN 200.
Menge: 2,000 St

**1.3.1.3.1.30 Reinigungsdeckel Luftleitg rund Stahl verz DN315 H bis 3,5m**
*** wie Position 1.3.1.3.1.10
DN 315.
Menge: 4,000 St

**1.3.1.3.1.40 Reinigungsdeckel Luftleitg rund Stahl verz DN400 H bis 3,5m**
*** wie Position 1.3.1.3.1.10
DN 400.
Menge: 6,000 St

*Hinweis: Schalldämpfer*

**1.3.1.3.1.50 Schalldämpfer rund Druckdifferenz bis 30Pa DN100**
STLB-Bau 2024-04 075
Schalldämpfer, rund, Druckdifferenz bis 30 Pa,
Mind.-Dämpfung bei den Oktavmittenfrequenzen 63/125/250/500/1000/2000/4000/8000 Hz in dB '15 dB (250 Hz)'

wirksame Schalldämpferlänge in mm '1000'

DN 100, aerosolatdicht, Luftdichtheitsklasse ATC2 DIN EN 16798-3, Außenrohr als Wickelfalzrohr aus verzinktem Stahl, Innenrohr perforiert, aus verzinktem Stahl.
Menge: 16,000 St

**1.3.1.3.1.60 Schalldämpfer rund Druckdifferenz bis 30Pa DN200**
STLB-Bau 2024-04 075
Schalldämpfer, rund, Druckdifferenz bis 30 Pa,
Mind.-Dämpfung bei den Oktavmittenfrequenzen 63/125/250/500/1000/2000/4000/8000 Hz in dB '15 dB (250 Hz)'

wirksame Schalldämpferlänge in mm '1000'

DN 200, aerosolatdicht, Luftdichtheitsklasse ATC2 DIN EN 16798-3, Außenrohr als Wickelfalzrohr aus verzinktem Stahl, Innenrohr perforiert, aus verzinktem Stahl.
Menge: 1,000 St

**1.3.1.3.1.70 Schalldämpfer rund Druckdifferenz bis 30Pa DN250**
STLB-Bau 2026-04 075
Schalldämpfer, rund, Druckdifferenz bis 30 Pa,
Mind.-Dämpfung bei den Oktavmittenfrequenzen 63/125/250/500/1000/2000/4000/8000 Hz in dB '15 dB (250 Hz)'

wirksame Schalldämpferlänge in mm '1000'

DN 250, aerosolatdicht, Luftdichtheitsklasse ATC2 DIN EN 16798-3, Außenrohr als Wickelfalzrohr aus verzinktem Stahl, Innenrohr perforiert, aus verzinktem Stahl.
Menge: 2,000 St

**1.3.1.3.1.80 Schalldämpfer rund Druckdifferenz bis 30Pa DN315**
STLB-Bau 2024-04 075
Schalldämpfer, rund, Druckdifferenz bis 30 Pa,
Mind.-Dämpfung bei den Oktavmittenfrequenzen 63/125/250/500/1000/2000/4000/8000 Hz in dB '15 dB (250 Hz)'

wirksame Schalldämpferlänge in mm '1000'

DN 315, aerosolatdicht, Luftdichtheitsklasse ATC2 DIN EN 16798-3, Außenrohr als Wickelfalzrohr aus verzinktem Stahl, Innenrohr perforiert, aus verzinktem Stahl.
Menge: 8,000 St

**1.3.1.3.1.90 Schalldämpfer rund Druckdifferenz bis 30Pa DN400**
STLB-Bau 2026-04 075
Schalldämpfer, rund, Druckdifferenz bis 30 Pa,
Mind.-Dämpfung bei den Oktavmittenfrequenzen 63/125/250/500/1000/2000/4000/8000 Hz in dB '15 dB (250 Hz)'

wirksame Schalldämpferlänge in mm '1000'

DN 400, aerosolatdicht, Luftdichtheitsklasse ATC2 DIN EN 16798-3, Außenrohr als Wickelfalzrohr aus verzinktem Stahl, Innenrohr perforiert, aus verzinktem Stahl.
Menge: 2,000 St

###### Titel 1.3.1.3.2 Dämmung AUL/FOL

**1.3.1.3.2.10 Kältedämmung Ummantelung Luftltg DN315 Gebäude flexibler Elastomerschaum D 19mm Mantel Blech Stahl aluminiert**
STLB-Bau 2026-04 047
Kältedämmung einschl. Ummantelung DIN 4140, an Luftleitung, rund, DN 315, im Gebäude, Dämmung aus flexiblem Elastomerschaum DIN EN 14304, Dämmschichtdicke mind. 19 mm, Baustoffklasse DIN 4102-1 B1 (schwerentflammbar), Wärmeleitfähigkeit 0,036 W/(mK) bei 0 Grad C Mitteltemperatur DIN EN 12667, Wasserdampfdiffusionswiderstandszahl 3000 DIN EN ISO 12629, DIN EN 12086, Ummantelung aus nichtprofiliertem Blech, Stahl, aluminiert, ohne Luftspalt, Überlappungen verschrauben, Arbeitshöhe des Montageortes bis 3,5 m über der Standfläche des hierfür erforderlichen Gerüstes.
Menge: 16,000 m

**1.3.1.3.2.20 Kältedämmung Ummantelung Luftltg DN400 Gebäude flexibler Elastomerschaum D 19mm Mantel Blech Stahl aluminiert**
STLB-Bau 2026-04 047
Kältedämmung einschl. Ummantelung DIN 4140, an Luftleitung, rund, DN 400, im Gebäude, Dämmung aus flexiblem Elastomerschaum DIN EN 14304, Dämmschichtdicke mind. 19 mm, Baustoffklasse DIN 4102-1 B1 (schwerentflammbar), Wärmeleitfähigkeit 0,036 W/(mK) bei 0 Grad C Mitteltemperatur DIN EN 12667, Wasserdampfdiffusionswiderstandszahl 3000 DIN EN ISO 12629, DIN EN 12086, Ummantelung aus nichtprofiliertem Blech, Stahl, aluminiert, ohne Luftspalt, Überlappungen verschrauben, Arbeitshöhe des Montageortes bis 3,5 m über der Standfläche des hierfür erforderlichen Gerüstes.
Menge: 21,000 m

###### Titel 1.3.1.3.3 Luftdurchlässe

*Hinweis: Luftdurchlässe*

**1.3.1.3.3.10 Luftventil Zu-Abluft 100mm beschStahl**
STLB-Bau 2026-04 075
Luftventil, für Zu-/Abluft, für Wand-/Deckeneinbau, Nenngröße 100 mm, mit Ventilsitz und manuell einstellbarem Ventilteller, aus beschichtetem Stahl, mit Einbaurahmen aus beschichtetem Stahl,
Farbton 'Nach Vorgabe des Bauherren'
.
Menge: 16,000 St

**1.3.1.3.3.20 Decken-Drallluftdurchlass Luftstrahl nicht verstellbar Frontpl quadratisch L/B 625/625mm Gr.224**
STLB-Bau 2026-04 075
Decken-Drallluftdurchlass, Luftstrahl nicht verstellbar, für Montage unterkantenbündig in Rasterdecke, mit axial angeordneten Luftschlitzen, mit einstellbaren Luftleitelementen, Frontplatte quadratisch, Frontplatte aus Aluminium, Luftleitelemente aus verzinktem Stahl, beschichtet, Frontplattennennmaß L/B 625/625 mm, Nenngröße 224, mit Anschlusskasten und Luftleitungsanschluss aus verzinktem Stahl, Lage seitlich, mit Schalldämmauskleidung, mit Volumenstromeinstellvorrichtung, Anschlusskasten mit Anschluss für Differenzdruckmessung.
Menge: 24,000 St

**1.3.1.3.3.30 Decken-Drallluftdurchlass Luftstrahl nicht verstellbar Frontpl quadratisch L/B 625/625mm Gr.200**
STLB-Bau 2026-04 075
Decken-Drallluftdurchlass, Luftstrahl nicht verstellbar, für Montage unterkantenbündig in Rasterdecke, mit axial angeordneten Luftschlitzen, mit einstellbaren Luftleitelementen, Frontplatte quadratisch, Frontplatte aus Aluminium, Luftleitelemente aus verzinktem Stahl, beschichtet, Frontplattennennmaß L/B 625/625 mm, Nenngröße 200, mit Anschlusskasten und Luftleitungsanschluss aus verzinktem Stahl, Lage seitlich, mit Schalldämmauskleidung, mit Volumenstromeinstellvorrichtung, Anschlusskasten mit Anschluss für Differenzdruckmessung.
Menge: 4,000 St

**1.3.1.3.3.40 Wetterschutzgitter rechteckig B 300mm H 300mm Stahl**
STLB-Bau 2026-04 075
Wetterschutzgitter, für Außenluft, rechteckig, Nennbreite 300 mm, Nennhöhe 300 mm, Rahmen und Lamellen aus Stahl, korrosionsgeschützt, Anordnung Lamellen waagerecht, mit Vogelschutzgitter aus verzinktem Stahl, Mauereinbaurahmen aus verzinktem Stahl.
Menge: 2,000 St

**1.3.1.3.3.50 Dachhaube Stahl verz Gr.315**
STLB-Bau 2026-04 075
Dachhaube, Regenabdeckung mit Kegel und Luftleitung, aus verzinktem Stahl, mit Steckverbinder, Nenndurchmesser 315, zur Montage auf vorgerichtetem Dachsockel, aus verzinktem Stahl, wärmegedämmt.
Menge: 4,000 St

**1.3.1.3.3.60 Luftdichte Abdichtung von Luftkanaldurchführungen durch Dach- und Außenwände**
Luftdichte Abdichtung von Luftkanaldurchführungen durch Dach- und Außenwände

Herstellen einer dauerhaft luftdichten Abdichtung von Durchführungen raumlufttechnischer Kanäle und Leitungen durch Dachkonstruktionen sowie Außenwände aus Stahlbeton.

Die Abdichtung ist im Bereich der raumseitigen Luftdichtheitsebene zwischen der Außenfläche des Luftkanals und der angrenzenden Baukonstruktion herzustellen.

Hierzu sind sämtliche umlaufenden Fugen und Zwischenräume zwischen Luftkanal und Baukörper mit geeigneten, dauerhaft elastischen bzw. systemkonformen Abdichtungsmaterialien luftdicht zu verschließen.

Die Ausführung hat unter Berücksichtigung der bauphysikalischen Anforderungen zur Vermeidung unkontrollierter Luftströmungen und daraus resultierender Tauwasserbildung innerhalb der Baukonstruktion zu erfolgen.

Leistungsumfang:
- Reinigen und Vorbereiten der Anschlussflächen
- Herstellen der umlaufenden luftdichten Abdichtung zwischen Luftkanal und Baukörper
- Verwendung geeigneter Dichtbänder, Manschetten oder dauerelastischer Dichtstoffe einschließlich erforderlicher Hinterfüllmaterialien
- Fachgerechte Ausbildung sämtlicher Ecken, Anschlüsse und Übergänge
- Dauerhaft luftdichte Ausführung unter Berücksichtigung möglicher Bauteilbewegungen
- Einschließlich sämtlicher erforderlicher Befestigungs- und Hilfsmaterialien sowie Nebenarbeiten

Die Abdichtung ist auf der Innenseite der Gebäudehülle an die vorhandene Luftdichtheitsebene anzuschließen.
Menge: 6,000 St

###### Gewerk 1.3.1.4 Befestigung

*Hinweis: Montagematerial*

**1.3.1.4.10 Rohrschelle Stahl verz L bis 0,5m DN100**
*** Bezugsbeschreibung
STLB-Bau 2022-04 042
Rohraufhängung als Rohrschelle, aus verzinktem Stahl, mit schalldämmenden Einlagen, Anforderungen entsprechend DIN 4109-1, Länge Aufhängung bis 0,5 m, Befestigung mit Gewindestäben, mit bauaufsichtlich zugelassenen Dübeln, einschl. Bohrarbeiten, Befestigungsuntergrund Beton, DN 100, Arbeitshöhe des Montageortes bis 3,5 m über der Standfläche des hierfür erforderlichen Gerüstes.
Menge: 10,000 St

**1.3.1.4.20 Rohrschelle Stahl verz L bis 0,5m DN125**
*** wie Position 1.3.1.4.10
DN 125.
Menge: 8,000 St

**1.3.1.4.30 Rohrschelle Stahl verz L bis 0,5m DN150**
*** wie Position 1.3.1.4.10
DN 150.
Menge: 4,000 St

**1.3.1.4.40 Rohrschelle Stahl verz L bis 0,5m DN200**
*** wie Position 1.3.1.4.10
DN 200.
Menge: 8,000 St

**1.3.1.4.50 Rohrschelle Stahl verz L bis 0,5m DN224**
*** wie Position 1.3.1.4.10
DN 224.
Menge: 12,000 St

**1.3.1.4.60 Rohrschelle Stahl verz L bis 0,5m DN250**
*** wie Position 1.3.1.4.10
DN 250.
Menge: 8,000 St

**1.3.1.4.70 Rohrschelle Stahl verz L bis 0,5m DN280**
*** wie Position 1.3.1.4.10
DN 280.
Menge: 14,000 St

**1.3.1.4.80 Rohrschelle Stahl verz L bis 0,5m DN315**
*** wie Position 1.3.1.4.10
DN 315.
Menge: 20,000 St

**1.3.1.4.90 Rohrschelle Stahl verz L bis 0,5m DN400**
*** wie Position 1.3.1.4.10
DN 400.
Menge: 12,000 St

##### Hauptgewerk 1.3.2 KG 439 - Sonstiges zur KG 430

**1.3.2.10 Probebetrieb und Einregulierung gem. DIN EN 12599**
*** Pauschalposition
Probebetrieb und Einregulierung gem. DIN EN 12599
bestehend aus:
- Messung und Einstellung der geforderten Luftmengen an
  den Zentralgeräten, den Hauptabzweigen, Luftein- und
  auslässen einschließlich Einstellung der Raum- bzw.
  Zulufttemperaturen unter Lastbedingungen
- alle Messstellen sind vor Ort zu kennzeichnen und müssen frei
  zugänglich sein
- Kontrolle der Meß- und Regelanlagen
- Einregulierung
- Gestellung der erforderlichen Meßgeräte
- Erstellung von Messprotokollen
- zusätzliche Einweisung des Personals
- Filterwechsel nach Beendigung des Probebetriebs,
 einschl. 2 Satz Filter, 1x zum Austausch, 1x zur Übergabe an
 den Betreiber
- Übergabe der Dokumentation
Die zum Nachweis von Funktionen und Verteilung erforderlichen Hilfsmittel (z. B. Rauchproben) stellt der AN, die Messgeräte sind vom AN zur Verfügung zu stellen.
Der Probebetrieb ist in Absprache mit der Bauleitung durchzuführen.
Menge: 1,000 psch

**1.3.2.20 Hygieneerstinspektion RLT-Anlagen**
Hygieneerstinspektion nach VDI 6022 Blatt 1, fachliche Mindestqualifikation: Sachverständiger Kat. A VDI 6022 Blatt 4, für alle raumlufttechnischen Anlagen
das Personal zum Bedienen der Anlage stellt der AN, einschl. Dokumentation mit Formblatt, einschl. Prüfberichte mit Angaben für weitere Hygienekontrollen,
einschl. Staubdichtenmessung sowie aller Probenahmen und Auswertungen
Menge: 1,000 St

**1.3.2.30 Funktionsmessung**
STLB-Bau 2020-04 040
Funktionsmessung für RLT-Anlage DIN 18379, alle Messwerte werden dokumentiert und in einem Soll-Istvergleich zusammengestellt, der Luftvolumenstrom bei allen Bauelementen, die Luftvolumenstromverteilung in den Luftleitungen aller Anlagen, die Luftvolumenstromverteilung an den Luftdurchlässen, der Schalldruckpegel in allen Räumen, die zum Nachweis von Funktionen und Verteilung erforderlichen Hilfsmittel (z. B. Rauchproben) stellt der AN, die Messgeräte sind vom AN zur Verfügung zu stellen.
Menge: 1,000 St

**1.3.2.40 Einweisung des Bedienungs- und Wartungspersonals**
Einweisung des Bedienungs- und Wartungspersonals vor Ort
die durchgeführte Einweisung wird protokolliert.
Menge: 1,000 St

**1.3.2.50 Werk- und Montageplanung gemäß VOB/C**
Nach der Beauftragung, sind frühzeitig und im Rahmen des abgestimmten Terminplans, gem. VOB die Werkstatt- und Montagepläne sowie sämtliche Detailzeichnungen zu erstellen und in Papierform 2-fach, sowie als Datei (DWG und PDF) zur Genehmigung beim AG bzw. dessen Beauftragten einzureichen. Unmittelbar nach Freigabe der Montageplanung ist mit den beauftragten Leistung zu beginnen.

Dem Auftragnehmer werden folgende Planungsunterlagen als EDV-Dateien (DXF-/DWG-Files ACAD 2014, PDF-Files etc.) zur Verfügung gestellt:

-  Ausführungsgrundrisszeichnungen M1:50 bzw. M 1:100
-  Lageplan M 1:200
-  Funktions-/Anlagenschemata, falls erforderlich M 1:50
-  Detailzeichnungen und Schnitte M 1:10 bzw. 1:20, falls erforderlich
-  Lieferung eines Feinterminplans
Menge: 1,000 St

**1.3.2.60 Revisionsunterlagen / Dokumentation gemäß VOB/C**
Revisionsunterlagen / Dokumentation gemäß VOB/C
Die zusätzlische Lieferung einer Daten CD auf der alle Unterlagen gemäß VOB/C enthalten sind.
Bei der Erstellung von CAD-Unterlagen ist die Layerstruktur des Bauamtes einzuhalten.
Die Dokumentation hat entsprechend dem Aufbau des AG´s (Checklistenmaster) zu erfolgen, welcher vor der Erstellung der Dokumentation vom AG übergeben wird.

Vorab Version
- 1-fach digital zur Prüfung durch das Planungsbüro
  ca. 2 Wochen vor der techn. Vorbegehung

Finale Version (4-fache Ausfertigung)
- 1-fach in Papier zur techn. Vorbegehung
- 3-fach in Papier und 1-fach auf CD
  zur Feststellung der Übergabereife
  Übergabe der Zeichnungen im dwg- und pdf-Format
Menge: 1,000 St

**1.3.2.70 Fliessrichtungspfeile gem. VBG1 §49 und DIN 2403**
Fliessrichtungspfeile gem. VBG1 §49 und DIN 2403
mit Richtungspfeilaufklebern für verschiedene Durchflußmedien
Aufkleben auf die Isolierung für:
Lüftung - AU
Lüftung - ZU
Lüftung - AB
Lüftung - FO
Menge: 8,000 St

#### Abschnitt 1.4 KG 490 - Sonstige Maßnahmen für technische Anlagen

##### Hauptgewerk 1.4.1 Stundenlohnarbeiten

**1.4.1.10 Helfer/-in sämtliche Kosten/Zuschläge**
STLB-Bau 2023-10 091
Stundenlohnarbeiten durch Helfer/-in
der Verrechnungssatz für die jeweilige Arbeitskraft umfasst sämtliche Aufwendungen wie Lohn- und Gehaltskosten, Lohn- und Gehaltsnebenkosten, Zuschläge, lohngebundene und lohnabhängige Kosten, sonstige Sozialkosten, Gemeinkosten, Wagnis und Gewinn.
Menge: 1,000 h

**1.4.1.20 Monteur/-in sämtliche Kosten/Zuschläge**
STLB-Bau 2023-10 091
Stundenlohnarbeiten durch Monteur/-in
der Verrechnungssatz für die jeweilige Arbeitskraft umfasst sämtliche Aufwendungen wie Lohn- und Gehaltskosten, Lohn- und Gehaltsnebenkosten, Zuschläge, lohngebundene und lohnabhängige Kosten, sonstige Sozialkosten, Gemeinkosten, Wagnis und Gewinn.
Menge: 1,000 h

**1.4.1.30 Obermonteur/-in sämtliche Kosten/Zuschläge**
STLB-Bau 2023-10 091
Stundenlohnarbeiten durch Obermonteur/-in
der Verrechnungssatz für die jeweilige Arbeitskraft umfasst sämtliche Aufwendungen wie Lohn- und Gehaltskosten, Lohn- und Gehaltsnebenkosten, Zuschläge, lohngebundene und lohnabhängige Kosten, sonstige Sozialkosten, Gemeinkosten, Wagnis und Gewinn.
Menge: 1,000 h

##### Hauptgewerk 1.4.2 Kernbohrungen und Durchbrüche

**1.4.2.10 Kernbohrung Stahlbeton Durchm. 50-100mm T 20-25cm Geräteeinsatz mgl. nicht schadstoffbelastet**
Kernbohrung, Untergrundfläche senkrecht, aus Stahlbeton, Normalbeton, Bohrdurchmesser über 50 bis 100 mm, Bohrtiefe über 20 bis 25 cm, Wichte des Abbruchstoffes DIN EN 1991-1-1 24 kN/m3, bis 3,5 m über der Standfläche des hierfür erforderlichen Gerüstes,
Geräteeinsatz ist möglich, max. Gesamtgewicht bis 5 t, Ausführung innerhalb des Bauwerks,
aufgenommene Stoffe sammeln, ohne Zerkleinerung, auf LKW des AN laden,
Abfall ist nicht gefährlich, nicht schadstoffbelastet, Zuordnung LAGA Z 0 (uneingeschränkter Einbau),
die Entsorgung erfolgt durch den AN.
Menge: 2,000 St

**1.4.2.20 Kernbohrung Stahlbeton Durchm. 100-150mm T 20-25cm Geräteeinsatz mgl. nicht schadstoffbelastet**
Kernbohrung, Untergrundfläche senkrecht, aus Stahlbeton, Normalbeton, Bohrdurchmesser über 100 bis 150 mm, Bohrtiefe über 20 bis 25 cm, Wichte des Abbruchstoffes DIN EN 1991-1-1 24 kN/m3, bis 3,5 m über der Standfläche des hierfür erforderlichen Gerüstes,
Geräteeinsatz ist möglich, max. Gesamtgewicht bis 5 t, Ausführung innerhalb des Bauwerks,
aufgenommene Stoffe sammeln, ohne Zerkleinerung, auf LKW des AN laden,
Abfall ist nicht gefährlich, nicht schadstoffbelastet, Zuordnung LAGA Z 0 (uneingeschränkter Einbau),
die Entsorgung erfolgt durch den AN.
Menge: 2,000 St

**1.4.2.30 Kernbohrung Stahlbeton Durchm. 300-400mm T 20-25cm Geräteeinsatz mgl. nicht schadstoffbelastet**
Kernbohrung, Untergrundfläche senkrecht, aus Stahlbeton, Normalbeton, Bohrdurchmesser über 300 bis 400 mm, Bohrtiefe über 20 bis 25 cm, Wichte des Abbruchstoffes DIN EN 1991-1-1 24 kN/m3, bis 3,5 m über der Standfläche des hierfür erforderlichen Gerüstes,
Geräteeinsatz ist möglich, max. Gesamtgewicht bis 5 t, Ausführung innerhalb des Bauwerks,
aufgenommene Stoffe sammeln, ohne Zerkleinerung, auf LKW des AN laden,
Abfall ist nicht gefährlich, nicht schadstoffbelastet, Zuordnung LAGA Z 0 (uneingeschränkter Einbau),
die Entsorgung erfolgt durch den AN.
Menge: 2,000 St

**1.4.2.40 Anzeichnen Durchbrüche**
Anzeichen von Durchbrüchen mit einen Durchmesser von 50 bis 150 mm

inkl. Einholen der Freigabe durch den Statiker
Menge: 6,000 St

##### Hauptgewerk 1.4.3 Sonstiges

**1.4.3.10 Baustelle einrichten, räumen**
*** Pauschalposition
Baustelle einrichten, räumen,
Vorhaltedauer: gem. dem vorgesehenen Ausführungstermin: nach beigefügtem Bauzeitenplan
Menge: 1,000 psch

**1.4.3.20 Baustelleneinrichtung vorhalten**
*** Pauschalposition
Baustelleneinrichtung vorhalten
über die gesamte Bauzeit. Als Grundlage dient hier der
beigefügte Bauzeitenplan.
Menge: 1,000 psch

**1.4.3.30 Koordination mit Fremdgewerken**
Es sind sämtliche Kosten für die lückenlose
Koordinierung, Überprüfung und Gewährleistung der
Schnitt- bzw. Nahtstellen zur Sicherstellung der
geforderten gewerkeübergreifenden Funktion
einzukalkulieren.
Sie umfasst im wesentlichen die Fortschreibung der
Planung mit Aktualisierung der Daten, die Abstimmung
bei der Montage bzw. Verkabelung, die Mitwirkung bei
der Inbetriebnahme, Funktionsprüfung, Einregulierung
und ggfs. Fehlersuche, -beseitigung und Nachprüfung.
Insbesondere hat der Auftragnehmer dabei folgende
Leistungen zu erbringen:
Abstimmung und Übernahme der Bezeichnung sämtlicher
Anlagenteile.
Koordination und Abstimmung der Komponenten mit dem
Bauherrn, der o.g. Firma und der Bauleitung.
Koordination und gemeinsame Mitarbeit im Rahmen der
Einregulierung, Inbetriebnahme und Abnahme mit
Protokollierung sämtlicher Arbeiten und Zustände.
Menge: 1,000 St

### Los 2 Positionen - START-CHANCEN-PROGRAMM

#### Abschnitt 2.1 KG 420 - HEIZUNGSTECHNIK

##### Hauptgewerk 2.1.1 KG 423 - Raumheizflächen

###### Gewerk 2.1.1.1 Raumheizflächen

*Hinweis: Fußbodenheizung*

**2.1.1.1.10 Wärmedämmschicht Fußboden PS-Hartschaum EPS D 30mm 0,040W/(mK) DEO dh Kunststoffgewebe**
STLB-Bau 2026-04 025
Wärmedämmschicht für Fußboden, aus Polystyrol-Hartschaum EPS DIN EN 13163, als Platte, Dicke 30 mm, Bemessungswert der Wärmeleitfähigkeit max. 0,040 W/(mK), Nennwert der Wärmeleitfähigkeit max. 0,039 W/(mK), Brandverhaltensklasse DIN EN 13501-1 E (normalentflammbar), einlagig, Anwendungsgebiet DIN 4108-10 DEO, hohe Druckbelastbarkeit - dh, auf Rohdecke, als Unterlage für Heizestrich, Kaschierung mit Kunststoffgewebe, zur Befestigung der Fußbodenheizungsrohre mit Tackerklammern, Ausführung gemäß Einzelbeschreibung.
Menge: 130,000 m2

**2.1.1.1.20 Klebebandrolle 66 m**
HTD Kunststoff PE Klebeband transparent, 50 mm breit und 66 m lang. Stark klebend, universell einsetzbar für die Schnittstellenverklebung sowie zum sicheren Verbinden von Tackersystemplatten und Randdämmstreifen. Kerndurchmesser 75 mm. Eine Rolle reicht für ca. 50 m² Fläche.
Menge: 1,000 St

**2.1.1.1.30 Dehnungsfugenprofil PP-Schaum**
Selbstklebendes Fugenprofil Element aus PP mit Polyethylen-Schaum Expansion Band,
10 mm dick, für die zuverlässige Trennung der Estrichprofile (z.B. in Hauseingängen)
sowie zum Absorbieren der Ausdehnung des Estrichs.
Für Dehnungsfugen nach DIN 18560-2.
Höhe: 100 mm
Materialstärke: 10 mm
Länge: 1,8 m
Menge: 4,000 m

**2.1.1.1.40 Randdämmstreifen PE-Schaum D 8mm H 150mm**
STLB-Bau 2025-04 025
Randdämmstreifen aus PE-Schaum, Dicke 8 mm, Höhe 150 mm.
Menge: 60,000 m

**2.1.1.1.50 Messstellenmarkierung 100 mm**
zur Ausweisung einer Messstelle für die Feuchtemessung im Estrich, mit rotem Markierungsende. Die Befestigung auf der Abdeckung gem. DIN 18560 erfolgt
mittels Klebestreifen. Die Abdeckung wird nicht zerstört. Der Mindestabstand von der Messstelle bis zum nächsten Heizungsrohr muss 10 cm betragen.
Materialbedarf: 1 St. / Raum oder größer 50 m2 entsprechend mehr Werkstoff:
Rundstab Kautschuk, Fuß aus Kunststoff mit Klebestreifen
Menge: 3,000 St

**2.1.1.1.60 Fußbodenheizung TypA PE-X sauerstoffdicht AD 16mm Verl.Abst. 150mm**
STLB-Bau 2026-04 041
Fußbodenheizung DIN EN 1264-1, für Verlegesystem Typ A (Systeme mit Rohren, die in die Wärmeleitschicht integriert sind), Trägersystem Tacker, Vorlauftemperatur 40 Grad C, Rohr aus Polyethylen PE-X DIN EN ISO 15875-1 und DIN EN ISO 15875-2, sauerstoffdicht DIN 4726, Außendurchmesser 16 mm, Verlegeabstand 150 mm.
Menge: 128,000 m2

**2.1.1.1.70 Rohrbefestigungsnadel**
Rohrbefestigung für Tackersystem, magaziniert für Systemtacker für eine sichere Befestigung der Heizungsrohre auf der Dämmung. Für Rohre 14-20 mm.
Menge: 1037,000 St

**2.1.1.1.80 Einzelraumregl. ohne Hilfsenergie Thermostatventil PN6 DN15**
STLB-Bau 2026-04 041
Einzelraumregler ohne Hilfsenergie, für Flächenheizung, mit Thermostatventil für Raumtemperaturregelung, Temperaturbereich 8 bis 28 Grad C, Nenndruck 0,6 MPa (6 bar), DN 15, mit Wandeinbaugehäuse und Abdeckung, direkt bedienbar.
Menge: 2,000 St

#### Abschnitt 2.2 KG 430 - LÜFTUNGSTECHNIK

##### Hauptgewerk 2.2.1 KG 431 - Lüftungsanlagen

###### Gewerk 2.2.1.1 RLT-Geräte

**2.2.1.1.10 Kombiniertes Zu- und Abluftgerät mit Wärmerückgewinnung, Deckenausführung**
Liefern, einbringen, montieren, ausrichten und betriebsfertig vorbereiten eines kompakten kombinierten Zu- und Abluftgerätes in Flachbauweise für die Montage innerhalb des Gebäudes in einer Zwischendecke, einschließlich Wärmerückgewinnung, Zu- und Abluftventilatoren, Luftfiltern, Bypass, werkseitig montierter und verdrahteter Regelung sowie sämtlicher für die Deckenmontage erforderlicher geräteseitiger Befestigungselemente.

Das Gerät muss aufgrund der Einbausituation vollständig von unten revidier- und wartbar sein. Filter, Ventilator-/Motoreinheiten und Wärmerückgewinnung sind so anzuordnen, dass eine ordnungsgemäße Wartung und Reinigung möglich ist.

Die Ausführung muss die Anforderungen der VDI 6022 hinsichtlich der Hygieneanforderungen an raumlufttechnische Anlagen erfüllen.

Technische Mindestanforderungen
Geräteart: kombiniertes Zu-/Abluftgerät mit Wärmerückgewinnung, Innengerät, Flachbauweise zur Deckenmontage
Nennvolumenstrom Zuluft/Abluft: 1.500 m³/h
Verfügbare externe Pressung bei Nennvolumenstrom: mindestens 580 Pa Zuluft und 650 Pa Abluft
Max. Geräteabmessungen ohne seitlich angebauten Schaltschrank: H × B × L ca. 367 × 1.423 × 1.322 mm
Seitlicher Schaltschrank: zusätzliche Breite ca. 115 mm
Lichtes Kanalanschlussmaß: ca. 612 × 247 mm
Gerätegewicht: ca. 160 kg
Bedien-/Revisionsseite: von unten; Luftanschlussseite entsprechend Ausführungsplanung rechts bzw. spiegelbildlich links

Gehäuse:
Eigenstabiles, zweischaliges Gerätegehäuse aus verzinktem Stahlblech mit innenliegender Wärme- und Schalldämmung aus nicht brennbarer Mineralwolle. Dämmstoffdicke ca. 50 mm in den seitlichen Paneelen sowie ca. 30 mm im Boden- und Deckenbereich. Dämmstoff Baustoffklasse A1, nicht brennbar.

Großflächige, abnehmbare Revisionstüren auf der Geräteunterseite zur vollständigen Zugänglichkeit der wartungsrelevanten Komponenten. Gerätespezifische Verkabelung innerhalb der Paneele bzw. geschützt geführt. Aufhängewinkel bzw. gleichwertige werksseitige Befestigungspunkte zur Deckenmontage im Lieferumfang enthalten.

Ventilatoreinheiten:
Je eine hocheffiziente Motor-/Ventilatoreinheit für Zu- und Abluft, ausgeführt als einseitig saugender, freilaufender Ventilator mit direkt gekoppeltem EC-Motor.

Ventilatoren stufenlos regelbar über 010-V-Signal, statisch und dynamisch gewuchtet und für geräuscharmen Betrieb ausgeführt.

Motordaten je Ventilator:
Netzspannung 1 × 230 V, 50/60 Hz, maximale Leistungsaufnahme 750 W, maximale Stromaufnahme 3,3 A, maximale Drehzahl ca. 3.450 min⁻¹, Energieeffizienzklasse IE4, Schutzart IP55.

Wärmerückgewinnung:
Hochleistungs-Gegenstrom-Plattenwärmetauscher aus korrosionsbeständiger Aluminiumlegierung.

Thermische Rückwärmzahl gemäß Geräteauslegung bzw. Herstellerkennlinie bis über 90 %. Die konkrete Rückwärmzahl am ausgeschriebenen Betriebspunkt ist mit den technischen Angebotsunterlagen nachzuweisen.

Wärmetauscher zu Reinigungs- und Wartungszwecken ausbaubar.

Unterhalb des Wärmetauschers Kondensatwanne in Edelstahlausführung mit Ablaufstutzen zur kontrollierten Abführung des anfallenden Kondensats.

Bypass:
Luftseitiger, werkseitig integrierter Bypass zur Umgehung des Plattenwärmetauschers, einschließlich stetig ansteuerbarer Bypassklappe mit motorischem Stellantrieb. Nutzung unter anderem zur freien Kühlung/Nachtkühlung.

Luftfilter:
Außenluft-/Zuluftseite mindestens ISO ePM1 55 %, entsprechend früherer Filterklasse F7, als Feinstaub- und Pollenfilter.

Abluftseite mindestens ISO ePM10 60 %, entsprechend früherer Filterklasse M5.

Filter als großflächige, von unten leicht auswechselbare Kompaktfilter. Für beide Filterstufen jeweils werkseitig montierte und verdrahtete Differenzdrucküberwachung zur Erfassung des Verschmutzungszustandes.

Regelung und Schaltschrank:
Werkseitig montierte und anschlussfertig verdrahtete, mikroprozessorgesteuerte Regelung einschließlich seitlich am Gerät angebautem Schaltschrank.

Die Regelung muss mindestens folgende Funktionen umfassen: stufenlose Ansteuerung der Zu- und Abluftventilatoren, Regelung der Wärmerückgewinnung und Bypassklappe, Temperaturregelung, Betriebszeit-/Zeitprogrammfunktionen, Filterüberwachung, Frost- und Vereisungsschutz, Nachtlüftungs-/Nachtkühlfunktion, Betriebs- und Störmeldungen sowie potentialfreie Sammelstörmeldung.

Außenluft-, Zuluft-, Abluft- und Vereisungstemperaturfühler sowie die Differenzdrucküberwachung der beiden Filter werkseitig montiert und verdrahtet.

Bediengerät mit grafischer Anzeige im Lieferumfang enthalten; Verwendung als abgesetzte Fernbedienung muss möglich sein.

Elektrischer Anschluss  Grundausführung :
Versorgungsspannung 3 × 400 V, erforderliche Netzzuleitung gemäß Herstellerangaben mindestens 5 × 1,5 mm², bauseitige Absicherung 16 A.

Die endgültige Auslegung der elektrischen Anschlusswerte ist durch den Auftragnehmer anhand des angebotenen Gerätes und der tatsächlich eingebauten Komponenten zu prüfen und vor Ausführung mit der Elektroplanung abzustimmen.

Montage und Leistungsumfang:
Im Einheitspreis enthalten sind Lieferung frei Verwendungsstelle, erforderliches Einbringen, Montage und Befestigung an der vorgesehenen Deckenkonstruktion, Ausrichten des Gerätes, Montage der mitgelieferten Aufhängeelemente sowie die Herstellung der geräteseitigen Voraussetzungen für den luftseitigen, kondensatseitigen und elektrotechnischen Anschluss.

Erforderliche Wartungs- und Revisionsräume sind entsprechend den Herstellerangaben freizuhalten.

Luftkanalanschlüsse sind spannungsfrei auszuführen. Eine Übertragung von Körperschall auf Baukörper und angeschlossenes Kanalnetz ist durch geeignete Maßnahmen zu verhindern.

Vor Inbetriebnahme sind sämtliche werkseitigen und montagebedingten Einstellungen zu kontrollieren. Nach Fertigstellung sind die Soll-Luftvolumenströme einzuregulieren und die Regelungs- und Sicherheitsfunktionen zu prüfen.

Mit der Dokumentation sind mindestens technische Datenblätter, elektrische Anschlussdaten, Ventilatorkennlinien, Daten zur Wärmerückgewinnung, Filterdaten, Montage-/Wartungsanleitung sowie die erforderlichen Konformitäts- und Hygienenachweise zu übergeben.
Menge: 1,000 St

**2.2.1.1.20 Kabelgebundene Raumfernbedienung für RLT-Gerät**
Liefern, montieren, anschließen und betriebsfertig in die Regelung des zugehörigen kombinierten Zu-/Abluftgerätes mit Wärmerückgewinnung einbinden einer kabelgebundenen Raumfernbedienung zur örtlichen Bedienung der RLT-Anlage.

Die Fernbedienung ist im zugehörigen Raum in unmittelbarer Nähe der Eingangstür an der Wand in bediengerechter Höhe zu montieren.

Technische Mindestanforderungen
Ausführung als kabelgebundene Wandfernbedienung
Kommunikation mit der Regelung des RLT-Gerätes über RS485-/pLAN-Schnittstelle oder technisch gleichwertiges, herstellerspezifisches Bussystem
Spannungsversorgung 24 VAC
LCD-Display zur Anzeige von Betriebszuständen und Sollwerten
integrierter Raumtemperaturfühler
Schutzart mindestens IP30
Abmessungen ca. 135 × 86 × 30 mm
mindestens 6 direkt zugängliche Funktionstasten

Folgende Bedienfunktionen müssen mindestens möglich sein:

Anlage Ein/Aus
Umschaltung Hand-/Automatikbetrieb
Vorgabe bzw. Änderung der Ventilatordrehzahl
Vorgabe des Frischluftanteils, soweit von der Anlagenkonfiguration unterstützt
Aktivierung einer Nutzzeitverlängerung
Aktivierung einer Stoßlüftungsfunktion
Anpassung des Raumtemperatur-Sollwertes
Signalisierung anstehender Störmeldungen
Kabelgebundene Anbindung

Die Fernbedienung ist über eine fest verlegte Kabelverbindung mit der Regelung des RLT-Gerätes zu verbinden.

Im Leistungsumfang enthalten sind die für die Funktionsfähigkeit erforderlichen Anschluss- und Busleitungen zwischen Fernbedienung und RLT-Gerät, einschließlich Anschluss, Auflegen, Beschriften, Durchgangs-/Funktionsprüfung und Inbetriebnahme.

Leitungstyp, Aderzahl, Leitungsquerschnitt, maximale Leitungslänge, Schirmung und Verlegeanforderungen sind entsprechend den Vorgaben des Herstellers des angebotenen RLT-Gerätes bzw. Bussystems auszuführen.

Die Leitungsführung ist, soweit erforderlich, getrennt von störbeeinflussenden Starkstromleitungen auszuführen. Erforderliche Schirmungen und Potentialausgleichsmaßnahmen sind entsprechend den Herstellerangaben vorzusehen.

Die genaue Montageposition der Fernbedienung ist vor Ausführung mit der Bauleitung abzustimmen. Grundsätzlich ist die Montage im Raum unmittelbar neben der Eingangstür auf der Innenseite vorgesehen. Die Position ist so zu wählen, dass der integrierte Raumtemperaturfühler nicht unmittelbar durch Sonneneinstrahlung, Zugluft, Türöffnungen oder lokale Wärmequellen beeinflusst wird.

Nach Anschluss ist die Fernbedienung vollständig zu parametrieren und gemeinsam mit dem RLT-Gerät in Betrieb zu nehmen. Sämtliche vorgesehenen Bedien-, Anzeige- und Störmeldefunktionen sind im Rahmen der Inbetriebnahme zu prüfen.
Menge: 1,000 St

###### Gewerk 2.2.1.2 Lüftungsleitungen

*Hinweis: Wickelfalzrohr*

**2.2.1.2.10 Wickelfalzrohr Stahl verz DN200 -750-2000Pa H bis 3,5m Aufhänge-/Auflagekonstruktion**
STLB-Bau 2023-10 075
Wickelfalzrohr aus verzinktem Stahl, Luftdichtheitsklasse ATC3 DIN EN 16798-3, Maße DIN EN 1506, DN 200, mit Einsteckende, mit Lippendichtung, Form- und Verbindungsstücke werden gesondert vergütet, min./max. Temperatur der geförderten Luft -15 bis 80 Grad C, Druckbereich von -750 bis 2000 Pa, Montagehöhe über Gelände/Fußboden bis 3,5 m, mit Aufhänge-/Auflagekonstruktion, befestigen mit Befestigungsmitteln mit bauaufsichtlichem Nachweis einschl. Bohrungen, Befestigungsuntergrund Stahlbeton.
Menge: 10,000 m

**2.2.1.2.20 Wickelfalzrohr Stahl verz DN280 -750-2000Pa H bis 3,5m Aufhänge-/Auflagekonstruktion**
STLB-Bau 2023-10 075
Wickelfalzrohr aus verzinktem Stahl, Luftdichtheitsklasse ATC3 DIN EN 16798-3, Maße DIN EN 1506, DN 280, mit Einsteckende, mit Lippendichtung, Form- und Verbindungsstücke werden gesondert vergütet, min./max. Temperatur der geförderten Luft -15 bis 80 Grad C, Druckbereich von -750 bis 2000 Pa, Montagehöhe über Gelände/Fußboden bis 3,5 m, mit Aufhänge-/Auflagekonstruktion, befestigen mit Befestigungsmitteln mit bauaufsichtlichem Nachweis einschl. Bohrungen, Befestigungsuntergrund Stahlbeton.
Menge: 9,000 m

**2.2.1.2.30 Wickelfalzrohr Stahl verz DN315 -750-2000Pa H bis 3,5m Aufhänge-/Auflagekonstruktion**
STLB-Bau 2023-10 075
Wickelfalzrohr aus verzinktem Stahl, Luftdichtheitsklasse ATC3 DIN EN 16798-3, Maße DIN EN 1506, DN 315, mit Einsteckende, mit Lippendichtung, Form- und Verbindungsstücke werden gesondert vergütet, min./max. Temperatur der geförderten Luft -15 bis 80 Grad C, Druckbereich von -750 bis 2000 Pa, Montagehöhe über Gelände/Fußboden bis 3,5 m, mit Aufhänge-/Auflagekonstruktion, befestigen mit Befestigungsmitteln mit bauaufsichtlichem Nachweis einschl. Bohrungen, Befestigungsuntergrund Stahlbeton.
Menge: 20,000 m

**2.2.1.2.40 Bogen Luftleitg rund 90Grad Stahl verz DN200 glatt**
STLB-Bau 2023-10 075
Bogen, für Luftleitung, rund, Luftdichtheitsklasse ATC3 DIN EN 16798-3, 90 Grad, aus verzinktem Stahl, DN 200, glatt, mit Einsteckenden, geschraubt/genietet, mit Dichtungsband, min./max. Temperatur der geförderten Luft -15 bis 80 Grad C, Druckbereich von -750 bis 1000 Pa, mit Aufhänge-/Auflagekonstruktion.
Menge: 2,000 St

**2.2.1.2.50 Bogen Luftleitg rund 90Grad Stahl verz DN315 glatt**
STLB-Bau 2023-10 075
Bogen, für Luftleitung, rund, Luftdichtheitsklasse ATC3 DIN EN 16798-3, 90 Grad, aus verzinktem Stahl, DN 315, glatt, mit Einsteckenden, geschraubt/genietet, mit Dichtungsband, min./max. Temperatur der geförderten Luft -15 bis 80 Grad C, Druckbereich von -750 bis 1000 Pa, mit Aufhänge-/Auflagekonstruktion.
Menge: 9,000 St

**2.2.1.2.60 Abzweigstück Luftleitg rund 90Grad Stahl verz DN200**
STLB-Bau 2023-10 075
Abzweigstück, für Luftleitung, rund, Luftdichtheitsklasse ATC3 DIN EN 16798-3, 90 Grad, aus verzinktem Stahl, größter DN 200, mit Einsteckenden, geschraubt/genietet, mit Dichtungsband, min./max. Temperatur der geförderten Luft -15 bis 80 Grad C, Druckbereich von -750 bis 1000 Pa, mit Aufhänge-/Auflagekonstruktion.
Menge: 2,000 St

**2.2.1.2.70 Abzweigstück Luftleitg rund 90Grad Stahl verz DN315**
STLB-Bau 2023-10 075
Abzweigstück, für Luftleitung, rund, Luftdichtheitsklasse ATC3 DIN EN 16798-3, 90 Grad, aus verzinktem Stahl, größter DN 315, mit Einsteckenden, geschraubt/genietet, mit Dichtungsband, min./max. Temperatur der geförderten Luft -15 bis 80 Grad C, Druckbereich von -750 bis 1000 Pa, mit Aufhänge-/Auflagekonstruktion.
Menge: 4,000 St

**2.2.1.2.80 Übergangsstück Luftleitg rund konisch Stahl verz DN200 symmetrisch**
STLB-Bau 2023-10 075
Übergangsstück, für Luftleitung, rund, Luftdichtheitsklasse ATC3 DIN EN 16798-3, konisch, aus verzinktem Stahl, größter DN 200, symmetrisch, mit Einsteckenden, geschraubt/genietet, mit Dichtungsband, min./max. Temperatur der geförderten Luft -15 bis 80 Grad C, Druckbereich von -750 bis 1000 Pa, mit Aufhänge-/Auflagekonstruktion.
Menge: 2,000 St

**2.2.1.2.90 Übergangsstück Luftleitg rund konisch Stahl verz DN315 symmetrisch**
STLB-Bau 2023-10 075
Übergangsstück, für Luftleitung, rund, Luftdichtheitsklasse ATC3 DIN EN 16798-3, konisch, aus verzinktem Stahl, größter DN 315, symmetrisch, mit Einsteckenden, geschraubt/genietet, mit Dichtungsband, min./max. Temperatur der geförderten Luft -15 bis 80 Grad C, Druckbereich von -750 bis 1000 Pa, mit Aufhänge-/Auflagekonstruktion.
Menge: 4,000 St

**2.2.1.2.100 Luftltg rund flexibel Alu DN200 H bis 3,5m Aufhänge-Auflagekonstruktion**
STLB-Bau 2026-04 075
Luftleitung, rund, flexibel, aus Aluminium, Ausführung A DIN EN 13180, DN 200, Verbindung mit Einsteckende, geschraubt/genietet, mit Warmschrumpfband, Form- und Verbindungsstücke werden gesondert vergütet, min./max. Temperatur der geförderten Luft -15 bis 80 Grad C, Montagehöhe über Gelände/Fußboden bis 3,5 m, mit Aufhänge-/Auflagekonstruktion.
Menge: 8,000 m

###### Gewerk 2.2.1.3 Einbauteile, Armaturen, Schalldämpfer

###### Titel 2.2.1.3.1 Einbauteile

**2.2.1.3.1.10 Reinigungsdeckel Luftleitg rund Stahl verz DN315 H bis 3,5m**
DN 315.
Menge: 4,000 St

*Hinweis: Schalldämpfer*

**2.2.1.3.1.20 Schalldämpfer rund Druckdifferenz bis 30Pa DN315**
STLB-Bau 2024-04 075
Schalldämpfer, rund, Druckdifferenz bis 30 Pa,
Mind.-Dämpfung bei den Oktavmittenfrequenzen 63/125/250/500/1000/2000/4000/8000 Hz in dB '15 dB (250 Hz)'

wirksame Schalldämpferlänge in mm '1000'

DN 315, aerosolatdicht, Luftdichtheitsklasse ATC2 DIN EN 16798-3, Außenrohr als Wickelfalzrohr aus verzinktem Stahl, Innenrohr perforiert, aus verzinktem Stahl.
Menge: 4,000 St

###### Titel 2.2.1.3.2 Dämmung AUL/FOL

**2.2.1.3.2.10 Kältedämmung Ummantelung Luftltg DN315 Gebäude flexibler Elastomerschaum D 19mm Mantel Blech Stahl aluminiert**
STLB-Bau 2026-04 047
Kältedämmung einschl. Ummantelung DIN 4140, an Luftleitung, rund, DN 315, im Gebäude, Dämmung aus flexiblem Elastomerschaum DIN EN 14304, Dämmschichtdicke mind. 19 mm, Baustoffklasse DIN 4102-1 B1 (schwerentflammbar), Wärmeleitfähigkeit 0,036 W/(mK) bei 0 Grad C Mitteltemperatur DIN EN 12667, Wasserdampfdiffusionswiderstandszahl 3000 DIN EN ISO 12629, DIN EN 12086, Ummantelung aus nichtprofiliertem Blech, Stahl, aluminiert, ohne Luftspalt, Überlappungen verschrauben, Arbeitshöhe des Montageortes bis 3,5 m über der Standfläche des hierfür erforderlichen Gerüstes.
Menge: 20,000 m

###### Titel 2.2.1.3.3 Luftdurchlässe

*Hinweis: Luftdurchlässe*

**2.2.1.3.3.10 Decken-Drallluftdurchlass Luftstrahl nicht verstellbar Frontpl quadratisch L/B 625/625mm Gr.200**
STLB-Bau 2026-04 075
Decken-Drallluftdurchlass, Luftstrahl nicht verstellbar, für Montage unterkantenbündig in Rasterdecke, mit axial angeordneten Luftschlitzen, mit einstellbaren Luftleitelementen, Frontplatte quadratisch, Frontplatte aus Aluminium, Luftleitelemente aus verzinktem Stahl, beschichtet, Frontplattennennmaß L/B 625/625 mm, Nenngröße 200, mit Anschlusskasten und Luftleitungsanschluss aus verzinktem Stahl, Lage seitlich, mit Schalldämmauskleidung, mit Volumenstromeinstellvorrichtung, Anschlusskasten mit Anschluss für Differenzdruckmessung.
Menge: 8,000 St

**2.2.1.3.3.20 Wetterschutzgitter rechteckig B 300mm H 300mm Stahl**
STLB-Bau 2026-04 075
Wetterschutzgitter, für Außenluft, rechteckig, Nennbreite 300 mm, Nennhöhe 300 mm, Rahmen und Lamellen aus Stahl, korrosionsgeschützt, Anordnung Lamellen waagerecht, mit Vogelschutzgitter aus verzinktem Stahl, Mauereinbaurahmen aus verzinktem Stahl.
Menge: 2,000 St

**2.2.1.3.3.30 Luftdichte Abdichtung von Luftkanaldurchführungen durch Dach- und Außenwände**
Luftdichte Abdichtung von Luftkanaldurchführungen durch Dach- und Außenwände

Herstellen einer dauerhaft luftdichten Abdichtung von Durchführungen raumlufttechnischer Kanäle und Leitungen durch Dachkonstruktionen sowie Außenwände aus Stahlbeton.

Die Abdichtung ist im Bereich der raumseitigen Luftdichtheitsebene zwischen der Außenfläche des Luftkanals und der angrenzenden Baukonstruktion herzustellen.

Hierzu sind sämtliche umlaufenden Fugen und Zwischenräume zwischen Luftkanal und Baukörper mit geeigneten, dauerhaft elastischen bzw. systemkonformen Abdichtungsmaterialien luftdicht zu verschließen.

Die Ausführung hat unter Berücksichtigung der bauphysikalischen Anforderungen zur Vermeidung unkontrollierter Luftströmungen und daraus resultierender Tauwasserbildung innerhalb der Baukonstruktion zu erfolgen.

Leistungsumfang:
- Reinigen und Vorbereiten der Anschlussflächen
- Herstellen der umlaufenden luftdichten Abdichtung zwischen Luftkanal und Baukörper
- Verwendung geeigneter Dichtbänder, Manschetten oder dauerelastischer Dichtstoffe einschließlich erforderlicher Hinterfüllmaterialien
- Fachgerechte Ausbildung sämtlicher Ecken, Anschlüsse und Übergänge
- Dauerhaft luftdichte Ausführung unter Berücksichtigung möglicher Bauteilbewegungen
- Einschließlich sämtlicher erforderlicher Befestigungs- und Hilfsmaterialien sowie Nebenarbeiten

Die Abdichtung ist auf der Innenseite der Gebäudehülle an die vorhandene Luftdichtheitsebene anzuschließen.
Menge: 2,000 St

###### Gewerk 2.2.1.4 Befestigung

*Hinweis: Montagematerial*

**2.2.1.4.10 Rohrschelle Stahl verz L bis 0,5m DN200**
DN 200.
Menge: 8,000 St

**2.2.1.4.20 Rohrschelle Stahl verz L bis 0,5m DN224**
DN 224.
Menge: 4,000 St

**2.2.1.4.30 Rohrschelle Stahl verz L bis 0,5m DN280**
DN 280.
Menge: 4,000 St

**2.2.1.4.40 Rohrschelle Stahl verz L bis 0,5m DN315**
DN 315.
Menge: 14,000 St
